# LWL-Klinik Herten_Neubau GPZ + Besucherparkplatz
Angebotsaufforderung (GAEB DA XML 3.3, DA83)
Projekt: 504_00
Währung: EUR
Erstellt mit: GXML Toolbox V3.3 R20220330, ORCA AVA 26.0.8 26.00.08, 04.12.2025

## WVU 30 BESCHREIBUNG DER BAUMAßNAHME
WVU 30 BESCHREIBUNG DER BAUMAßNAHME

1. Allgemeine Beschreibung des Vorhabens

Der Bau- und Liegenschaftsbetrieb des Landschaftsverbandes Westfalen-Lippe (LWL) beabsichtigt an der LWL-Klinik Herten den Neubau eines Klinikgebäudes und die Umstrukturierung des bestehenden Parkplatzes.

2. Bauweise

Die Bauweise des Neubaukörpers ist den beigefügten Planunterlagen zu entnehmen.
In Stichworten:

Baugrund:  Schotterplanum
Gründung:  Bodenplatte und Fundamente aus Stahlbeton
Außenwände: Stahlbetonwände / -pfeiler / Mauerwerk
Innenwände: Stahlbetonwände / -pfeiler / Mauerwerk / Trockenbau
Decken:  Stahlbetondecken
Dach:  Flachdach als Warmdachkonstruktion mit Bitumeneindeckung
Fassade:  Verblendung / Wärmedämmverbundsystem / Fassadenbegrünung
Fenster:  Außenfenster / -türen aus Aluminium-/ Holz
Abhangdecken: Trockenbau
Innentüren:  Holz- / Alu-Glas / Stahl-Glas / Stahl
Wandbeläge: Tapete / Fliese auf Trockenbau / Gips-/ Kalkzementputz
Fußboden:  Kautschuk- / Fliese auf schwimmendem Estrich

3. Gelände-/ Gebäudehöhen

Die Gebäudehöhen sind den beigefügten Planunterlagen zu entnehmen:
In Stichworten:

Bezughöhe:  +-0,00  = 53,60 m ü. NN

OK vorh. Gelände: - 0,72 bis + 0,16 = 52,88 m bis 53,76 m ü. NN
OK Gelänge geplant: - 0,15 bis +-0,00 = 53,45 m bis 53,60 m ü. NN

OKFF Erdgeschoss: +-0,00  = 53,60 m ü. NN
OKFF 1. Obergeschoss: + 3,50  = 57,10 m ü. NN
OKFF 2. Obergeschoss: + 7,00  = 60,60 m ü. NN
OKFF Dachfläche Attika: +11,40  = 65,00 m ü. NN

Die Höhenangaben im Lageplan stellen die Höhen des Urgeländes dar. Sie entsprechen nicht den tatsächlichen Höhen auf den Flächen, auf denen das Geotextils eingebaut wird bzw. der überbauten Parkplatzfläche.

4. Lage der Baustelle

Die Baustelle liegt im Stadtbereich von 45699 Herten, Im Schlosspark 20.

5. Zufahrt zur Baustelle / Anbindung an das öffentliche Verkehrsnetz

Die Erschließung der Baustelle erfolgt ausschließlich über den Resser Weg, von dort abgehend über Straße Im Schlosspark und schließlich auf das Baugelände über die geschotterte Baustraße bis zum eigentlichen Baustellenbereich, siehe Lageplan / Baustelleneinrichtungsplan.
Die Zufahrten zum direkt angrenzenden St. Elisabeth Hospital und zur LWL-Klinik sind jederzeit freizuhalten.
Über den nördlich der Wendeschleife abgehenden Straßenabschnitt der Straße Im Schlosspark wird das Elisabeth Krankenhaus erschlossen.
Er wird neben der Feuerwehr auch für An- und Abfahrten von Rettungswagen bzw. des Notarztes genutzt.
Im Süden auf der Westseite der Wendeschleife liegt die Ausfahrt des bewirtschafteten Parkplatz des Elisabeth Krankenhauses.

Der denkmalgeschützte, historische, mit Kopfsteinpflaster befestigte und mit einer Säuleneichenallee bestehende Teil der Straße, der im Südosten an der Wendeschleife beginnt, erschließt den LWL-Parkplatzes, dessen Zu- und Ausfahrt über Schrankenanlagen geregelt wird.
Er dient insbesondere auch als Feuerwehrzufahrt zur Brandmeldezentrale der LWL-Klinik.

Parken auf der Baustelle ist ab den Ausbaugewerken nur in begrenzter Anzahl gestattet.
Max. 1 Stück Firmen PKW je Firma.
Keine Privat-PKW.

Auflagen
Zwischen dem Resser Weg und der Zufahrt zum Elisabeth Hospitals besteht ein absolutes Halteverbot für Fahrzeuge.
Bei einem Einsatz von Sattelzügen hat der Auftragnehmer die Anfahrt so zu koordinieren, dass es zu keinen Wartepositionen in dem vorgenannten Bereich kommt.
Bei den Arbeiten an der unmittelbar an die Ausfahrt des Parkplatzes des Elisabeth Krankenhauses angrenzenden Baustrasse ist eine Nutzbarkeit dieser Ausfahrt während der gesamten Bauzeit sicherzustellen.

Der mit Kopfsteinpflaster befestigten Teils der Straße darf auf keinen Fall als Baustraße genutzt werden.
Eine Belastung mit Baustellenverkehr ist nicht zulässig.

Ein Abstellen von Baufahrzeugen jeglicher Art ist auf dem historischen Teil der Straße wie auch auf dem Baufeld in einem Abstand von 6 m zu den Säuleneichen nicht zulässig.

6. Baubereich

Der Baubereich ist vom Klinikgelände vollständig durch einen Bauzaun abgegrenzt.
Als Übersicht über den Baubereich und die Baustellenzufahrt dienen die beigefügten Planunterlagen (Lageplan bzw. Baustelleneinrichtungsplan).

7. Bauabschnitte

Die Baumaßnahme wird in zwei, sich zeitlich überschneidenden Bauabschnitten durchgeführt, siehe beigefügte Planunterlagen.

8. Arbeitszeiten

Als Arbeitszeit gilt grundsätzlich eine 5-Tage-Woche von montags bis freitags mit einer Rahmenarbeitszeit zwischen 7.00 und 18.00 Uhr.
Die Baustelle wird von montags bis freitags um 06.45 Uhr aufgeschlossen und um 18.15 Uhr verschlossen.
Jede Abweichung hiervon bedarf einer gesonderten Vereinbarung mit der Objektüberwachung und dem Auftraggeber.
Sollte Samstagsarbeit erforderlich werden, ist eine Sonderregelung mit der Objektüberwachung zu treffen.
Soweit Ausnahmegenehmigungen erforderlich sind, hat der Auftragnehmer diese bei dem Auftraggeber und den zuständigen Behörden einzuholen.

9. Klinikbetrieb / Verkehrssicherheit / Unfallverhütung

Die LWL Kliniken und das St. Elisabeth Krankenhaus befinden sind in unmittelbarer Nähe.
Der Klinikbetrieb hat grundsätzlich Vorrang vor den Bauarbeiten und muss während der gesamten Bauzeit ohne Störungen und ohne Behinderungen weitergeführt werden können.

Aufgrund der Lage auf dem LWL-Klinikgelände mit psychisch Erkrankten, auch verwirrte und suizidgefährdete Patienten sind die Arbeiten mit erhöhter Achtsamkeit durchzuführen.
Außerhalb der Arbeitszeiten wie auch im Falle einer fehlenden Beaufsichtigung der Baustelle während der Arbeitszeit ist sicherzustellen, dass von den durchgeführten Arbeiten kein Verunfallungsrisiko ausgeht.
Eingesetzte Maschinen, Geräte und Werkzeuge mit Gefahrenpotential dürfen im Bereich der Baustelle nicht unbeaufsichtigt verlassen werden.
Auch ist sicherzustellen, dass Straßen, Wege und Plätze, die aufgrund des Baubetriebes verschmutzt sind, so dass von ihnen eine Unfallgefährdung ausgeht, unverzüglich und in einer Form gereinigt werden, die diese beseitigt.
Alle im Zusammenhang mit dieser Verkehrssicherung / Unfallverhütung entstehenden Kosten sind in den Einheitspreisen einzurechnen, sofern keine gesonderten Positionen im Leistungsverzeichnis vorgesehen sind.

10. Lärm- und Schmutzentwicklung

Arbeiten mit großer Lärm- und Schmutzentwicklung sind grundsätzlich anzukündigen und mit der Objektüberwachung abzustimmen.
Insbesondere wird auf die AVV Lärm verwiesen.

11. Materiallieferungen

Alle Lieferungen - auch Kleinstmengen - sind vom Auftragnehmer auf der Baustelle in Empfang zu nehmen.
An den Auftraggeber oder dessen Objektüberwachung gerichtete Lieferungen werden auf Kosten des Auftragnehmers zurückgeschickt.

12. Sondertransporte

Der Auftragnehmer muss sich bei Sondertransporten mit den zuständigen Stellen in Verbindung setzen, um die Frage des Transportweges und evtl. Verkehrseinschränkungen abzuklären.
Die entstehenden Kosten trägt der jeweilige Auftragnehmer.

13. Baustellenzugänge / Verkehrs- / Transportwege

Die Beschickung der Baustelle erfolgt ausschließlich über Gerüste, Gerüsttreppen, Absetzgerüsten.
Die Baubereiche in den einzelnen Geschossen sind nur über Fensteröffnungen sowie innenliegende Treppenhäuser zugänglich, siehe beigefügten Baustelleneinrichtungsplan.
Materialtransporte im Gebäude dürfen nur über freigegebene Zugänge erfolgen.
Die lichten Durchgangsbreiten innerhalb der Baubereiche sind den beigefügten Planunterlagen zu entnehmen.
Das Anlegen und spätere Entfernen von Abstützungen oder Schutzverkleidungen von Bauteilen auf Transportwegen sowie von Transportrampen oder -gerüsten zur Überwindung von Höhenunterschieden hat der Auftragnehmer auf seine Kosten durchzuführen.

Die Fluchtwege aus den Treppenhäusern müssen zwingend zu jeder Zeit freigehalten werden.

14. Schlüsselausgabe

Schlüssel für Räume und Anlagenteile (E-Räume, Hebezeuge) sind beim Auftraggeber gegen Empfangsbestätigung erhältlich.
Die Schlüssel sind täglich vor Arbeitsende wieder abzugeben.
Das Verschließen von betriebstechnischen Räumen durch den Auftragnehmer hat in Abstimmung mit der Bauleitung zu erfolgen.

15. Schließdienst

Alle Baustellenzugänge, Türen und Tore in der Bauzaunanlage, sowie Bautüren zum Baubereich (Gebäude), werden arbeitstäglich durch den Rohbauunternehmer bzw. Dritte zum Arbeitsbeginn aufgeschlossen und nach Arbeitsende wieder abgeschlossen.

16. Sicherung Baubereich

Bei allen Bauarbeiten im bzw. am Bestand sind die Baubereiche grundsätzlich so abzuteilen und abzusichern, dass von der Baustelle keine schädigenden Einflüsse auf die Nachbarbereiche ausgehen, wie z. B. Lärm und Verschmutzungen (Staub, Bauschutt).
Die Zuwegungen zu den einzelnen, nicht betroffenen Bereichen sind ständig freizuhalten.

17. Baustelleneinrichtung

17.1. Allgemein

Die Baustelleneinrichtung einschließlich Aufenthalts- und Lagerräume sowie Lagerflächen ist unter Einhaltung der Arbeitsstättenrichtlinien, einschlägigen Gesetzen, Verordnungen und Richtlinien für die Ausführung der vertraglichen Leistungen in die Einheitspreise der einzelnen Positionen der Leistungsbeschreibung einzukalkulieren, sofern in der Leistungsbeschreibung nichts anderes erwähnt ist.
Es stehen nur die im Baustelleneinrichtungsplan eingetragenen Straßen und Wege sowie Lagerflächen zur Verfügung.

17.2. Aufstellflächen

Aufstellflächen für Aufenthalts- und Lagerräume stehen nach Freigabe durch die Objektüberwachung nur im Bereich der im Baustelleneinrichtungsplan dargestellten Flächen zur Verfügung.
Andere Lagerflächen können nicht angeboten werden.
Die Aufstellflächen sind in eigener Verantwortung herzustellen.
Die genaue Lage und Größe wird durch die Objektüberwachung festgelegt.
Für die Aufstellung von Mannschafts- bzw. Materialcontainern (Containerabmessung max. 2,50 x 5,00 m) kann ggf. eine mehrgeschossige Aufstellung erforderlich werden.
Diese wird erforderlich, sofern der Auftragnehmer mehr als einen Containerstellplatz benötigt.
Für die Rohbauphase können mehrere Containerstellplätze in Absprache mit der Objektüberwachung zur Verfügung gestellt werden.

Gewerk Rohbau muss nach Fertigstellung seiner Rohbauleistung die Mannschafts- bzw. Materialcontainern (bis auf 2 Stück) wieder abfahren.

Für Folgegewerke (nach Rohbau) sind je Firma max. 2 Stück Containerstellungen möglich.

17.3. Zusätzliche Aufstellflächen

Benötigt der Auftragnehmer in nachgewiesenen und begründeten Fällen zusätzliche Aufstellflächen für z. B. Hebezeuge, so kann er diese erst nach Einwilligung und Zuweisung durch die Objektüberwachung und des Auftraggebers auf eigene Kosten selbst anlegen und zurückbauen.
Die Beschaffung zusätzlicher Flächen in öffentlichen Bereichen obliegt dem Auftragnehmer, der auch hierfür die Kosten trägt.

17.4. Baukran

Ob durch den Rohbauunternehmer ein Baukran / Mobilkran eingesetzt wird, bleibt den Unternehmern überlassen.
Diese sind dann mit Arbeitsscheinwerfern / Strahlern auszustatten, um an exponierter Position das Baufeld auszuleuchten.
Da der Kranstandort in unmittelbarer Nähe zum Hubschrauberlandeplatz liegt, ist der Kran mit einer Flugsicherungsbeleuchtung auszustatten.
Jeder Auftragnehmer hat bei seiner Kalkulation anzunehmen, dass für Transport und Montage bauseits kein Baukran zur Verfügung gestellt wird.
Der Einsatz eines Bau-/ Mobilkrans obliegt jedem Auftragnehmer und ist entsprechend bei der Kalkulation zu berücksichtigen.

17.5. Treppenturm / Absetzgerüst

Im Bereich der Fassadengerüste werden Gerüsttreppentürme mit Absetzgerüsten durch den Rohbauunternehmer aufgestellt, vorgehalten und unterhalten.
Diese Anlagen können von jedem Auftragnehmer genutzt werden.

17.6. Gerüste

a) Durch den Rohbauunternehmer wird an der Außenfassade ein Gerüst aufgestellt, vorgehalten und unterhalten.
  Dieses Gerüst steht allen Auftragnehmern zur Verfügung.
  Weitere Gerüste stehen nicht zur Verfügung.
b) Bauseits zu stellende, zusätzliche Fassadengerüste sind rechtzeitig mit einem Vorlauf von mindestens zwei Wochen bei der Objektüberwachung abzurufen.
c) Der Auftragnehmer ist verpflichtet, den ordnungsgemäßen Zustand der Gerüste, Schutzgerüste und Sicherungsmaßnahmen für die Durchführung der eigenen Leistung sicher zu stellen und zu überwachen.
d) Alle erforderlichen Gerüste, die für die Durchführung der eigenen Leistung, auch mit einer Arbeitsbühnenhöhe von mehr als 2,00 m über Gelände bzw. Fußboden, erforderlich sind, sind in die Einheitspreise der einzelnen Positionen einzukalkulieren.

17.7. Baustrom und Bauwasser

Bauwasseranschlüsse können dem Baustelleneinrichtungsplan entnommen werden.
Baustromanschlüsse ebenfalls.
Eine Kostenumlage für die Bereitstellung und den Verbrauch von Baustrom und Bauwasser erfolgt nicht.

17.8. Abfallcontainer

Bauabfälle dürfen nach Rücksprache mit der Objektüberwachung im Außenbereich innerhalb der Baustelleneinrichtungsfläche in abschließbaren Abfallcontainern zwischengelagert werden.
Volle Abfallcontainer sind umgehend abzufahren.
Abfallcontainer von brennbaren Abfällen müssen einen Mindestabstand von 5,00 m zu vorhandenen und neuen Gebäuden aufweisen.
Aufstellung gemäß Baustelleneinrichtungsplan.

17.9. Baustelleneinrichtung anderer Auftragnehmer

Die Nutzung und Vergütung der Baustelleneinrichtung andere Auftragnehmer, wie z. B. Gerüste und Hebeeinrichtungen, sind immer unmittelbar im Binnenverhältnis der Auftragnehmer abzustimmen.

18. Ausführung

a) Vor Beginn der Arbeiten hat der Auftragnehmer gemeinsam mit der Objektüberwachung eine Baustellenbegehung durchzuführen. Diese Begehung dient der Baustellenübergabe.
b) Die Sicherung der Arbeitsbereiche in Bestandsgebäuden sowie in Außenbereichen zum Schutz von Personen und Sachen ist zu jeder Zeit zu gewährleisten.
c) Bei Leistungen in und an bestehenden Gebäuden, Gebäudeteile und Grundstücken hat der Auftragnehmer den Zeitpunkt der Arbeitsausführung mit der Objektüberwachung abzustimmen und auf die Belange der Klinik jede ihm zumutbare Rücksicht zu nehmen.
d) Alle Leistungen auf der Baustelle sind im Einvernehmen mit der Objektüberwachung und den Firmen angrenzender Gewerke so in eigenverantwortlicher Weise abzustimmen, dass keine Behinderungen für andere Gewerke entstehen.
e) Hilfeleistungen an mitbeschäftigten Unternehmern sind im vertretbaren Rahmen gegen Vergütung zu erbringen. Die Verrechnung erfolgt unmittelbar zwischen den beteiligten Firmen, auch wenn die Objektüberwachung Anordnungen trifft.
f) Offene Leitungsgräben und Baugruben außerhalb des eingezäunten Baufeldes dürfen nicht unbeaufsichtigt verlassen werden. Sie sind arbeitstäglich zu verfüllen. Sofern eine Verfüllung nicht möglich ist, sind sie mit Stahlplatten anzudecken.

19. Maße und Toleranzen

Bei der Ausführung der eigenen Leistungen sind die zulässigen Toleranzen der Vorleistungen anderer Gewerke zu berücksichtigen und auszugleichen.
Der Auftragnehmer hat die Größe der Ist-Toleranz eigenverantwortlich festzustellen.
Werden die zulässigen Toleranzen überschritten, ist die Objektüberwachung unmittelbar, spätestens vor Beginn der Arbeitsaufnahme zu informieren.
Die fertigen Oberflächen sind nach den Meterrissen bzw. vorhandenen Oberkanten der Bodenbeläge auszurichten.
Bereits vorhandene, auf OK-Fertigfußboden ausgerichtete Bauelemente sind zu überprüfen und ggf. eine Nachbesserung bei der Objektüberwachung zu fordern.
Die in den Leistungsbeschreibungen und den Planunterlagen enthaltenen Maßangaben beziehen sich auf Rohbaulichtmaße, auf Achse oder auf die der Planung zugrunde gelegten Profilstärken.
Konstruktiv bedingte maßliche Zuschläge oder Abzüge sind vom Auftragnehmer eigenverantwortlich zu berücksichtigen.

20. Arbeiten im Bestand

Arbeiten, die in Betrieb befindliche Anlagen tangieren (z. B. Trafo-Anlagen, Schaltanlagen, Umbau in Gebäuden, Fahrstuhlanlage usw.), sind mit mindestens einer Woche Vorlauf beim Auftraggeber anzumelden.
Arbeiten größeren Umfangs sind u.U. außerhalb der Kernarbeitszeiten des Auftraggebers durchzuführen.

21. Außenbereiche

Vorhandene Vegetationsflächen und befestigte Flächen sind mit geeigneten Maßnahmen zu schützen und zu sichern.
Sie dürfen nur in Abstimmung mit der Objektüberwachung oder dem Auftraggeber entfernt werden.
Der Rohbauunternehmer hat vor Leistungsaufnahme gemeinsam mit der Objektüberwachung den Zustand der befestigen und unbefestigten Flächen auf dem Grundstück des Auftraggebers und im öffentlichen Raum, insbesondere die Zufahrtsstraße zum Baugelände, festzustellen und zu protokollieren.
Durch den Auftragnehmer verursachte Beschädigungen sind unverzüglich vom Auftragnehmer zu beseitigen.
Es ist nicht beabsichtigt, dass durch den Auftraggeber ein Beweissicherungsverfahren für angrenzende Gebäude durchgeführt wird.

22. Baustellenreinigung

Die Baustelle ist arbeitstäglich vollständig zu reinigen.
Der anfallende Abfall (u.a. Bauschutt, Verpackungs- und Materialreste sowie sonstige Abfälle) ist aus dem Baubereich zu schaffen und fachgerecht zu entsorgen.
Öffentliche und private Verkehrswege sowie die Flächen außerhalb der Baustelleneinrichtung sind ständig sauber zu halten.
Für die im Laufe der Bauzeit anfallenden Baustellenreinigungen, innerhalb und außerhalb des Gebäudes, die vom Auftraggeber durchgeführt werden, haben alle Auftragnehmer ggf. eine Kostenumlage zu entrichten, siehe hierzu Kostenumlage.
Die Verpflichtung der einzelnen Auftragnehmer zur Sauberhaltung der Baustelle gemäß VOB/C bleibt hiervon unberührt.

23. Abfallentsorgung

Jeder Auftragnehmer ist verpflichtet, seinen anfallenden Abfall zu entsorgen.
Verbrennen von Abfällen ist verboten.
Sondermüll und Bauschutt sind getrennt zu lagern und gesondert zu entsorgen.
Kommt der Auftragnehmer seiner Abfallentsorgung nicht nach, behält sich der Auftraggeber vor, diese auf Kosten des Verursachers zu veranlassen.
Alle anfallenden Abfälle sind mindestens einmal wöchentlich, falls erforderlich auch häufiger, durch den verursachenden Auftragnehmer von der Baustelle abzufahren und ordnungsgemäß zu entsorgen.

Ende der Beschreibung der Baumaßnahme

## WVU 90 BRANDSCHUTZ WÄHREND DER BAUZEIT
WVU 90 BRANDSCHUTZ WÄHREND DER BAUZEIT

1. Das Brandschutzkonzept während der Bauzeit ist bei der Ausführung des Objektes zu berücksichtigen.

2. Rettungswege sind dauerhaft zu kennzeichnen.

3. Die Zugänglichkeit für die Feuerwehr ist permanent zu gewährleisten und zu kennzeichnen (Baustelleneinrichtungsplan im Anhang).

4. Feuerlöscher sind am Ort der Arbeitstätigkeit durch das jeweilige Gewerk vorzuhalten.

5. Feuererlaubnisschein:
  Für feuergefährliche Arbeiten ist ein Feuererlaubnisschein durch den Bauleiter / den Brandschutzbeauftragten zu beantragen.

6. Materiallagerung:
  Das Lagern von brennbaren Materialien auf den Freiflächen und insbesondere innerhalb bzw. in unmittelbarer Nähe des Gebäudes ist auf das Notwendigste zu minimieren.

  Baustoffe und Materialien sind jederzeit ordnungsgemäß zu lagern.

  Brennbare Abfälle sind arbeitstäglich aus der Baustelle zu entfernen.

  Innerhalb des Gebäudes ist die Lagerung brennbarer Gase und brennbarer Flüssigkeiten, wie Lacke, Lösungsmittel u.a., die über den Tagesbedarf hinausgeht, verboten.

  In den Treppenräumen darf kein Material, weder brennbar noch nichtbrennbar, gelagert werden.

  Im Abstand von 5,00 m von den Außenwänden des Bestandsgebäudes darf keine Lagerung erfolgen.

  Im Abstand von 5,00 m von Brandwänden darf keine Lagerung erfolgen.

## Inhaltsverzeichnis
Inhaltsverzeichnis

 1. Zusätzliche Technische Vertragsbedingungen (ZTV)
 2. Lastannahmen
 3. Werkstoffe
 4. Verglasung / Dichtstoffe
 5. Aluminiumprofilsysteme / Holzprofile
 6. Montage / Bauanschlüsse
 7. Schallschutz
 8. Wärmeschutz / Objektforderung
 9. Konstruktionsbeschreibung
 10. Oberfläche, Oberflächenbehandlung / Oberflächenschutz
 11. Beschläge
 12. Bauanschlüsse
 13. Verglasung und Paneel
 14. Wartung und Pflege
 15. Schnittstellen mit Gewerk Elektro
 16. Raffstoren mit windstabilen Flachlamellen und Führungsschienen
 17. Schacht-System-Markisen
 18. Sonnenschutzzentrale

## 1. Zusätzliche Technische Vertragsbedingungen (ZTV)
1. Zusätzliche Technische Vertragsbedingungen (ZTV)

Güteanforderungen
Es sind nur Baustoffe und Fertigteile zu verwenden, die den DIN-Vorschriften oder besonderen Zulassungen entsprechen und den Forderungen der Gewerbeaufsicht bezüglich toxischer Unbedenklichkeit entsprechen. Grundsätzlich sind nur Materialien für ein in sich abgeschlossenes Fassadensystem einer Herstellerfirma zu verwenden.

Die Aluminium- und Metallkonstruktionen müssen nach RAL-Grundsätzen bestimmte Qualitätseigenschaften aufweisen.
Die Bestimmungen für Aluminium-Fenster sind nach RAL-GZ 695 von den Gütegemeinschaften mit Sitz in Frankfurt und Essen aufgestellt.
Auch zulässig für Aluminium- und Metallkonstruktionen ist eine Prüfung nach der europ. Norm DIN EN 14351-1.

Die Konstruktionen müssen unter Verwendung von Originalteilen systemgeprüft sein und den RAL-Prüfbestimmungen der Gütegemeinschaften entsprechen oder die Voraussetzungen für geprüfte Fenster erfüllen.

Untergrund / Anschlag
Der Untergrund zur Befestigung besteht aus Stahlbeton bzw. Mauerwerk.

Verbindungsmittel
Sämtliche Befestigungs- und Verbindungsteile werden mindestens in verzinkter Ausführung verlangt, wenn in der Leistungsbeschreibung nicht besonders höhere Anforderungen erwähnt werden.

Sicherung gegen Windsog
Alle Konstruktionsteile sind, auch wenn im LV nicht ausdrücklich vermerkt, durch geeignete Mittel gegen Windsog zu sichern.

Materialstärken und Befestigung
Die Stärken sämtlicher Bauteile und Befestigungen, sowie Anzahl und Anordnung der Befestigungsmittel sind eigenverantwortlich festzulegen und müssen mindestens den Anforderungen der DIN bzw. den Herstellerrichtlinien entsprechen, soweit nicht im LV höhere Anforderungen gestellt sind.

Dehnungsstöße
Erforderliche Dehnungsfugen sind eigenverantwortlich in Anzahl und Anordnung an den entsprechenden Bauteilen anzuordnen.

Zusammenfügen der Teilanlagen
Leistungen, die für das Zusammenfügen der Teilanlagen, für die Übergänge zu den angrenzenden Bauteilen anderer Gewerke erforderlich sind oder Konstruktionsteile, insbesondere Befestigungsmaterialien, Kleinteile oder ähnliches, die zur funktionsgerechten und mängelfreien Vertragserfüllung (Herstellung einer funktionsfähigen Gesamtanlage) notwendig sind, sind auch wenn sie in der Leistungsbeschreibung keine besondere Erwähnung gefunden haben, mit den Einheitspreisen der aufgeführten Einzelpositionen abgegolten.

Konstruktionssystem
Die Profil-, Zubehör-, Dichtungs- und Beschlagauswahl muss nach den gültigen Unterlagen des jeweiligen Systemherstellers erfolgen. Der Einsatz der genannten Artikel, bezogen von unterschiedlichen Lieferanten, wird hinsichtlich der Systemgarantie für die komplett erbrachte Leistung ausgeschlossen. Die technischen Anforderungen dieser Ausschreibung stellen die qualitative Mindestanforderung dar und sind für den Bieter verbindlich. Werden im System / der Positionsbeschreibung Angaben zu den Ansichtsbreiten gemacht, so sind diese einzuhalten, und dürfen weder unter noch überschritten werden. Es dürfen nur Systeme angeboten werden, bei denen die kompletten Komponenten einheitlich vom Systemhersteller zur Verfügung gestellt werden.

Systembeschreibung (formale Regelungen)
Die Angaben der formalen Profilabmessungen (Bautiefen und Ansichtsbreiten von außen) und der Konstruktionsmerkmale sind zu berücksichtigen. Bei Widersprüchen geht die Leistungsbeschreibung in den jeweiligen Positionen den Vorbemerkungen vor. Abweichungen von den hier gemachten Angaben werden in den jeweiligen Positionsbeschreibungen aufgeführt. Gegebenenfalls aus statischen und aus formalen Gründen verstärkte Profile werden an dieser Stelle nicht genannt. Vom Auftraggeber gewünschte formale Profilabmessungen entbinden den Auftragnehmer nicht von der Verpflichtung zu einem statischen Nachweis. Soweit nicht in den Systembeschreibungen anderweitig beschrieben, sind die Verglasungsdichtungen so geformt, dass sie für den Betrachter nicht in Form eines breiten Randes in Erscheinung treten.

Nachweispflicht und Dimensionierung
Die in den Systembeschreibungen genannten formalen Abmessungen, Ansichtsbreiten und Tiefen sind Mindestanforderungen und den statischen und architektonischen Anforderungen und den Planunterlagen anzupassen.

Baumaße
Das Aufmaß ist vom Auftragnehmer grundsätzlich eigenverantwortlich und auf Grundlage der bauseitig hergestellten Ausgangssituation am Bau zu nehmen.
Werden dabei Rohbautoleranzen außerhalb der festgestellten Toleranzen festgestellt, ist der Auftraggeber darüber zu informieren.
Fordert der Auftraggeber, dass die Konstruktionen schon zu einem Zeitpunkt zur Montage bereitstehen müssen, der ein Aufmaß vor Fertigung unmöglich macht, so sind die objektspezifischen Toleranzen vom Auftraggeber vorzugeben und vom Auftragnehmer zu beachten.

Zusammenbau unterschiedlicher Werkstoffe
Beim Zusammenbau unterschiedlicher Werkstoffe muss gewährleistet sein, dass keine Kontaktkorrosion und keine andere ungünstige Beeinflussung entstehen kann.
Es sind Zwischenlagen aus Kunststofffolie oder dgl. vorzusehen.

## 2. Lastannahmen
2. Lastannahmen

Winddruck auf Außenbauteile nach DIN EN 1991-1-4 inkl. der nationalen Anhänge.
Angaben für Gebäude mit rechteckigem Grundriss.

Windzone:  II
Geländekategorie: II / III
Gebäudehöhe h: Ca. 12 m
Einbauhöhe Ze: Ca. 10 m
Gebäudebreite b: Ca. 52 m
Gebäudetiefe d: Ca. 44 m
Höhe über NHN: Ca. 53,60 m

Waagerechte Verkehrslast (Seitenkraft) nach DIN EN 1991-1-1 und -2 inkl. der nationalen Anhänge.
Zusatzlasten mit: 1.0 KN/m
Wirkend in:  Brüstungshöhe

Schneelasten nach DIN EN 1991-1-3 inkl. der nationalen Anhänge.
Schneelastzone: I

Ermittlung der Schneelasten (einschließlich der Sockelbeträge 1a, 2) gemäß DIN EN 1991-1-3 inkl. der nationalen Anhänge. Für bestimmte Lagen der Schneelastzone 3 können sich höhere Werte als nach Gleichung (NA.3) ergeben. Informationen über die Schneelast in diesen Lagen sind von den örtlichen, zuständigen Stellen einzuholen. Im norddeutschen Tiefland werden Schneelasten bis zum mehrfachen der rechnerischen Werte angegeben. Die zuständige Behörde kann in den betroffenen Regionen die Rechenwerte festlegen, die dann zusätzlich nach DIN EN 1990 als außergewöhnliche Einwirkungen zu berücksichtigen sind. Die Formbeiwerte für gereihte Dächer sind je nach maßgebender Dachneigung der Norm zu entnehmen; statt der Formbeiwerte nach DIN EN 1991-1-3:2010-12, Bild 5.4 sind jedoch die Formbeiwerte nach Bild NA.3 anzuwenden.

## 3. Werkstoffe
3. Werkstoffe

Die zu liefernden Werkstoffe sind gemäß nachfolgender Normen einzusetzen und müssen grundsätzlich neu und ungebraucht sein.

Aluminium
Für die Fertigung von Fenstern, Türen und Fassaden sind Strangpressprofile der Legierung AlMgSi0,5 bzw. EN AW 6060 T66 in Eloxalqualität zu verwenden.
Die Präzisionsprofile entsprechen der DIN 17615 bzw. der DIN EN 12020-2.
Lieferungen von Blechen und Bändern erfolgt nach DIN 1745, Blatt 2 und 3.

Stahl
Werden Stahlteile für tragende Bauglieder und Verankerungskonstruktionen eingesetzt, so gelten die DIN 1050, 4100 und 4114.
Stahlteile, die nach dem Einbau nicht mehr zugänglich sind, sind zu verzinken (Feuerverzinkung, Flammenspritzverzinkung).
Schweißstellen verzinkter Teile sind mit Kaltzinkpaste gegen Korrosion zu schützen (DIN 18360).

Flächen, die nach dem Einbau sichtbar und unzugänglich bleiben, sind ebenfalls gegen Korrosion zu schützen (DIN 18360).

Schrauben, Bolzen, Niete und andere Verbindungselemente müssen ausreichend korrosionsgeschützt und in Verbindung mit Aluminium aus rostfreiem Edelstahl sein.

Für statisch weniger beanspruchte Verbindungselemente können auch Teile aus Aluminium eingesetzt werden.

Beschläge Fenster
Es sind nur geprüfte und für die Systemkonstruktion zugelassenen Qualitätsbeschläge zu verwenden.
Die Beschläge und verwandten Bauteile sind für die zu erwartenden Belastungen ausreichend zu dimensionieren, müssen aus nichtrostendem Material und justierbar sein.
Die für die jeweilige Öffnungsart einzusetzenden Beschläge in ihrer Grundausstattung sind unter Berücksichtigung der Lastannahmen / Gewichte / Größen und der zu erreichenden Öffnungsweite nach den Bemessungstabellen des Systemherstellers einzusetzen.
Der Beschlag soll leicht und ohne großen Kraftaufwand in allen Funktionen zu bedienen sein.
Um eine einwandfreie Betätigung der Beschläge unterschiedlicher Öffnungsarten einschließlich Sicherungen und Fehlbedienungssperren zu gewährleisten, sind alle beweglichen Beschlagteile mit säurefreiem Fett einzufetten.
Schraubverbindungen sind gegen selbstständiges Lösen zu sichern.

Inkl. der erforderlichen Zusatzteile wie zusätzliche Verriegelungen, Scherenbefestigungen, Eigenanschlag und Bänder.

Beschläge Türen
Für die jeweiligen Anforderungen der Türen, sind die einzusetzenden Türbänder und Beschläge in ihrer Grundausstattung in den Leistungspositionen beschrieben.
Die Ausführung und die Anordnung der Türbänder ist unter Berücksichtigung der Lastannahmen nach den Bemessungstabellen des Systemherstellers vorzusehen.
Die Stulpbleche der einzusetzenden Schlösser und die Schließbleche müssen aus Edelstahl bestehen.

Zubehörteile wie Zylinder-Rosetten, Drückerstifte, Dichtstücke, Befestigungszubehör und Fußpunktabdichtungen werden in den folgenden Beschreibungen nicht besonders erwähnt; diese Zubehörteile sind jedoch in jedem Fall mitzuliefern.

Glas
Bei anfallenden Verglasungsarbeiten kommen folgende Vorschriften zur Anwendung:

Es sind die Richtlinien und Vorschriften der Glashersteller bei der Dimensionierung und Verarbeitung zu beachten.
Die Glaserarbeiten sind im Leistungsverzeichnis in den einzelnen Positionen enthalten.

Dichtsystem
Die Abdichtung zwischen Flügel und Rahmen ist außerhalb der Bewitterungszone zulegen und soll umlaufend nicht unterbrochen sein.
Es ist eine zum System gehörende Mitteldichtung aus APTK mit entsprechend angeordneter Vorkammer einzusetzen.
Die Mitteldichtung muss auswechselbar sein und ist wahlweise als eckvulkanisierter Rahmen oder mit vulkanisierten Ecken auszuführen.

Aluminium-Holz-Fenster
Aluminium-Holz-Fenster mit Weichholz-Rahmen sind zwar dauerhaft gegen Feuchteeinwirkung durch Schlagregen geschützt, müssen aber erhöhten Luftfeuchten im Innenbereich (besonders während der Bauphase) standhalten.
Ausschließlich vorbeugender Bläueschutz, wenn nicht sichergestellt ist, dass das Raumklima beständig trocken bleibt.

Holz, FSC-/ PEFC-zertifiziert
Für die Qualität des Holzes gilt die DIN 68360 Teil 1 (Holz für Tischlerarbeiten, Gütebedingungen bei Außenanwendungen) und EN 942.
Der maximale Wert des Feuchtigkeitsgehaltes der Einzelteile darf 15 % nicht übersteigen.
Der Streubereich des Feuchtigkeitsgehaltes darf allgemein nicht größer sein als 4 % und
bei Verwendung von Keilzinken als Längsverbindung sowie bei Verwendung von lamellierten Querschnitten nicht größer als 2 %.
Die Messung des Feuchtigkeitsgehaltes ist vor Beginn der formgebenden Verarbeitung durchzuführen und aktenkundig zu erfassen.
Brettschichtholz für tragende Zwecke nach DIN 1052: 2008-12, sauber gehobelt, maßhaltig, exakt und winkelrecht, Kanten gefast, frei von Farbfehlern (Bläue und Rotstreifeigkeit) in Sichtqualität.
Für Türen-, Fensterkonstruktionen ist Brettschichtholz in Auslesequalität zu verwenden.
Für Keilzinkenverbindungen von Holz ist die DIN 68140 heranzuziehen.
Hersteller von BSH für tragende Bauteile müssen neben DIN 1052: 2008-12 geforderten Nachweis, außerdem den Eignungsnachweis in der Form zu erbringen, dass der Betrieb in der Liste der zugelassenen Betriebe veröffentlicht ist.
Zur Vermeidung von unzuträglicher Feuchtaufnahme während Transport und Bauzeit sind die Oberflächen sowie Hirnholzflächen mit geeigneten temporären Witterungsschutzanstrichen zu versehen.

## 4. Verglasung / Dichtprofile
4. Verglasung / Dichtprofile
Die Verglasung ist nach DIN 18361 - Verglasungsarbeiten - nach VOB und den Informationsschriften des Institutes des Glaserhandwerkes für Verglasungstechnik und Fensterbau, Hadamar, durchzuführen.

Bei der Abdichtung von Isolierglasscheiben ist darauf zu achten, dass bestimmte Anforderungen, die an den Glasfalz bezüglich der Abmessung gestellt werden, einzuhalten sind (DIN 18545).

Bei der Verglasung von Mehrscheibenisolierung sind in allen Fällen die Vorschriften der Isolierglashersteller zu beachten.

Verglasung mit Dichtstoffen
Zur Anwendung kommen Dichtstoffe, die alterungs- und witterungsbeständig sein sollen.
Sie sind je nach Beanspruchung plastisch oder dauerelastisch und müssen in den Eigenschaften und dem Verwendungszweck den Anforderungen nach DIN 18540, Blatt 3, entsprechen.

Die Dichtmittel für Verglasungen und Abdichtung sind Einkomponenten-Dichtstoffe, die sofort verarbeitungsfähig sind, oder Zweikomponenten-Dichtstoffe, die kurz vor der Verarbeitung gemischt werden.

Die Nassverglasung ist gemäß der Tabelle zur Ermittlung der Beanspruchungsgruppen zur Verglasung von Fenstern herausgegeben vom Institut für Fenstertechnik e.V. Rosenheim, durchzuführen.

Druckverglasung, Dichtprofile
Für die Verglasung kommen vierseitig umlaufende Dichtprofile aus APTK (EPDM) zum Einsatz.
Dieser Kunstkautschuk muss wetter- und ozonbeständig, widerstandsfähig gegen atmosphärische Einflüsse, die UV-Strahlen, Wärmedampf und Feuchtigkeit sein.

Die Alterungsbeständigkeit und Dauerelastizität, wie der Druckverformungstest, muss den Prüfbedingungen nach DIN 7863 und NAAMM-Spezifikation entsprechen.

Bei der Verglasung mit Dichtprofilen ist nach den Richtlinien des Glaserhandwerks der Glasfalz zu belüften.
Bohrungsöffnungen, Kerbstellungen bei Eckverbindungen, Gehrungen, Stöße und Kreuzungspunkte müssen wasserdicht abgedichtet werden.

Die gezielte, nach außen führende Entwässerung ist unter den nach DIN 18055, auftretenden Beanspruchungen zu gewährleisten.

Die Glasleisten sind entsprechend den Verglasungsanweisungen des Systemherstellers auf die Glasscheibendicke optimal abzustimmen.

Bei Verglasung mit Acryl- und Plexiglas muss bei der Bestellung von Dichtprofilen besonders darauf hingewiesen werden.

Klotzung
Glasscheiben, Paneele und Füllungen sind nach den Klotzungsrichtlinien für ebene Glasscheiben des Institutes des Glaserhandwerks für Verglasungstechnik und Fensterbau, Hadamar, zu verklotzen.
Je nach Füllungsart und Einbaufalz ist mit dem Stand der Technik entsprechenden Klötzen von mindestens 100 mm Länge eine einwandfreie Verklotzung durchzuführen.

Es ist für eine ebene Klotzunterlage (Klotzbrücke) zu sorgen.
Der Abstand der Klötze zur Falzecke muss eine Klotzlänge betragen.

Verschiedene Stoffe
Werden verschiedene Stoffe miteinander kombiniert, so muss durch geeignete Maßnahmen gewährleistet sein, dass keine Korrosion oder andere ungünstige Eigenschaften auftreten.

Bei Dehnungsfugenausbildung ist dafür zu sorgen, dass Dilatation geräuschlos vor sich gehen kann und Fugen mit geeigneten Dichtstoffen abgedichtet werden.

## 5. Aluminiumprofilsysteme / Holzprofile
5. Aluminiumprofilsysteme / Holzprofile
Die angebotenen Profilsysteme müssen dem neusten Stand der Technik entsprechen.
Die Konstruktionen müssen die am Baukörper auftretenden Rohbautoleranzen, Verformungen innerhalb des Baukörpers, sowie auftretende Längenänderungen an Wandanschlüssen bzw. Dehnungsstößen ohne Beeinträchtigung der Funktion aufnehmen.
Je nach Erfordernissen sind die Profilabmessungen der Blendrahmen, Flügel, Pfosten und Kämpfer entsprechend der DIN 18056 - Fensterwände - zu bestimmen.
Die zulässigen Angaben und Werte in Abhängigkeit der Belastbarkeit der Beschläge dürfen nicht überschritten werden.

Der Bieter trifft die Auswahl der für seinen speziellen Fall vorgesehenen Konstruktionen eigenverantwortlich.
Die Auswahl erfolgt unter Berücksichtigung der Fenstergrößen, Öffnungsart, Fenstereinbauhöhe, Beschlagsart, gefahrloser Bedienung und Reinigung, wärme- und schalldämmenden Eigenschaften, dem Sicherheitsbedürfnis, Glasdicke, Verglasungsart, etc.

Die zu öffnenden Teile des Fensters müssen den Anforderungen der EN 107 Prüfverfahren für Fenster - mechanische Prüfung und den RAL-Gütebestimmungen RAL RG 716/1, Abschnitt V 4 (77), entsprechen.

Die im Leistungsverzeichnis vorgeschriebenen Profilnummern und Profildimensionen sind richtungsweisend, entbinden den Auftragnehmer nicht von einer Überprüfung der Profilstatik.

Aus Gewährleistungsgründen werden Konstruktionen, die vom Verarbeiter in eigenen Werkstätten mit Isolierstegen verbunden werden, nicht zugelassen.
Zwingend vorgeschrieben ist, dass der Systemhersteller auch für den Verbund der Profile die volle Systemgarantie übernimmt.

Bei Gehrungen sind die Klink-Schnitte mit Kleber abzudichten und die Systemnute mit Versiegelungsmasse wasserdicht zu versiegeln.
Senkrechte Sprossenprofile sind oben und unten, wenn sie auf Stoß verarbeitet sind, gegen den Baukörper vollständig abzudichten.

Bei obengenannten sowie auch bei geschweißten Verbindungen ist auf eine ausreichende Festigkeit und Steifigkeit im gesamten Profilbereich - auf Zeit gesehen - und bei den zu erwartenden Beanspruchungen auf Dichtigkeit, Bündigkeit und eine einwandfreie Oberfläche zu achten.

Eloxierte Profile dürfen weder verformt, noch geschweißt werden, da die Eloxalschicht dadurch beschädigt werden kann.

Beim Zusammenbau mit anderen Werkstoffen ist darauf zu achten, dass die Aluminiumelemente mit geeignetem Oberflächenschutz bzw. Isolationsmitteln versehen sind, um Beschädigungen auf Grund von Kontaktkorrosion usw. auch bei höheren Beanspruchungen zu vermeiden.

Profilausbildung - Holz
Die Profilausbildung ist in Anlehnung an DIN 68121 Holzfenster- und türenprofile und DIN 18361 Verglasungsarbeiten vorzunehmen.

Rahmenverbindung Holzprofile
Die Rahmenverbindungen sind mit Schlitz / Zapfen auszuführen.
Alle Rahmenverbindungen ab einer Holzdicke von 45 mm sind mindestens mit Doppelzapfen auszuführen; die äußeren Wangen dürfen dabei nicht dicker als ca. 16 mm sein.

Die geforderten Maßnahmen sind aus dem Leistungsverzeichnis ersichtlich.

## 6. Montage / Bauanschlüsse
6. Montage / Bauanschlüsse
Bei der Montage am Bau sind angrenzende Bauteile vor Beschädigung und Verschmutzung zu schützen.
Ausbesserungs- oder Ersatzkosten gehen zu Lasten des Schädigers.
Für das eventuelle Einsetzen bauseitiger Ankerteile sind der Bauleitung rechtzeitig die erforderlichen Ankerpläne zur Verfügung zu stellen.

Dehnfugen
Beim Zusammenbau mehrerer Elemente ist darauf zu achten, dass bei temperaturbedingten Längenänderungen eine geräuschfreie Bewegungs- und Gleitmöglichkeit, mit Hilfe entsprechender Dehnungsprofile, stattfinden kann.

Zur Vermeidung von Undichtigkeiten und Kontaktkorrosion auch bei direkt miteinander verbundenen Bauteilen, sind die Dehnungsfugen bzw. sonstigen Fugen durch geeignete Dichtungsmaterialien abzudichten.

Beim Einbau von wärmegedämmten Konstruktionen muss darauf geachtet werden, dass am Bauanschluss entsprechende Maßnahmen getroffen werden, um einen Wärmeübergang zu vermeiden.

Es ist darauf zu achten, dass durch die Befestigung und Verankerung der Bauelemente auftretenden Kräfte sicher auf den Baukörper übertragen werden.

Die Montage hat für alle Elemente flucht- und lotrecht zu erfolgen, als fix und fertige Arbeit, einschließlich der erforderlichen Nebenleistungen, wie Lieferung frei Baustelle, verteilen der Elemente etc.

Fensterelemente mit beweglichen Flügeln sind so zu verankern, dass die von Auflagern und Bändern auftretenden Kräfte auf den Baukörper übertragen werden.

Treten größere Hohlräume, z. B. bei Wandanschlüssen oder auch Konstruktionsstößen auf, so sind diese mit wasserabweisenden, porengeschlossenen, runden, elastischen Fugenfüllern abzudichten.
Zum Abdichten von äußeren Fugen und Wandanschlüssen sollten dauerelastische Dichtmassen verwendet werden.

Blower Door Test
Es ist auf eine wärmebrückenfreie und luftdichte Konstruktion zu achten.
Um Wärmebrückenfreiheit zu gewährleisten, sind Qualitätssicherungstermine auf der Baustelle einzurichten.
Die Dämmschicht müssen ohne Unterbrechung verlaufen und Lufträume müssen vermieden werden.
Anschlüsse müssen auf Wärmebrückenfreiheit und Luftdichtigkeit geprüft werden.

Um die Luftdichtigkeit der Gebäudehülle zu garantieren, wird nach Fertigstellung der Gebäudehülle und nach Beendigung der Aufbauphase ein Luftdichtheitstest durchgeführt.
Die Anforderungen an den Luftdichtheitstest lauten n50-Wert maximal 1,5 l/h.
Der Luftdichtheitstest wird abschnittweise nach Fertigstellung der Gebäudeabschnitte durchgeführt.
Die Teilnahme ist für den Auftragnehmer verbindlich damit sofort vor Ort ggf. nachgebessert werden kann.
Sollten wegen auftretender Mängeln weitere Messung erforderlich sein, gehen die Kosten zu Lasten des Auftragnehmer.

## 7. Schallschutz
7. Schallschutz

Sonstige Aufenthaltsräume ohne Schlafnutzung:
 Eingangswert nach DIN 4109 inkl. Korrektur für Verkehrslärm:
 Rw + Ctr,100-5000 >= 32 dB.

Bettenräume nach Westen oder Süden:
 Eingangswert nach DIN 4109 inkl. Korrektur für Verkehrslärm:
 Rw + Ctr,100-5000 >= 36 dB.

Bettenräume nach Norden (betrifft nur Typ F-09):
 Eingangswert nach DIN 4109 inkl. Korrektur für Verkehrslärm:
 Rw + Ctr,100-5000 >= 39 dB.

Siehe Definition in den Positionen.

## 8. Wärmeschutz / Objektforderung
8. Wärmeschutz / Objektforderung
Wärmeschutz der Elemente (Uw) nach Gebäudeenergiegesetz (GEG).

Der Gesamtenergiedurchlassgrad und der Lichttransmissionsgrad sind objektbezogen über die CE-Kennzeichen der Verglasung nachzuweisen.

Außentüren nach DIN EN 14351-1
Türelement:  Ud 1,80 W/(m²K)
Gesamtenergiedurchlassgrad:  g <= 0,40
Einbruchhemmung nach DIN EN 1627 Klassifizierung: Siehe Definition in den Positionen

Fenster nach DIN EN 14351-1
Fensterelement:  Uw 0,90 W/(m²K)
Gesamtenergiedurchlassgrad:  g <= 0,40
Einbruchhemmung nach DIN EN 1627 Klassifizierung: Siehe Definition in den Positionen

Vorhangfassaden nach DIN EN 13830
Die maximale Durchbiegung der Fassadenteile ist auf L/200 bzw. 15 mm begrenzt.
Die Eigenlast ist nach DIN EN 1991-1-1 zu bestimmen.

Fassadenelement:  Ucw 1,00 W/(m²K)
Gesamtenergiedurchlassgrad:  g <= 0,26
Einbruchhemmung nach DIN EN 1627 Klassifizierung: Siehe Definition in den Positionen

## 9.10 Konstruktionsbeschreibung Fenster
9.10 Konstruktionsbeschreibung Fenster

Profilserie zum Herstellen von Holz-Aluminium-Systemen mit gleichen Holzdicken am Flügel und Rahmen.

Technische Anforderungen und systemspezifische Nachweise:
Die Aluminium-Profile sind aus EN AW-6060 T66 in Eloxalqualität und gemäß DIN EN 755 und DIN EN 12020 anzubieten.
Die Ausführung muss nach den einschlägigen Normen und Richtlinien, den anerkannten Regeln der Technik und den Angaben des Systemgebers erfolgen.

Schlagregendichtheit: Klasse 9a
Luftdurchlässigkeit: Klasse 4
Bedienkräfte: Klasse 1 für Drehelemente
Bedienkräfte: Klasse 2 für Kipp-vor-Dreh-Elemente

- Eignung für RAL geprüfte Fenster Systemnachweis
- Eignung als absturzsichere Verglasung nach DIN 18008-4, Kategorie A, C2, C3 inkl. Prüfnachweis.

Muss auch für die unsichtbar verschraubte Glasleiste sein, sofern dies ausgeführt wird.

Holzkonstruktion
Rahmenmaterial Fichte 430 kg/m³, Holzdicke ca. 78 mm.
Die Holzkonstruktion ist gemäß den Anforderungen der DIN 68121 auszuführen.
Die Flügel sind mit angefräster Glasleiste, Festverglasungen mit verschraubter Glasleiste vorzusehen.
Das System muss eine unsichtbar verschraubte Festverglasung ermöglichen.

Ausführung Festverglasung: Glasleiste unsichtbar verschraubt.

Der Isolierglas-Randverbund wird zweiseitig im Holzfalz aufgenommen.
Einnutungen in die Holzprofile zur Aufnahme der Aluminiumprofile sind unzulässig.

Aluminium-Rahmen
Es ist ein System anzubieten, bei dem Rahmen und Flügel mit 90 Grad;-Überschlägen in kantiger Optik ausgeführt sind.
Die Rahmenprofilbauhöhe muss 10 mm betragen.
Das System muss wahlweise zum Rahmen mit flächenversetztem oder flächenbündigen Flügel ausführbar sein.

Ausführung:  Flächenversetzter Flügel.

Flügelprofile sind zur Erhöhung der Steifigkeit im Verglasungsbereich mit einer Hohlkammer auszubilden.
Die Entwässerung des Falzbereiches erfolgt durch verdeckte Stanzungen im unteren Profilquerstück.
Optional muss eine sichtbare Entwässerung mit Aluminium-Abdeckkappe im Farbton des Aluminium-Rahmens möglich sein.
Die Ausführung der Aluminium-Rahmen muss wahlweise mit mechanischer oder verschweißter Verbindung möglich sein.

Ausführung:  Geschweißte Verbindung (Farbbeschichtung).

Befestigung des Aluminium-Rahmens
Die Befestigung des Aluminium-Rahmens auf dem Holzrahmen erfolgt über demontierbare Dreh- und Drehklipshalter aus hochwertigen, temperaturbeständigen Kunststoffen wie schlagzäh modifiziertes POM.
Am Flügel werden grundsätzlich Drehhalter eingesetzt.
Eine spannungsfreie Dehnung der Aluminiumschale zum Holzteil und die vollflächige Hinterlüftung des Spaltes zwischen Holz- und Aluminium-Rahmen muss sichergestellt sein.
Der Spalt muss daher mit mindestens 4 mm Abstand ausgeführt werden.
Zur genauen Maßpositionsbestimmung müssen die Halter mit eingegossenem Abstandsnoppen vorgerichtet sein.

Dichtungen
Am Blendrahmen ist eine umlaufende, eck-vulkanisierbare Dichtung aus APTK zwischen Holz-Rahmen und Holz-Flügel einzubauen.
Bei großer Schlagregenbeanspruchung muss optional eine Dichtung zwischen Aluminium-Rahmen und Aluminium-Flügel unten quer montierbar sein.
Die Verglasung muss außenseitig mit einer umlaufenden APTK-Trockenverglasungsdichtung erfolgen können.
Die Dichtlippe am Glas darf nicht breiter als 5 mm sichtbar sein.
Keildichtungen als äußere Verglasungsdichtung sind nicht zulässig.
Innenseitig muss eine Trockenverglasung mit APTK-Dichtungen in abgestuften Dichtungsdicken ausführbar sein.

Ausführung:  Trockenverglasung außen / innen.

Ausgeschlossen sind Holzfenster mit Metallabdeckung und Regenschiene, sowie Konstruktionen die raumseitig mit Holzprofilen verkleidet sind.
Aus Gründen des Recycling sind keine ausgeschäumten Profilsysteme zugelassen.

## 9.20 Konstruktionsbeschreibung Tür
9.20 Konstruktionsbeschreibung Tür

Profilserie zum Herstellen von Holz-Aluminium-Systemen mit gleichen Holzdicken am Tür-Flügel und Rahmen.

Technische Anforderungen und systemspezifische Nachweise:
Die Aluminium-Profile sind aus EN AW-6060 T66 in Eloxalqualität und gemäß DIN EN 755 und DIN EN 12020 anzubieten.
Die Ausführung muss nach den einschlägigen Normen und Richtlinien, den anerkannten Regeln der Technik und den Angaben des Systemgebers erfolgen.

Schlagregendichtheit: Klasse 7a
Luftdurchlässigkeit: Klasse 3
Bedienkräfte: Klasse 3

- Eignung für RAL geprüften Systemnachweis.
- Eignung als absturzsichere Verglasung nach DIN 18008-4, Kategorie A, C2, C3 inkl. Prüfnachweis.

Muss auch für die unsichtbar verschraubte Glasleiste sein, sofern dies ausgeführt wird.

Holzkonstruktion
Rahmenmaterial Fichte 430 kg/m³, Holzdicke ca. 78 mm.
Die Holzkonstruktion ist gemäß den Anforderungen der DIN 68121 auszuführen.
Die Flügel sind mit angefräster Glasleiste, Festverglasungen mit verschraubter Glasleiste vorzusehen.
Das System muss eine unsichtbar verschraubte Festverglasung ermöglichen.

Ausführung Festverglasung: Glasleiste unsichtbar verschraubt.

Der Isolierglas-Randverbund wird zweiseitig im Holzfalz aufgenommen.
Einnutungen in die Holzprofile zur Aufnahme der Aluminiumprofile sind unzulässig.

Aluminium-Rahmen
Es ist ein System anzubieten, bei dem Rahmen und Flügel mit 90 Grad;-Überschlägen in kantiger Optik ausgeführt sind.
Die Rahmenprofilbauhöhe muss 10 mm betragen.
Das System muss wahlweise zum Rahmen mit flächenversetztem oder flächenbündigen Flügel ausführbar sein.

Ausführung:  Flächenbündiger Flügel.

Flügelprofile sind zur Erhöhung der Steifigkeit im Verglasungsbereich mit einer Hohlkammer auszubilden.
Die Entwässerung des Falzbereiches erfolgt durch verdeckte Stanzungen im unteren Profilquerstück.
Optional muss eine sichtbare Entwässerung mit Aluminium-Abdeckkappe im Farbton des Aluminium-Rahmens möglich sein.
Die Ausführung der Aluminium-Rahmen muss wahlweise mit mechanischer oder verschweißter Verbindung möglich sein.

Folgende Ausführung ist vorgesehen:
Geschweißte Verbindung (Farbbeschichtung).

Befestigung des Aluminium-Rahmens
Die Befestigung des Aluminium-Rahmens auf dem Holzrahmen erfolgt über demontierbare Dreh- und Drehklipshalter aus hochwertigen, temperaturbeständigen Kunststoffen wie schlagzäh modifiziertes POM.
Am Flügel werden grundsätzlich Drehhalter eingesetzt.
Eine spannungsfreie Dehnung der Aluminiumschale zum Holzteil und die vollflächige Hinterlüftung des Spaltes zwischen Holz- und Aluminium-Rahmen muss sichergestellt sein.
Der Spalt muss daher mit mindestens 4 mm Abstand ausgeführt werden.
Zur genauen Maßpositionsbestimmung müssen die Halter mit eingegossenem Abstandsnoppen vorgerichtet sein.

Dichtungen
Innen ist eine umlaufende Überschlagdichtung am Flügel und dreiseitig ist eine Mitteldichtung die am Rahmen anschlägt.
Die Verglasung muss außenseitig mit einer umlaufenden APTK-Trockenverglasungsdichtung erfolgen können.
Die Dichtlippe am Glas darf nicht breiter als 5 mm sichtbar sein.
Keildichtungen als äußere Verglasungsdichtung sind nicht zulässig.
Innenseitig muss eine Trockenverglasung mit APTK-Dichtungen in abgestuften Dichtungsdicken ausführbar sein.
Das System muss außen- wie innenseitig optional als Nassverglasung ausführbar sein.

Folgende Ausführung ist vorgesehen: Trockenverglasung außen / innen.

Die geforderte Schlagregendichtigkeitsklasse 1.350 Pa (nach EN 12208) und
die Luftdurchlässigkeitsklasse 3 (nach EN 12207) ist mit einem Prüfzeugnis
eines anerkannten Prüfinstituts nachzuweisen.
Der Wärmeschutz in Kombination mit Türsockel, bei Holzart Fichte, ca. 78 mm Dicke ist nachzuweisen.
Die Bodenschwelle ist so auszubilden, dass das Niederschlagswasser nach außen abgeleitet wird und kein Wasser ins Gebäudeinnere eindringen kann.

Der Aluminiumteil der Bodenschwelle ist aus EN AW 6060, T66 (ehemals AlMgSi 0.5, F22) in Eloxalqualität anzubieten, gefertigt im Strangpress-Verfahren gemäß DIN EN 12020 und DIN EN 755.

Die Oberflächen-Veredelung ist als Eloxal-Oberfläche gemäß DIN 17611 in E6 / EV1 herzustellen.
Die thermische Trennung ist als PVC-freies Kunststoffprofil in ABS-Qualität herzustellen.
Die Ausführung und Montage muss nach den einschlägigen Normen und Richtlinien, den allgemein anerkannten Regeln der Technik und den Angaben des Systemgebers erfolgen.

Konstruktionsaufbau

Bodenschwelle

Die Bodenschwelle muss im Trittbereich mit Aluminium unterbaut und damit ausreichend stabil sein.

Es müssen Anschläge im Bereich der inneren Überschlagdichtung an der Schwelle vorhanden sein.

Bei Bedarf muss die Schwelle mit dem aufrechten Holzrahmen durch Metall-Schwellenhalter verbunden werden können.
Der aufrechte Holzrahmen wird optional durch entsprechende Füllstücke aus APTK ohne Konterprofilierung direkt auf die Schwelle montiert.
Dabei ist der Stoß mit Hirnholz- und Fugensiegel entsprechend der Systemvorgabe abzudichten.

Zur Montage auf dem Rohboden sind systemgebundene wärmedämmende Kunststoff-Adapterprofile oder Unterbaudämmprofile einzusetzen, die durch Aufdoppeln auf die notwendige Höhe angepasst werden können.

Zur Fixierung von APTK-System-Bauanschlussfolien im Bodenbereich müssen entsprechende Profilnuten in den Unterbauprofilen vorhanden sein.

Wird die Schwellenhöhe 150 mm nach DIN 18195-9 unterschritten, werden zusätzliche Maßnahmen wie Drainrinnen vor der Schwelle oder Vordächer durch die Bauplaner vorgesehen.

Ausgeschlossen sind Holzfenster mit Metallabdeckung und Regenschiene, sowie Konstruktionen die raumseitig mit Holzprofilen verkleidet sind.
Aus Gründen des Recycling sind keine ausgeschäumten Profilsysteme zugelassen.

## 9.30 System Einbruchhemmend RC2 nach DIN EN 1627
9.30 System Einbruchhemmend RC2 nach DIN EN 1627

Zusätzlich erforderlich:
- Glassicherungsprofil Anzahl und Befestigung nach Prüfbericht.
- Verglasung Isolierglas DIN EN 356 P4A.
- Beschlag zugelassen nach Prüfbericht und abgestimmt auf das zulässige Flügelgewicht.
- Unterschiedliche Varianten der Glasanbindung zugelassen.
- Es wird nur eine Trockenverglasung zugelassen.

Holzauswahl:
- Fichte  Mindestrohdichte 0,42 kg/dm³
- Tanne (Weißtanne) Mindestrohdichte 0,42 kg/dm³
- Kiefer  Mindestrohdichte 0,44 kg/dm³
- Lärche  Mindestrohdichte 0,47 kg/dm³
- Meranti  Mindestrohdichte 0,45 kg/dm³
- Sipo Mahagoni Mindestrohdichte 0,48 kg/dm³
- Eiche  Mindestrohdichte 0,67 kg/dm³

Holzdicken ab 68 mm.

Die Anbindung und Anforderung an Mauerwerk ist nach DIN EN 1627 zu erfüllen.

Es werden nur komplett geprüfte Systeme zugelassen.
D.h. Beschlag, Verglasung und Holz-Aluminium-Element sind in einer Prüfung nachzuweisen.

Ein Prüfnachweis für die oben genannten Merkmale ist durch ein Zugelassenes Prüfinstitut bei Angebotsabgabe vorzulegen.

Zur Sicherstellung der Qualität muss der Auftragnehmer eine Zertifizierung mit einer nach DIN EN 45011 akkreditierten Zertifizierungsstelle (z. B. PfB Rosenheim) vorweisen.
Im Rahmen der kriminalpolizeilichen Beratung werden auch nur die von einer akkreditierten Zertifizierungsstelle zertifizierten Produkte empfohlen.
Durch die Zertifizierung, wird eine überbetriebliche Güteüberwachung, sowie die Kennzeichnung der Elemente mit einem Kennzeichnungsschild nach DIN EN 1627 mit folgenden Angaben in deutscher Sprache (Mindestgröße 105 x 18 mm, angebracht z. B. im Falz) gefordert.

Erforderliche Angaben zur Kennzeichnung am Element:

- Einbruchhemmendes Bauteil DIN EN 1627.
- Erreichte Widerstandsklasse.
- Produktbezeichnung des Herstellers.
- Gegebenenfalls Zertifizierungszeichen.
- Hersteller.
- Prüfbericht mit Nummer und Datum.
- Prüfstelle (gegebenenfalls verschlüsselt).
- Herstellungsjahr.

## 9.40 Konstruktionsbeschreibung flächenbündige Aluminium-Tür, RC 2
9.40 Konstruktionsbeschreibung flächenbündige Aluminium-Tür, RC 2

Profilserie zur Herstellung wärmegedämmten Türkonstruktionen aus stranggepressten Aluminiumprofilen mit werkseitigem Isolierverbund.

Gefordertes Grundsystem:
Profile im 3-Kammer-System mit Isolierstegen als thermische Trennung, symmetrischer Aufbau zur Vermeidung des Bimetalleffekt.
Einheitliche Eckwinkel für Innen- und Außenkammer sowie identischer innerer und äußerer Glasleistennut.
Eckwinkel und Stoßverbinder vorgerichtet für nachträgliche Kleberinjektion, wahlweise zum Verpressen, Verstiften oder Verschrauben.
Profile im Eigenverbund sowie ausgeschäumte Profile sind nicht zugelassen.

Durchgängige Kompatibilität von Profilen, Zubehör und Dichtungen mit der Fensterserie.

Die nachstehend angegebenen Profil-Bautiefen sind einzuhalten.

Bautiefen:
Rahmen ca. 80 mm.
Flügel ca. 80 mm.
Türserie als 1-flgl. und 2-flgl. Türen ausführbar.

Technische Anforderungen und systemspezifische Nachweise:
Entsprechend den Systemprüfungen auf Grundlage der Produktnorm prEN 14351-1; 2006-07, Fenster und Außentüren sind folgende Klassifizierungen gefordert und müssen nachgewiesen werden:

Dauerfunktion nach DIN EN 12400:  Klasse 6
Differenzialklimaverhalten DIN EN 12219: Klasse 2
Bedienkräfte nach DIN EN 12217:  Klasse 2
Schlagregendichtheit nach DIN EN 12208: Klasse E900
Luftdurchlässigkeit nach DIN EN 12207: Klasse 4
Mechanische Festigkeit:  Klasse 5
Einbruchhemmung:  Klasse RC 2

Verglasungs- und Dichtsystem:
Verglasung als Trockenverglasung, umlaufend, mit innerem und äußerem EPDM-Dichtprofilen.
Optisch abgesenkt zur Reduzierung der Dichtungsansicht.
Anschlagdichtungen umlaufend, dreiseitig im Schwellenbereich 2-fach.
Glasfalzentwässerung und Dampfdruckausgleich sind nach den Angaben des Systemherstellers vorzunehmen.

Füllungselemente Transparente Füllungen, opake Füllungen, andere feste Füllungen, öffenbare Elemente:
Der Einbau von Einfach- und Isolierglas mit Einbaustärken von 6 bis 60 mm ist mit Systembauteilen gewährleistet.
Dies gilt ebenfalls für Paneele.
Die erforderliche Füllungsdicke ist vom Auftragnehmer eigenverantwortlich zu ermitteln.

Öffnungsarten / Beschläge:
Variabel gemäß nachstehender Positionsbeschreibung.
Schlösser und Schließbleche mit Edelstahlstulp 24 x 6 mm, zum Klemmen mit vorgerichteten Nutenstein, ohne Zusatzfräsung am Rahmenprofil befestigt.
Andere Beschläge sind nicht zugelassen.

Verarbeitung des Systems:
Die Verarbeitung des Systems erfolgt nach den jeweils gültigen Verarbeitungsrichtlinien des Systemherstellers und den dafür vorgeschriebenen Werkzeugen.

## 9.50 Konstruktionsbeschreibung Fassaden-System (Ansichtsbreite ca. 60 mm), RC 2
9.50 Konstruktionsbeschreibung Fassaden-System (Ansichtsbreite ca. 60 mm), RC 2

Profilserie zur Herstellung hochwärmegedämmter Fassadenkonstruktionen aus stranggepressten Aluminiumprofilen.

Gefordertes Grundsystem

Ansichtsbreite Innen: Ca. 60 mm
Ansichtsbreite Außen: Ca. 60 mm
Bautiefe:  150 bis 250 mm

Wärmegedämmte Fassade in Pfosten-Riegelbauweise mit Aluminium-Hohlkammerprofilen.
Pfosten und Riegel aus den gleichen Profilquerschnitten eine Klinkung der Riegelprofile ist nicht erforderlich.
Die Anbindung des Riegels an den Pfosten erfolgt über eine Stoßverbindertechnik.
Der Riegel wird selbsttätig an den Pfosten angepresst und schließt die Anschlussfuge zwischen Riegel und Pfosten.
Die Hohlkammern der Systemprofile sind für handelsübliche Stahlprofile und Aluminiumsystemprofile ausgelegt und werden ggf. für Einschubprofile zur statischen Aussteifung verwendet.

Die Profile sind scharfkantig mit einem Radius von maximal 0,5 mm.
Wenn bei Pfosten und Riegel die gleiche Profiltiefe zum Einsatz kommt, z. B. im Boden- und Deckenanschlussbereich, ist der maximale Flächenversatz 0,5 mm.

Die Profilbautiefe muss nach statischen Erfordernissen dimensioniert werden, sofern in der Positionsbeschreibung nicht anders spezifiziert.
Die statische Bemessung des Systems einschließlich der Verankerung ist vom Auftragnehmer vorzunehmen.

Die Verbindung zwischen Riegel und Pfosten erfolgt mit stabilen T-Verbindern.
Die Verschraubung der T-Verbinder erfolgt unsichtbar.
Es sind sowohl rechtwinklige als auch schräge Anschlüsse von Riegeln möglich.

Die Anpassung des Verglasungssystems an die geforderten Rahmen-Wärmedämmwerte Uf erfolgt allein durch Variation eines Dämmprofils im Glasfalzraum.
Das Dämmprofil ist sicher und unverrückbar mit der inneren Verglasungsdichtung im Glasfalzraum befestigt, so dass eine dauerhafte Belüftung des Glasrandverbunds sichergestellt ist.

Für besonders hohe Glaslasten müssen spezielle, dem Glasgewicht entsprechende T-Verbinderlösungen zum Einsatz kommen.

Der nachträgliche Ein- und Ausbau von Riegeln muss mit unsichtbarer Verschraubung möglich sein.

Das Fassadensystem muss mit anderen Systembreiten kombinierbar sein.

Innerhalb des Fassadensystems ist eine Kombination der Tragstruktur mit Holzfassaden als Systemlösungen bei gleich bleibenden Qualitätsmerkmalen in Bezug auf Ansichtsbreiten, unsichtbare Befestigungstechnik, Wärmeschutz und Funktion möglich.

Einbruchhemmung:  Klasse RC 2

Das Befestigungssystem für das Fassadensystem ist durch das Deutsche Institut für Bautechnik (DIBt) bauaufsichtlich zugelassen.
Die Pfosten-Riegelverbindung (T-Verbinder) für das Fassadensystem ist durch das Deutsche Institut für Bautechnik (DIBt) bauaufsichtlich zugelassen.
Die Gebrauchstauglichkeit der verwendeten Glasauflagen (vertikale Verformung) ist nachgewiesen, z. B. durch eine allgemeine bauaufsichtliche Zulassung.

Die Anforderungen der Technischen Richtlinie für absturzsichernde Verglasungen TRAV ist erfüllt.

Halterung und Lagerung der Verglasung

Die Lastabtragung der Füllung ist über Aluminium-Glasauflagen ausgeführt.
Die mit je zwei Blechschrauben im Schraubkanal der Tragkonstruktion befestigt ist.
Es ist gewährleistet, dass die Dichtheit des Systems im Bereich der Glasauflagen bis 600 kg ohne Durchbrüche der Innendichtungen erhalten bleibt.
Zur Halterung der Verglasung dürfen nur Schrauben aus Edelstahl verwendet werden, die vom Systemhersteller geprüft und freigegeben sind.

Außenprofile

Aluminium-Andruckleiste im Abstand von 250 mm mit Edelstahl-Blechschrauben Torx B 5,5 befestigt. Abdeckung mit aufklipsbaren Aluminium- oder Edelstahl-Deckleisten. Die Form der äußeren Deckleisten ist den Leitdetails zu entnehmen.

Bei Schraubenabständen von 250 mm ist die Technische Richtlinie für absturzsichernde Verglasungen [TRAV] erfüllt.

Verglasungs- und Dichtsystem

Das Dichtungssystem besteht aus mindestens drei Entwässerungsebenen und eine zusätzliche Fußpunktentwässerung.
Anfallendes Kondensat wird durch im Dichtungssystem integrierte Kanäle gesammelt und kontrolliert nach außen abgeleitet.
Die Dichtungsprofile sind so konstruiert, dass die höher liegende Ebene überlappend in die tiefer liegende Ebene entwässert.
Metallische Überlappungen zur Entwässerung sind nicht zugelassen.

Das Fassadensystem verfügt über einen Druckausgleich mit der Außenluft.
Lage und Anzahl der Druckausgleichsöffnungen sind entsprechend nach der Verarbeitungsrichtlinie des Systemherstellers auszuführen.
Sämtliche Dichtungen sind aus witterungsbeständigem schwarzem EPDM-Material hergestellt.
Die inneren Dichtungen sind als komplett übergreifende Aufsteckdichtungen ohne Durchbrüche in der Dichtebene ausgeführt.
Die Ansicht der Innendichtung ist im Pfosten und Riegel gleich hoch.
Die Verarbeitung der inneren Dichtungen im Bereich des Kreuzpunktes von Pfosten und Riegel ist exakt mit dafür vorgesehenen System-Werkzeugen ausgeklinkt und mit System - Dichtteilen abgedichtet.

Die Entwässerung der Konstruktion erfolgt durch Riegeldichtungen mit anextrudierter Fahne z. B. bei überbreiten Riegeln, beim Fußpunktanschluss oder wenn ein Pfosten unterhalb eines Riegels nicht weitergeführt wird.

Füllungselemente Transparente Füllungen, opake Füllungen, andere feste Füllungen, öffenbare Elemente

Der Einbau von Einfach- und Isolierglas mit Einbaustärken von 4 bis 65 mm ist mit Systembauteilen gewährleistet.
Dies gilt ebenfalls für Paneele und Einsatzelemente.
Die erforderliche Füllungsdicke ist vom Auftragnehmer eigenverantwortlich zu ermitteln.

Verarbeitung des Systems

Die Verarbeitung des Systems erfolgt nach den jeweils gültigen Verarbeitungsrichtlinien des Systemherstellers und den dafür vorgeschriebenen Werkzeugen.

Montage und Bauanschluss

Die Montageart der Fassaden ist vom Auftragnehmer eigenverantwortlich festzulegen.
Die auf die Fassade einwirkenden Kräfte müssen sicher in das Bauwerk übertragen werden.
Bewegungen aufgrund der thermischen Längenänderung der Profile müssen konstruktiv aufgenommen werden.
Die Fassadenkonstruktion darf keine zusätzlichen Lasten aus dem Bauwerk übernehmen.
Die Bauanschlüsse sind in den Leitdetails mit Angaben zur Ausführung schematisch dargestellt.
Die Details entsprechend dieser Vorgaben müssen vom Auftragnehmer ausgearbeitet werden.
Eine funktionsgerechte Ausführung der Anschlusskonstruktion zwischen Bauwerk und Fassade gehört zum Lieferumfang des Auftragnehmers.
Der Einbau von Aluminiumanschlusswinkeln oder Blechkantteilen muss wärmebrückenfrei mit speziellen PVC-Anschlussprofilen ausgeführt werden.

Für die Kondensatfreiheit im Bauanschluss gilt für normale Umgebungs-Bedingungen der Grundsatz innen dichter als außen.
Anschlussfolien im Innenbereich der Fassadenkonstruktion müssen dampfdicht ausgeführt werden.
Zum Erreichen der Dampfdichtheit ist ein Sd-Wert von mindestens 220 m erforderlich.
Abdichtungsfolien im äußeren Bereich der Fassade müssen dampfoffen ausgeführt werden, um ein Entfeuchten der Anschlussfugen zu gewährleisten.
Zum Erreichen der dampfoffenen Ausführung darf der Sd-Wert der Folie maximal 3,0 m betragen.

Anschlussfolien müssen mit Spezial-Kleber am Bauwerk sauber verklebt und am Fußbodenriegel hinter der Entwässerungsebene eingespannt sein.
Bei umlaufendem Einbau muss sichergestellt sein, dass diese in der gleichen Ebene liegen, sodass sie im Eckbereich dicht und dauerhaft miteinander verklebt werden können.
Das Ausfüllen der Anschlussfugen muss mit mineralischen Dämmstoffen nach DIN 18165 ausgeführt werden.
Werden Anschlussfugen mit spritzbaren elastischen Dichtstoffen ausgeführt, müssen diese Fugen mit geschlossenzelligem Füllmaterial hinterlegt werden, um eine Dreiflankenhaftung zu vermeiden.
Diese Fugen müssen nach Vorgaben der Dichtstoffhersteller dimensioniert werden.

Die Vorgaben der DIN 18195 sind einzuhalten.

## 9.60 Fensterbank
9.60 Fensterbank

Allgemein

Die Fensterbänke sind so auszubilden, dass das Niederschlagswasser nach außen über die Fassade abgeleitet wird und dass kein Wasser ins Gebäudeinnere eindringen kann.
Die Ableitung muss so erfolgen, dass eine Verschmutzung des Gebäudes weitgehend vermieden wird.
Die Aluminium-Fensterbänke sind aus AlMgSi 0.5, F22 in Eloxalqualität anzubieten, gefertigt im Strangpress-Verfahren gemäß DIN 1748.
Die Oberflächen-Veredelung ist entweder als Eloxal-Oberfläche gemäß DIN 17611 oder als Pulver-beschichtung gemäß den Richtlinien der Internationalen Gütegemeinschaft für die Stückbeschichtung von Bauteilen (GSB) auszuführen.
Die Ausführung und Montage muss nach den einschlägigen Normen und Richtlinien, den anerkannten Regeln der Technik und den Angaben des Systemgebers erfolgen.

Gefordertes Grundsystem

Die Fensterbank ist mit einer Neigung von 6 Grad auszuführen.
Die Materialdicke der Fensterbank ist den zu erwartenden Belastungen der verschiedenen Ausladungen anzupassen.
Der Anschraubsteg hat eine Höhe von 25 mm und ist 12,5 mm von der Oberkante im Abstand von 250 mm mit Langlöchern 4 x 7 mm zu lochen.
Die Höhe der Tropfnase ist wahlweise mit einem Maß von 25 oder 40 mm auszubilden.
Für unsichtbare Klemmverbindungen mit System-Fensterbankhaltern muss an der Tropfkante innenseitig ein winkelförmiger Haltesteg vorhanden sein.
Zum Schutz der Oberfläche während des Transports und der Montage muss ein recyclebare Folie aufgebracht sein.
Die UV-Stabilität der Folie muss für einen Zeitraum von drei Monaten nach Montage gewährleistet werden.
Als Maßnahme zur Entdröhnung der Fensterbank muss eine Antidröhn-Beschichtung auf der Rückseite der Fensterbank (ca. 1/3 der Ausladung) ausführbar sein.

Ausladung der Fensterbank: Ca. 300 mm

Ausbildung der Tropfnase: Ca. 25 mm

Oberfläche der Fensterbank: RAL nach Wahl des AG

Antidröhn:  Ausführung mit Antidröhn

Fensterbank-Zubehör und Montage
Das eingesetzte Fensterbank-System muss für die Montage mit unten aufgeführtem Zubehör ausgestattet sein:
Im System müssen passende V2A-Schrauben mit Kunststoff-Beilagscheiben und Abdeckkappen verfügbar sein.
Um die Verschraubung vollständig verdecken zu können, muss bei Bedarf ein klipsbares, durchlaufendes Abdeckprofil eingesetzt werden können.
Für die üblichen Einbausituationen sind passende System-Fensterbankhalter ab einer Ausladung von 150 mm einzusetzen.
Zur Abdichtung zwischen Fensterbank und Fenster ist bei hohem Schlagregenanfall eine Systemdichtung vorzusehen.
Fensterbänke ab einer Gesamtlänge von über 3.000 mm sind zu teilen und mit System-Stoßverbindern zu versehen.
Die Stoßverbinder müssen Knacksgeräusche vermeiden und die Stoßstelle untergreifen um Niederschlagswasser nach außen abzuleiten.
Die seitlichen Abschlüsse sind so auszuführen, dass die thermisch bedingten Längenänderungen ohne Schädigung des Bauwerkes aufgenommen werden können und Regenwasser nach außen abgeleitet wird.
Bei Einsatz von Kunststoff-Abschlüssen müssen diese aus hochwetterfestem Material hergestellt werden.
Werden Abschlüsse ohne Dehnungsausgleich eingesetzt, so ist die zwängungsfreie Konstruktion durch den fachgerechten Einbau mit elastischen Anschlüssen ans Mauerwerk durch Dichtbänder o. ä. sicherzustellen.

Montage der Fensterbank: Montage einschließlich Anschlüsse

## 9.70 Fensterbankabschluss / Bordstück / Klinker
9.70 Fensterbankabschluss / Bordstück / Klinker

Allgemein

Der Aluminium-Gleitabschluss für die Aluminium-Fensterbank ist so auszuführen, dass die thermisch bedingten Längenänderungen der Fensterbank ohne Schädigung des Bauwerkes aufgenommen werden können und Regenwasser sicher nach außen abgeleitet wird.
Die Schlagregendichtheit ist in Anlehnung an DIN EN 1027 nachzuweisen.
Der Aluminium-Gleitabschluss ist aus stranggepresstem Aluminium in der Legierung AlMgSi 0.5, F22 anzubieten, gefertigt gemäß DIN 17615.
Die Oberflächen-Veredelung ist als Pulverbeschichtung gemäß den Richtlinien der Internationalen Gütegemeinschaft für die Stückbeschichtung von Bauteilen (GSB) auszuführen.
Die Ausführung und Montage muss nach den einschlägigen Normen und Richtlinien, den anerkannten Regeln der Technik und den Angaben des Systemgebers erfolgen.

Konstruktionsaufbau

Aluminium-Gleitabschluss
Der Aluminium-Gleitabschluss muss durch geeignete Aufnahme-Nuten vorgerichtet sein, um auf System-Aluminium-Fensterbänke durch Aufstecken montiert zu werden.
Der Gleitabschluss muss im montierten Zustand nachweislich eine thermisch bedingte Längenänderung der Fensterbank von bis zu 3 mm in der Konstruktion einseitig an jedem Abschluss aufnehmen können.
Der Dehnungsausgleich muss bereits bei geringem Druck (Prüfung durch Drücken mit der Hand) wirksam werden, um Schädigungen im Bereich des Putzanschlusses auszuschließen.
Kunststoffe oder Gummiprofile sind im Bereich des Dehnungsausgleiches nicht zulässig, um die Dauerhaftigkeit der Funktion zu gewährleisten.

- Die Breite der Aufputzkante muss 22 mm betragen um auch breite Dichtbänder oder größere Putzdicken anschließen zu können.
- Die Höhe der Putz-Aufkantung beträgt 16 mm.
- Es ist ein gerader Abschluss von 16 mm Höhe für den Einsatz von z. B. Klinkermauerwerk.
- Der Gleitabschluss muss für unterschiedliche Ausladungen (50 bis 500 mm) der System-Fensterbänke mit Tropfnase 40 mm verfügbar sein.

Oberfläche des Gleitabschlusses: RAL nach Wahl des AG

Montage
Der Abschluss wird nur durch Aufstecken montiert.
Im Bereich des Anschraubsteges der Fensterbank wird ein elastisches Dichtstück als Abschluss eingesetzt.
Der Putz ist gemäß den einschlägigen Richtlinien an den Abschluss anzuschließen.

Montage der Fensterbank: Montage einschließlich Anschlüsse

## 9.80 Entwässerungsmodul
9.80 Entwässerungsmodul

Entwässerungsmodul (dichter Fensterbankanschluss im Eckbereich zwischen Fenster und Fensterbank),
ein Bauteil, das Wassereintritt über den Bauanschluss am Fenster, der Rollladenführungsschiene und dem Fensterbankabschluss der Fensterbank, kontrolliert nach außen ableitet.

Das Entwässerungsmodul erfüllt den Zweck der zweiten wasserführenden Dichtebene im Eckbereich, optional können linkes und rechtes Bauteil mit einer Bauanschlussfolie verbunden werden.
Für den Einbau des Entwässerungsmoduls ist ein mindestens 40 mm hoher Unterbau des Fensters erforderlich (Fensterbankfalz oder Bauanschlussprofil inkl. Verklotzung, etc).
Das Entwässerungsmodul wird am Anschraubsteg mit Dichtstoff versehen und mit Edelstahlsenkkopfschrauben 2,9 x 25 mm befestigt.
Das Entwässerungsmodul wird verdeckt unter dem Fensterbanksystem angebracht.
Die Bautiefe des Entwässerungsmoduls ist abgestimmt auf die Fensterbank-Ausladung.
Ausführung nach den Verarbeitungshinweisen des Herstellers.

## 9.90 Fensterbankhalter thermisch entkoppelt
9.90 Fensterbankhalter thermisch entkoppelt

Thermische Trennung durch Grundkörper aus hochwertigem Polyamid-Kunststoff.
Einfache Fixierung der Fensterbank über stufenlos verschiebbares Flachteil (Niederhalter).
Das Flachteil wird über Klemmfedern fixiert, keine Klemmschraube notwendig.
Fensterbankhalter sind ab einer Fensterbankausladung von 150 mm erforderlich.
Der Abstand der Fensterbankhalter richtet sich nach der Ausladung und freitragenden Länge der Fensterbank.
Ausführung nach den Verarbeitungshinweisen des Herstellers.

## 10. Oberfläche, Oberflächenbehandlung / Oberflächenschutz
10. Oberfläche, Oberflächenbehandlung / Oberflächenschutz

Farbbeschichtung
Die Beschichtung aller Teile ist nach einer Vorbehandlung vorzunehmen.
Die Gütevorschriften der GSB Gütegemeinschaft für die Stückbeschichtung von Bauteilen e.V., Franziskanergasse 6, 73525 Schwäbisch Gmünd, sind einzuhalten bzw. sind Beschichtungsverfahren nach Erlangung eines Gütezeichens für Beschichtungen auf Aluminium durch Pulver- oder Nasslackierungen bei Architekturanwendungen (Ausgabe Oktober 1995) der Qualicoat Zürich, CH-8027 Zürich auszuführen.

Der Auftragnehmer hat von der vorgesehenen Oberflächenbehandlungsfirma einen Prüfbericht über die Einhaltung der Güterichtlinien vorzulegen.

Der Auftraggeber behält sich vor, die Einhaltung dieser Forderung durch entsprechende Prüfungen (z. B. Schichtdickenprüfung, Gitterschnittprüfung) auf Kosten des Auftragnehmers untersuchen zu lassen.

10.1 Alle sichtbaren Aluminium-Profile und -Bleche
sind mit Pulverlack in RAL nach Wahl des Auftraggeber zu beschichten.
Verbundprofile erhalten innen und außen den gleichen Farbton.
Im Auftragsfall sind vor Fertigungsbeginn Muster im geforderten Farbton vorzulegen.

10.2 Oberflächenschutz Holz
Die Holzschutzbehandlung hat allseitig, auch beim Leistenmaterial, zu erfolgen.
Die komplette Oberflächenbehandlung der Fenster ist von der fensterherstellenden Firma anzubieten und komplett im Betrieb auszuführen.

Folgender Anstrichaufbau ist bindend:
1. Imprägnierung (geregelt nach HO.06 Holzarten für den Fensterbau - Anforderungen, Holzartentabelle - und VFF Merkblatt HO.07 Holzarten - spezifische Einkaufsempfehlungen - Verband der Fenster- und Fassadenhersteller, Frankfurt a. M.).
2. Grundieren mit einer pigmenthaltigen Grundierung.
3. Zwischenanstrich.
4. Endanstrich.
  Die Trockenschichtdicke muss bei einer Lasur mindestens 90 my, bei einem deckenden Anstrich 120 my betragen.
  Zwischen Arbeitsgang 2 und 3 hat ein allseitiger Zwischenschliff, inkl. der Falze zu erfolgen.
  Holzschadstellen sind entsprechend den Angaben im VFF-Merkblatt HO.02 Auswahl der Holzqualität für Holzfenster und -Haustüren zu bearbeiten.
  Sämtliche Holzteile müssen vor dem Rahmenzusammenbau eine allseitige Imprägnierung erhalten, dies betrifft Flächen, Falze und die besonders wichtigen Hirnholz-Flächen.
  Hat der Bieter die maschinellen Einrichtungen nicht, um die Holzteile zu beschichten, muss zwischen Arbeitsgang 2 und 3 Hirnholz-Siegelmaterial sorgfältig auf die vorhandene Fuge aufgebracht werden.
  Der Hirnholz-Versiegler muss zum Farbsystem passen.
  Es wird gefordert, dass sämtliches Leistenmaterial (insbesondere die Glasleiste) eine allseitige Oberflächenbehandlung erhält.
  Die Gehrungsschnittkanten müssen mit einer Grundierung und einem Zwischenanstrich versehen sein.
  Farbton nach Wahl des Auftraggeber.
  Im Auftragsfall sind vor Fertigungsbeginn Grenzfarbmuster - vorzulegen.

## 11. Schließfunktion von Notausgangs- und Paniktüren
11. Schließfunktion von Notausgangs- und Paniktüren

1-flg. Türen

B - Umschaltfunktion -
Grundstellung: Beide Türdrücker sind angekoppelt, Tür begehbar.
Schaltstellung: Durch Schlüssel-/ Profilzylinderbetätigung wird der bandseitige Türdrücker
  abgekoppelt.
  Nach Betätigung der Antipanikfunktion bleibt der Türdrücker auf Bandseite
  abgekoppelt.

E - Wechselfunktion -
Grundstellung: Die Tür ist auf der Bandseite nur mit Schlüssel zu öffnen.
Schaltstellung: Auf der Bandgegenseite kann die Tür über den Drücker, auch im abgeschlossenen
  Zustand, immer geöffnet werden.

## 11.10 Produktbeschreibung Objektgarnitur, Rahmentürbeschlag, U-Form, verkröpft
11.10 Produktbeschreibung Objektgarnitur, Rahmentürbeschlag, U-Form, verkröpft, aus Edelstahl

Rahmentürdrücker verkröpft.

Rahmentürdrücker mit weich angeschrägter Verkröpfung
aus gebogenem Rundrohr mit halbkugelförmigen Abschluss.
Drückerhals zur besseren Lastabtragung konisch-zylindrisch aufgeweitet.

U-Form:
Türdrücker, Handhabe zylindrisch,
Durchmesser ca. 20 mm, Länge ca. 151 mm, Drückerhalslänge ca. 56 mm, Return ca. 50 mm.

Türknopf kugelförmig, Durchmesser ca. 55 mm, Hals gerade oder verkröpft, feststehend.

Korbbogenförmige Rosette ca. 32,5 x 70 mm.

Maßänderungen sind unter Einhaltung der Proportionalität zulässig.

Einteilige Deckrosette mit Befestigung in Clipstechnik,
unsichtbare Verschraubung und unsichtbare Drückerführung (Führungslager).

Material:  Edelstahl
Oberfläche:  Naturfarbig fein gebürstet, matt

Das Design gilt als Vorgabe für alle Gewerke.

Objektbeschlag gem. DIN EN 1906: 2012-12

4 ǀ 7* ǀ - ǀ 0 ǀ 1 ǀ 5 ǀ 0 ǀ B  für Objekttüren ohne Anforderung.
4 ǀ 7* ǀ - ǀ D ǀ 1 ǀ 5 ǀ 0 ǀ B / U** für Feuer- und Rauchschutztüren.

* 1,5 Millionen Betätigungszyklen.
** bei Standflügelgarnituren Ausführungsart U

Um Nachhaltigkeit und Langlebigkeit zu gewährleisten wird eine höhere Qualität als in der Norm DIN EN 1906 festgeschrieben gefordert:

- Freie Winkelbewegung in Ruhestellung <= 0,5 mm.
- Freies Spiel in Ruhestellung <= 0,5 mm.

Diese ist durch eine externe Prüfung bei akkreditierten Prüfinstituten nachzuweisen.

30 Jahre Lebensdauer sind durch hochwertige Technik sicherzustellen z. B. durch:

- Festdrehbare Lagerung in glasfaserverstärkter Kunststoffführung.
- Massive Stahlunterkonstruktion mit Kunststoff ummantelt.
- Kraftschlüssige Türdrücker- und Stiftverbindung.
- Führungslagerausführung gem. DIN 18 255.
- Befestigung mit Einnietmuttern.
- Bremsstopfen aus Gummi in der Unterkonstruktion.
- Ökologische Verpackung.

Zum Nachweis der Nachhaltigkeit und der Einhaltung von Umweltanforderungen müssen die angebotenen Erzeugnisse aus einer Produktion stammen, die nach ISO 9001, ISO 14001 und ISO 50001 zertifiziert ist.
Die Produkte müssen folgende Umweltkriterien erfüllen:

Materialeinsatz: Verwendung von umweltschonendem Aluminium
  mit reduziertem CO2-Fußabdruck.

Kreislauffähigkeit: Die Produkte müssen recyclingfähig sein und in bestehende Materialkreisläufe
  zurückgeführt werden können.

Zur Sicherstellung der Umweltverträglichkeit müssen verifizierte Ökobilanzdaten in Form von Umwelt-Produktdeklarationen (EPDs) gemäß ISO 14025 und EN 15804+A2 vorgelegt werden können.

Die entsprechenden Zertifikate und Umweltdeklarationen sind auf Verlangen vorzulegen.

Kombinationen nachfolgender Ausführungen nach technischer Anforderung:
- Beidseitig verkröpfte Türdrückergarnitur.
- Beidseitig verkröpfte Wechselgarnitur.
- Beidseitig verkröpfte Feuerschutzgarnitur.
- Beidseitig verkröpfte Feuerschutz-Wechselgarnitur.

## 11.20 Verdecktliegender Kipp-vor-Dreh (KvD) - Beschlag
11.20 Verdecktliegender Kipp-vor-Dreh (KvD) - Beschlag

Verdecktliegender Kipp-vor-Dreh Beschlag mit Einhandbedienung, für Flügellasten bis 160 kg und einem Öffnungswinkel in Drehstellung von 90 / 180 Grad.

Funktionsbeschreibung:
Wird der Fenstergriff aus der senkrechten Stellung (verschlossenes Fenster) um 90 Grad nach oben gedreht, so wird die Kippstellung erreicht.
Erst wenn der Fenstergriff um weitere 90 Grad (Senkrechtstellung oben) betätigt wird, befindet sich der Beschlag in Drehstellung.
Die Drehstellung ist - mittels eines in den Fenstergriff integrierten Schließzylinders - abschließbar auszuführen.

Konstruktionsmerkmale:
Der Beschlag ist mit einer in Dreh- und in Kippstellung wirksamen Fehlbedienungssperre ausgestattet.
Scheren- und Ecklager sind verdecktliegend im Falz eingebaut.
Alle Verriegelungspunkte sind mit Schließrollen auszuführen.
Die Anzahl und Ausführung der Verriegelungspunkte (Riegelstücke) ist in Abhängigkeit der Größe des Flügels und der Belastung, Anhand der Systemvorgaben vorzunehmen.
Die untere griffseitige Eckumlenkung muss mit einem Entlastungslager ausgeführt werden.
Die Verriegelung an diesem Punkt erfolgt über einem im Auflaufbock integrierten Verschlusspunkt mit Schließrolle.
Die Öffnungsweite der Flügel in Drehstellung beträgt maximal 180 Grad.
Durch Montage eines zusätzlichen Anschlages kann der Öffnungswinkel, der Einbausituation angepasst, auf 90 Grad begrenzt werden.

Fenstergriff abschließbar, lange Handhabe, Bau-Halbzylinder komplett überdeckt,
so dass Demontage oder Manipulation verhindert wird.
Schließanlagenintegration durch Einsatz von Bauhalbzylindern.
Materialkombination Handhabe Edelstahl fein matt geschliffen / Sockel Aluminium naturfarbig eloxiert.
Nicht suizid - hemmend.

Abmessungen ca.:
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
## 11.30 Verdecktliegender Dreh-Beschlag
11.30 Verdecktliegender Dreh-Beschlag

Verdecktliegender Dreh-Beschlag mit Einhandbedienung, für Flügellasten bis 160 kg und einem Öffnungswinkel in Drehstellung von 90 / 180 Grad.

Konstruktionsmerkmale:
Der Beschlag ist mit einer in Drehstellung wirksamen Fehlbedienungssperre ausgestattet.
Scheren- und Ecklager sind verdecktliegend im Falz eingebaut.
Alle Verriegelungspunkte sind mit Schließrollen auszuführen.
Die Anzahl und Ausführung der Verriegelungspunkte (Riegelstücke) ist in Abhängigkeit der Größe des Flügels und der Belastung, Anhand der Systemvorgaben vorzunehmen.
Die untere griffseitige Eckumlenkung muss mit einem Entlastungslager ausgeführt werden.
Die Verriegelung an diesem Punkt erfolgt über einem im Auflaufbock integrierten Verschlusspunkt mit Schließrolle.
Die Öffnungsweite der Flügel in Drehstellung beträgt maximal 180 Grad.
Durch Montage eines zusätzlichen Anschlages kann der Öffnungswinkel, der Einbausituation angepasst, auf 90 Grad begrenzt werden.

Fenstergriff abschließbar, Edelstahl fein matt, lange Handhabe, Bau-Halbzylinder komplett überdeckt,
so dass Demontage oder Manipulation verhindert wird.
Schließanlagenintegration durch Einsatz von Bauhalbzylindern.
Nicht suizid - hemmend.

Abmessungen ca.:
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
## 11.40 Oberlicht-Beschlag mit Knickkurbel
11.40 Oberlicht-Beschlag mit Knickkurbel

Oberlicht-Beschlag mit einer oder mehreren querliegenden Scheren.

Die Scheren sind durch die Betätigung eines Druckknopfes zu Reinigungszwecken aushängbar.

Alle Beschlagteile, auch die Gestängeabdeckung und die Scheren, sind abgerundet (Softform).

Die erforderliche Anzahl der Scheren und Bänder sowie der Einsatz senkrechter Verriegelungen ist
- unter Berücksichtigung der Lastannahmen für die jeweilige Flügelgröße -
nach den Bemessungsgrundlagen des Systemherstellers zu ermitteln.

Die Betätigung erfolgt mit einer Knickkurbel über ein Getriebe.
Die Länge der Kurbelstange beträgt ca. 1.400 mm.

## 11.50, 1-flg. Türbeschlag, Antipanik Mehrfachverriegelung, Schließfunktion B, D/D
11.50, 1-flügeliger Türbeschlag, Antipanik Mehrfachverriegelung,
 Schließfunktion B gemäß DIN EN 179.

Türbänder:
Gemäß Beschreibung und entsprechend den zu erwartenden Lasten.

Schloss inkl. Zubehör:
Antipanik Mehrfachverriegelung, mit Selbstverriegelung, Falle und 4 Fallenriegel, ohne Wechsel, mit Gegendruck gesichertem Fallenriegel, mit gesicherter Fallenfeststellung, Schließplatten, vorgerichtet für Profilzylinder.

Betätigung innen:
Rahmen-Türdrücker nach DIN EN 179, Edelstahl, siehe Produktbeschreibung Rahmentürbeschlag.

Betätigung außen:
Rahmen-Türdrücker nach DIN EN 179, Edelstahl, siehe Produktbeschreibung Rahmentürbeschlag.

## 11.51, 1-flg. Türbeschlag, Antipanik Mehrfachverriegelung, Schließfunktion E, D/K
11.51, 1-flügeliger Türbeschlag, Antipanik Mehrfachverriegelung,
 Schließfunktion E gemäß DIN EN 179.

Türbänder:
Gemäß Beschreibung und entsprechend den zu erwartenden Lasten.

Schloss inkl. Zubehör:
Antipanik Mehrfachverriegelung, mit Selbstverriegelung, Falle und 4 Fallenriegel, mit Wechsel, mit Gegendruck gesichertem Fallenriegel, mit gesicherter Fallenfeststellung, Schließplatten, vorgerichtet für Profilzylinder.

Betätigung innen:
Rahmen-Türdrücker nach DIN EN 179, Edelstahl, siehe Produktbeschreibung Rahmentürbeschlag.

Betätigung außen:
Türknopf zylindrisch, Durchmesser ca. 55 mm, Hals verkröpft, feststehend, Edelstahl.

## 11.52, 1-flg. Türbeschlag, Mehrfachverriegelung, D/D
11.52, 1-flügeliger Türbeschlag, Mehrfachverriegelung.

Türbänder:
Gemäß Beschreibung und entsprechend den zu erwartenden Lasten.

Schloss inkl. Zubehör:
Mehrfachverriegelung, mit Selbstverriegelung, Hauptriegel und 4 Fallenriegel, mit / ohne Wechsel, mit Gegendruck gesichertem Fallenriegel, mit elektrischer Überwachung, mit motorischer Funktion (E-Öffnerfunktion), Kabelübertragung und Kabelset, Schließleiste, vorgerichtet für Profilzylinder.

Betätigung innen:
Rahmen-Türdrücker, Edelstahl, siehe Produktbeschreibung Rahmentürbeschlag.

Betätigung außen:
Rahmen-Türdrücker, Edelstahl, siehe Produktbeschreibung Rahmentürbeschlag.

## 11.53, 1-flg. Türbeschlag, Mehrfachverriegelung, D/K
11.53, 1-flügeliger Türbeschlag, Mehrfachverriegelung.

Türbänder:
Gemäß Beschreibung und entsprechend den zu erwartenden Lasten.

Schloss inkl. Zubehör:
Mehrfachverriegelung, mit Selbstverriegelung, Hauptriegel und 4 Fallenriegel, mit / ohne Wechsel, mit Gegendruck gesichertem Fallenriegel, mit elektrischer Überwachung, mit motorischer Funktion (E-Öffnerfunktion), Kabelübertragung und Kabelset, Schließleiste, vorgerichtet für Profilzylinder.

Betätigung innen:
Rahmen-Türdrücker, Edelstahl, siehe Produktbeschreibung Rahmentürbeschlag.

Betätigung außen:
Türknopf zylindrisch, Durchmesser ca. 55 mm, Hals gerade, feststehend, Edelstahl.

## 11.60, 2-flg. Türbeschlag, Mehrfachverriegelung, D/D
11.60, 2-flügeliger Türbeschlag, Mehrfachverriegelung.

Türbänder:
Gemäß Beschreibung und entsprechend den zu erwartenden Lasten.

Schloss inkl. Zubehör:
Mehrfachverriegelung, mit Selbstverriegelung, Hauptriegel und 4 Fallenriegel, mit / ohne Wechsel, mit Gegendruck gesichertem Fallenriegel, mit elektrischer Überwachung, mit motorischer Funktion (E-Öffnerfunktion), Kabelübertragung und Kabelset, Schließleiste, vorgerichtet für Profilzylinder.

Ver-/ Entriegelung Standflügel:
Treibriegel-Verschluss mit Drehgriff / verdecktliegender Falztreibriegel, Treibstangen, Treibstangenführung, Bodenbuchse und Befestigungsmaterial.

Betätigung Gangflügel innen:
Rahmen-Türdrücker, Edelstahl, siehe Produktbeschreibung Rahmentürbeschlag.

Betätigung Gangflügel außen:
Rahmen-Türdrücker, Edelstahl, siehe Produktbeschreibung Rahmentürbeschlag.

## 11.61, 2-flg. Türbeschlag, Mehrfachverriegelung, D/K
11.61, 2-flügeliger Türbeschlag, Mehrfachverriegelung.

Türbänder:
Gemäß Beschreibung und entsprechend den zu erwartenden Lasten.

Schloss inkl. Zubehör:
Mehrfachverriegelung, mit Selbstverriegelung, Hauptriegel und 4 Fallenriegel, mit / ohne Wechsel, mit Gegendruck gesichertem Fallenriegel, mit elektrischer Überwachung, mit motorischer Funktion (E-Öffnerfunktion), Kabelübertragung und Kabelset, Schließleiste, vorgerichtet für Profilzylinder.

Ver-/ Entriegelung Standflügel:
Treibriegel-Verschluss mit Drehgriff / verdecktliegender Falztreibriegel, Treibstangen, Treibstangenführung, Bodenbuchse und Befestigungsmaterial.

Betätigung Gangflügel innen:
Rahmen-Türdrücker, Edelstahl, siehe Produktbeschreibung Rahmentürbeschlag.

Betätigung Gangflügel außen:
Türknopf zylindrisch, Durchmesser ca. 55 mm, Hals gerade, feststehend, Edelstahl.

## 11.70, Automatische Linear-Schiebetüranlage mit Flucht- und Rettungswegfunktion
11.70, Automatische Linear-Schiebetüranlage mit Flucht- und Rettungswegfunktion.

Gefertigt nach den Richtlinien für kraftbetätigte Fenster, Türen und Tore, BGR 232, DIN 18650-1, 2 und den UVV und VDE-Vorschriften, jeweils neueste Auflage.

Fertigung nach ISO 9000 zertifiziert.

Einbruchhemmende Schiebetür mit RC2-Prüfung gemäß DIN EN 1627 bis 1630 in feingerahmter Ausführung.

Gefertigt nach den bestehenden aktuellen Richtlinien, zum Einsatz in Flucht- und Rettungswegen.

Inkl. aller Anschluss- und Verstärkungsprofile für den Einbau der Automatiktür.
Im Bereich der Türöffnung sind entsprechend der Profilgeometrie, mehrfach abgekantete 2 mm Aluminiumbleche, als Verkleidung einzusetzen.
Zusätzlich ist Dämmmaterial einzubringen / setzen so das keine Wärmebrücken entstehen.

Automatische Linear-Schiebetür für Flucht- und Rettungswege, TÜV-baumustergeprüft nach DIN 18650 /
EN 16005, mit selbstreinigenden Rollen für dauerhaft ruhigen Lauf.

Antrieb:
Antriebsabmessungen (H x T): Ca. 100 x 190 mm

Redundanter Antrieb mit 2-Motoren-Technik, einfehlersicher und verschleißarm.

Integrierter Akku mit Lade- und Überwachungsautomatik für Notöffnung bei Stromausfall.

Redundante digitale Steuerung (Kategorie 2 nach DIN EN 954-1 und Performance Level d nach DIN EN ISO 13849-1):

- Komfortable Parametrierung, Inbetriebnahme und Wartung über optionale Bluetooth-Verbindung zu einem PC.
- Komfortable Wartung über optionale Service-Schnittstelle:
  Verbindung zum Service-Terminal über Klinkenstecker.
- Selbstlernend und mit dynamischer Anpassung der Offenhaltezeit am Durchgangsverkehr für optimalen Komfort.
- Vernetzbar und integrierbar in Gebäudesysteme über CAN-Bus.
- Eigenständige Fehlererkennung und Protokollierung.
- Einstellmöglichkeiten aller Bewegungsparameter der Tür.
- Alle Funktionen integriert in einer Einheit, keine weiteren Module notwendig.
- Extrem laufruhiger Gleichstrom-Antrieb.
- Robustes Netzteil mit integriertem allpoligem Hauptschalter und Absicherung.
- Kraftbegrenzung statisch und dynamisch nach DIN 18650 / EN 16005, sowie statisch unter 150 N gemäß ASR A1.7.
- Automatische Reversierung bei Hinderniserkennung.

Ausführung:  Mit Doppel-Rollenwagen für Flügelgewichte bis 120 kg.

Montageart:  Pfosten-Riegel-Montage (Fassade).

Oberfläche der Leichtmetallteile des Antriebs und ggf. der Fahrflügel:
RAL-Ton nach Angabe des AG.

Verriegelung:
Bistabile elektromagnetische Verriegelung, integriert im Antrieb, mit manueller Notentriegelung.

Bedienung:
Displayprogrammschalter mit Schlüsseltaster für Einstellung der Betriebsart sowie für Inbetriebnahme und Parametrierung des Antriebes, mit Funktionstasten, 2 x 7-Segment-Display, alphanumerischer Fehleranzeige, Schutzart IP 40.

Betriebsarten: Daueroffen, Automatik, Ladenschluss, Nachtverriegelung, Aus.

Unterputz-Montage.

Ansteuerung und Absicherung:
Beidseitig Kombimelder mit richtungserkennendem Radarbewegungsmelder zur Ansteuerung und Aktiv-Infrarot-Lichtvorhang mit zwei Lichtvorhängen zur Absicherung des Öffnungs- oder Schließbereichs nach DIN 18650 / EN 16005, Schutzart IP 54.

Ausführung:  Schwarz.

Zubehör:
Außen:  Wetterhaube zum Schutz des Sensors gegen Störeinflüsse durch Regen.

Absicherung Nebenschließkante:
Schutzflügel zur Absicherung der Scher-, Einzugs- und Quetschstellen nach DIN 18650 / EN 16005 vor dem Fahrflügel, Flügel aus 10 mm ESG inkl. Beschlag, drehbar zu Reinigungszwecken.

Siehe 15. Schnittstellen mit Gewerk Elektro.

Abnahme und Inbetriebnahme werden in einer gesonderten Position beschrieben und abgerechnet.

## 12. Bauanschlüsse
12. Bauanschlüsse

Vorbemerkung:
Montage und Abdichtungen nach den allgemeinen anerkannten Regeln der Technik.
Sofern in der Positionsbeschreibung nicht anderweitig spezifiziert, wird das statische System einschließlich der Verankerungen und Ausführung der Bauanschlüsse vom Auftragnehmer in eigener Verantwortung festgelegt.

Die Bauanschlüsse werden wie folgt beschrieben:

Grundsatzforderungen für alle Elemente:
Dampfdichter Anschluss auf der Innenseite und witterungsdichter Anschluss auf der Außenseite.
Alle Hohlräume sind mit Mineralwolle satt auszustopfen.
Im Einheitspreis einzurechnen sind alle Vor- und Nacharbeiten wie Vorbereiten des Untergrundes (reinigen, primern etc.), abkleben und hinterfüllen.
Es ist ein Blower Door Test vorgesehen.

Äußere Abdichtung
als Wetterschutzebene ist dauerhaft schlagregendicht abzudichten und ist hinsichtlich der Wasserdampfdiffusion so auszuführen, dass bei niedrigen Außentemperaturen einer Wasserdampfdiffusion möglichst wenig entgegen gesetzt wird.

Mittlere Abdichtung
zwischen Fensterrahmen und Wand muss vollständig mit wärmedämmendem Material ausgefüllt werden.

Innere Abdichtung
muss luftdicht abgedichtet werden. In Hinsicht auf Wasserdampf ist sie so auszuführen, dass bei niedrigen Außentemperaturen eine Wasserdampfdiffusion in die Fuge wirksam unterbunden wird.
Bei umgekehrten Temperaturverhältnissen ist eine Variabilität des Diffusionsverhaltens der inneren Abdichtung von Vorteil, da so eine Austrocknung der Fuge gegeben ist.

## 12.01, Anschluss seitlich (Fenster / Tür) zweischaliges Mauerwerk
12.01, Anschluss seitlich (Fenster / Tür) zweischaliges Mauerwerk

Der Baukörper ist zweischalig ausgebildet.
Die Elemente sind mit Befestigungswinkeln im Bereich der Dämmebene einzubauen.

Die Befestigungswinkel aus verzinktem Stahl sind nach statischen und konstruktiven Anforderungen auszuführen und nachzuweisen.

Die innere Anschlussfuge zwischen Wandanschlussprofil und Wandverkleidung ist mit dauerelastischen Dichtstoffen zu versiegeln (chlorparaffinfrei, frei von halogenierten Treibmitteln, Emicode).

Auf der Innenseite ist die Anschlussfugenabdichtung mit einer diffusionsdichten Dichtungsfolie auszuführen.

Diese Dichtungsfolie wird an dem Blendrahmen befestigt und ist bis auf den tragenden Baukörper zurückzuführen und dort zu verkleben.

Die Fugendämmung ist mit einem 1-komponentigen Polyurethan-Fenster- und Fassadenschaum auszuführen (chlorparaffinfrei, frei von halogenierten Treibmitteln, Emicode).

Die äußere Anschlussfuge zwischen Vorsatzschale und Blendrahmen ist mit einem Kompriband zu schließen.

Leitdetail:
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
## 12.02, Anschluss oben (Fenster / Tür) zweischaliges Mauerwerk
12.02, Anschluss oben (Fenster / Tür) zweischaliges Mauerwerk

Der Baukörper ist zweischalig ausgebildet.
Die Elemente sind mit Befestigungswinkeln im Bereich der Dämmebene einzubauen.

Sonst, wie zuletzt im vollen Wortlaut beschrieben (12.01, Anschluss seitlich), jedoch: Oberer Anschluss

Leitdetail:
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
## 12.03, Anschluss unten (Fenster) zweischaliges Mauerwerk
12.03, Anschluss unten (Fenster) zweischaliges Mauerwerk

Die Elemente sind mit Befestigungswinkeln vor dem tragenden Baukörper im Bereich der Dämmebene einzubauen.

Zur Lastabtragung ist ein statisch ausreichender, verzinkter Stahlwinkel an dem Baukörper zu befestigen.

Im Fußpunkt werden die Elemente mit einem Basisprofil (Mehrkammer-Hohlprofil) und einem verzinkten Stahlrohr auf dem Stahlwinkel befestigt.

Auf der Innenseite ist die Basiskonstruktion für den Anschluss einer bauseitigen Fensterbank vorzurichten.

Die Anschlussfuge ist mit Wärmedämmung auszufüllen und mit dauerelastischen Dichtstoffen zu versiegeln.

Auf der Außenseite ist die Dichtungsfolie an der Basiskonstruktion eingespannt.

Die Folie ist bis auf den tragenden Baukörper zurückzuführen und dort zu verkleben.

Zusätzlich ist eine Aluminium-Fensterbank, t = 3 mm anzubringen, Ausladung ca. 300 mm mit seitlichen Aufkantungen.

Leitdetail:
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
## 12.04, Anschluss seitlich (Fenster / Tür) einschaliger Baukörper mit WDVS
12.04, Anschluss seitlich (Fenster / Tür) einschaliger Baukörper mit WDVS

Der Baukörper ist einschalig ausgebildet.

Die Elemente sind mit einer hochdichten Polystyrol-Hartschaum (EPS) Vorwandmontage-Zarge im Bereich der Dämmebene einzubauen.

Auf der Außenseite wird nach dem Einbau der Elemente ein Wärmedämmverbundsystem aufgebracht.

Der Bereich zwischen Blendrahmen und Baukörper ist vollflächig mit Wärmedämmung auszufüllen.

Die Fugendämmung ist mit einem 1-komponentigen Polyurethan-Füll- und Dämmschaum auszuführen (chlorparaffinfrei, frei von halogenierten Treibmitteln, Emicode).

Innen ist die Anschlussfuge zwischen Blendrahmen und Baukörper mit dauerelastischen Dichtstoffen zu versiegeln.

Außen ist die Anschlussfugenabdichtung mit einer Dichtungsfolie auszuführen, die auf dem Baukörper und den Elementen zu verkleben ist.

Die äußere Anschlussfuge zwischen WDVS und Blendrahmen ist mit einem Kompriband zu schließen.

Leitdetail:
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
## 12.05, Anschluss oben (Fenster / Tür) einschaliger Baukörper mit WDVS
12.05, Anschluss oben (Fenster / Tür) einschaliger Baukörper mit WDVS

Der Baukörper ist einschalig ausgebildet.

Die Elemente sind mit einer hochdichten Polystyrol-Hartschaum (EPS) Vorwandmontage-Zarge im Bereich der Dämmebene einzubauen.

Auf der Außenseite wird nach dem Einbau der Elemente ein Wärmedämmverbundsystem aufgebracht.

Sonst, wie zuletzt im vollen Wortlaut beschrieben (AS 12.04, Anschluss seitlich), jedoch: Oberer Anschluss

Leitdetail:
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
## 12.06, Anschluss unten (Fenster) an Betonaufkantung, WDVS
12.06, Anschluss unten (Fenster) an Betonaufkantung, WDVS

Der Baukörper ist einschalig ausgebildet.

Die Elemente sind mit einer hochdichten Polystyrol-Hartschaum (EPS) Vorwandmontage-Zarge im Bereich der Dämmebene einzubauen.

Auf der Außenseite wird nach dem Einbau der Elemente ein Wärmedämmverbundsystem aufgebracht.

Sonst, wie zuletzt im vollen Wortlaut beschrieben (AS 12.04, Anschluss seitlich), jedoch: Unterer Anschluss

Auf der Innenseite ist die Basiskonstruktion für den Anschluss einer bauseitigen Fensterbank vorzurichten.

Die Anschlussfuge ist mit Wärmedämmung auszufüllen und mit dauerelastischen Dichtstoffen zu versiegeln.

Auf der Außenseite ist die Dichtungsfolie an der Basiskonstruktion eingespannt.

Die Folie ist bis auf den tragenden Baukörper zu führen und dort zu verkleben.

Zusätzlich ist eine Aluminium-Fensterbank, t = 3 mm anzubringen, Ausladung ca. 300 mm mit seitlichen Aufkantungen.

Leitdetail:
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
## 12.07, Anschluss seitlich (Warmfassade) zweischaliges Mauerwerk
12.07, Anschluss seitlich (Warmfassade) zweischaliges Mauerwerk

Der Baukörper ist zweischalig ausgebildet.
Die Elemente sind innerhalb der Dämmebene und des inneren Baukörpers einzubauen.

Zum Anschluss an den Baukörper sind im Falz des Pfostens ein Kunststoff-Anschlussprofil und eine Dichtungsfolie (Innenseite) einzuspannen.
Zusätzlich ist für die äußere Abdichtung ein Wandanschlussprofil einzuspannen.

Der Bereich zwischen Pfosten und Baukörper bzw. bauseitiger Wärmedämmung ist vollflächig mit Wärmedämmung zu verfüllen.

Auf der Innenseite erfolgt die Abdichtung mittels der im Falz des Pfostens eingespannten Dichtungsfolie.
Diese ist bis auf den Baukörper zurückzuführen und dort zu verkleben.
Raumseitig ist als Abschluss zwischen Baukörper und Pfosten ein Aluminium U-Profil, 15/30/15, t = 2 mm mit verdeckter Befestigung am Pfosten zu montieren.
Die innere Anschlussfuge zwischen Baukörper und Aluminium U-Profil ist mit dauerelastischen Dichtstoffen (chlorparaffinfrei, frei von halogenierten Treibmitteln, Emicode) zu versiegeln.

Auf der Außenseite ist der Anschluss an die äußere Schale mit einem im Falz des Pfostens eingespannten z-förmigen Aluminium-Wandanschlussprofil, t = 2 mm, herzustellen.
Das Profil ist so auszubilden, dass es als Abdeckung für die am Wandanschluss angebrachte Wärmedämmung dient und bis zur äußeren Schale geführt wird.
Die Anschlussfuge zwischen Aluminiumprofil und Fassadenbekleidung ist mit einem Kompriband zu schließen.
Die Breite des Profils ist so zu wählen, dass die Deckschale des Pfostens reversibel ist.

## 12.08, Anschluss oben (Warmfassade) zweischaliges Mauerwerk
12.08, Anschluss oben (Warmfassade) zweischaliges Mauerwerk

Der Baukörper ist zweischalig ausgebildet.
Die Elemente sind innerhalb der Dämmebene und des inneren Baukörpers einzubauen.

An dem oberen Riegel ist zum Anschluss der bauseitigen Deckenarbeiten ein Aluminiumwinkel, 25/25/2 mm, bündig mit der Unterkante des Riegels zu befestigen.

Sonst, wie zuletzt im vollen Wortlaut beschrieben (12.07, Anschluss seitlich), jedoch: Oberer Anschluss

## 12.09, Anschluss unten (Warmfassade) Verbundpaneel
12.09, Anschluss unten (Warmfassade) Verbundpaneel

Unten schließt die Fassade an den Rohfußboden an.
Die Elemente sind innerhalb des tragenden Baukörpers und dessen Dämmebene einzubauen.
Die Höhe des Fußbodenaufbaues beträgt ca. 150 mm.

Die Abdichtung des Anschlusses erfolgt hinter der wasserführenden Ebene der Fassadenkonstruktion mit einer wannenförmig verlegten Dichtungsfolie unter Beachtung der Entwässerungs- und Belüftungstechnik.

Der verbleibende Raum zwischen dem unteren Riegelprofil und dem Baukörper ist mit einem Dämmelement zu schließen.

Die Wärmedämmung des Baukörpers ist außerdem mit einer Abdeckung aus gekantetem Aluminiumblech,
t = 2 mm, Abwicklung mindestens 300 mm einfach gekantet, zu schützen.

Das Aluminiumblech ist zusätzlich mit einer Aluminiumunterkonstruktion zu sichern.
Die Unterkonstruktion ist am Baukörper zu befestigen.

Raumseitig ist ein Aluminiumwinkel 20/100 mm, t = 2 mm bündig mit der Riegelhinterkante zu montieren.
An diesem Aluminiumwinkel wird die innere Dichtungsfolie angeklebt und zusätzlich mit einem Aluminiumprofil mechanisch gesichert.
Die Dichtungsfolie ist bis auf den Baukörper zu führen und dort zu verkleben.

## 12.10, Anschluss unten (Fenster) bodengebunden
12.10, Anschluss unten (Fenster) bodengebunden

Das Fensterelement schließt hier an den Rohfußboden an,
Höhe Fußbodenaufbau ca. 150 mm im EG, 1. OG und 2. OG.

Vorab ist eine systembedingte Konstruktion zu montieren, die als Aufständerung für das Fenster dient.

Im Fußpunkt der Fensterkonstruktion ist ein Basisprofil (Mehrkammer-Hohlprofil) anzuordnen.
Dieses Basisprofil ist mit einem verzinkten Stahlrohr auszusteifen.
Weiterhin ist innen und außen eine Dichtungsfolie an die Basiskonstruktion anzubinden und über die Aufständerung zu führen.
Die Folie ist am Baukörper zu verkleben.

Der Zwischenraum unterhalb der Basis und des Baukörpers ist allseitig mit Wärmedämmung auszufüllen.

Raumseitig ist die Basiskonstruktion für den Anschluss einer bauseits zu erbringenden Fußbodenkonstruktion vorzurichten, dazu ist ein Aluminium-Winkel zu liefern, welcher als Fußbodenabschluss dient.

Die Sockelhöhen sind auf den Aufbau der anschließenden Basispunkte abzustimmen.

Die Wärmedämmung ist außerdem mit einem Aluminiumkantteil (t = 3,0 mm) mit verdeckter Befestigung, abzudecken.

## 12.20, Anschluss unten (Türen) Nullschwelle (Komfortschwelle)
12.20, Anschluss unten (Türen) Nullschwelle (Komfortschwelle)

Die Höhe des Fußbodenaufbaues beträgt ca. 150 mm.

Der Fußpunkt der Tür ist gemäß DIN 18040-2 (Barrierefreies Bauen) sowie MBO § 50 auszuführen.

Das Element wird mit einem wärmegedämmten, im Bereich des Fußbodenaufbaues eingelassenen Schwellenprofil mit Abdeckprofil zum Verschließen der Schwelle ausgeführt.
Diese Abdeckung ist auf das Niveau der Oberkante des Fertigfußbodens zu montieren.

In dem Bodeneinstandsprofil ist eine Wasserrinne integriert die mittels einen Rückschlagventiles eine kontrollierte Ableitung sicherstellt.

Unterhalb des Schwellenprofils ist ein KS-Basisprofil anzuordnen.
Der Bereich zwischen dem KS-Basisprofil und dem Rohfußboden ist zu unterfüttern und vollflächig mit Wärmedämmung auszufüllen.

Die äußere Abdichtung des Anschlusses erfolgt mit einer Dichtungsfolie, die bis zur Stirnseite der bauseitigen Betonsohle herunterzuführen ist.

Das Sockelprofil der Tür ist zusätzlich mit einem Wetterschenkel zu versehen.

Der Anschluss der bodentiefen Elemente ist hinsichtlich seiner unteren Ausbildung gemäß den Anforderungen aus der DIN 18531 / 18533, bezüglich der Bodenfeuchte, stauendes Sickerwasser sowie aufstauendes Sickerwasser, auszuführen.

Hierfür ist zwingend ein Abstimmungsgespräch zwischen Planer, Fensterbauer und Dachdecker, um die Schnittstellen abzuklären, erforderlich.

Bauseits ist eine rückstaufreie Ableitung des Oberflächenwassers sicherzustellen.
Dieses ist durch eine vor den Elementen angeordnete bauseitige Drain-/ Entwässerungsrinne, begehbar sowie rollstuhlbefahrbar, zu gewährleisten.

## 12.30, Anschluss unten (Türen) oberhalb fertig Fußboden
12.30, Anschluss unten (Türen) oberhalb fertig Fußboden

Einbau der Türen erfolgt oberhalb des fertigen Fußbodens.

Der verbleibende Anschluss unten im Bereich der Türen ist mit einer zum System gehörenden Abdeckschiene auszustatten.

Der Zwischenraum unterhalb des verbleibenden Anschlusses ist allseitig mit geeignetem Dämmmaterial auszufüllen.

## 13. Verglasung und Paneel
13. Verglasung und Paneel

Vorbemerkung:
Zur Lieferung sind die nachfolgend aufgeführten Gläser vorgesehen.
Die Wahl des Fabrikats bleibt dem Bieter freigestellt und ist nachfolgend verbindlich anzugeben.
Glasdicken sind mit den Lastannahmen von DIN 1055 unter Einhaltung der für die betreffende Glasart zulässigen Spannungen entsprechend den einschlägigen Rechenregeln zu ermitteln.
Für Schrägverglasungen speziell gilt die Technische Richtlinie Nr. 19 Überkopf-Verglasungen des Instituts des Glaserhandwerks für Verglasungstechnik und Fensterbau, Hadamar.

Für die Verglasung gelten:
- Die einschlägigen Normen.
- Die Richtlinien und Empfehlungen der Fachverbände.
- Die Verarbeitungsvorschriften bzw. -Richtlinien von Glashersteller und Aluminium-System-Hersteller.

Auf die Beachtung der beiden letztgenannten Unterlagen und gegebenenfalls eine Abstimmung mit den Glas-Herstellern wird im Hinblick auf deren Garantieleistungen ausdrücklich hingewiesen.

Die Verglasung erfolgt allseitig im Falz zwischen inneren und äußeren EPDM Dichtprofilen.
Bevorzugt anzuwenden sind, entsprechend den technischen Gegebenheiten des Verglasungssystems, folgende Ausführungen:
- Umlaufende, nur in Feldmitte oben stumpf gestoßene Dichtprofile.
- Auf Maß vorgefertigte vulkanisierte Dichtungsrahmen.

In allen anderen Fällen durch maßgenau zugeschnittene und zugspannungsfrei eingebaute gerade Längen, mit besonderen Vorkehrungen zur Abdichtung der Ecken durch Verkleben der Stöße oder durch zusätzliche Hinterlegung mit Dichtstoffen.

Besondere Hinweise:

Wenn nicht anders vereinbart, gelten folgende technischen Angaben als zusätzlich bindend zu erfüllende Anforderungen:

1.) Türverglasungen bis zu einer Höhe von 2.000 mm, von der Standfläche gemessen, müssen aus einem Sicherheitsglas bestehen.
  Bei Isolierglas sind beide Scheiben mit Sicherheitsglas auszuführen.
  Sicherheitsglas ist Einscheiben-Sicherheitsglas (ESG) oder Verbundsicherheitsglas (VSG) gemäß DIN 18361 Verglasungsarbeiten, Abschnitt 2.3.6.3. Drahtglas ist kein Sicherheitsglas.

2.) Festverglasungen müssen bis zu einer Höhe von 2.000 mm, unabhängig von eventuellen Riegelteilungen, ebenfalls ausnahmslos mit einem Sicherheitsglas versehen werden, sofern sie sich im Verkehrsbereich befinden.
  Dies gilt für die Glasauswahl der Angriffsseite, von der ein Zugang möglich ist.
  Ist wie bei Türverglasungen eine beidseitige Angriffsseite gegeben, sind bei Isolierglas beide Seiten mit Sicherheitsglas auszuführen.

3.) Bei Überkopf-Verglasungen bzw. hochliegende Schrägverglasungen, die mehr als 10 Grad gegen die Vertikale geneigt sind, müssen mindestens die unten liegenden Gläser ausreichend scherbenbindend sein (VSG).
  Bei Dachverglasungen ist außen eine ESG-Scheibe vorzusehen.

4.) Für Absturz-Verglasungen, die einen Höhenunterschied von mehr als 1.000 mm sichern, sind mit einer absturzsichernden Verglasung entsprechend der DIN 18008-4 zu versehen.
  Die Festlegung, bis zu welcher Höhe von der Standfläche aus, eine absturzsichere Verglasung benötigt wird, ist der entsprechenden Bauordnung des zuständigen Bundeslandes zu entnehmen.

5.) Die Glasstärke der jeweiligen Scheiben ist entsprechend der Forderung z. B. DIN 18008 bzw. der zu erwartenden Belastung zu dimensionieren.

Sollten die, den Positionen zugewiesenen Füllungstypen (Gläser), im Widerspruch zu den o. g. Punkten stehen, so ist dies in Rücksprache mit dem Planer zu klären.
Ist diese Klärung des Sachverhaltes nicht möglich so ist in Form einer schriftlichen Mitteilung der Sachverhalt zu schildern und auf den Widerspruch hinzuweisen.

Erläuterung der verwendeten Abkürzungen:

VSG: Verbund-Sicherheitsglas
ESG: Einscheiben-Sicherheitsglas
SPG: Spiegelglas (Float-Glas)
TVG: Teilvorgespanntes Glas
MIG: Mehrscheiben-Isolierverglasung
SZR: Scheibenzwischenraum
PVG: Polyvinyl-Butyral-Folie
TRAV: Technische Regeln für die Verwendung von absturzsichernden Verglasungen

Der Auftraggeber behält sich vor die Glasarten nach Bemusterung zu ändern bzw. festzulegen.

Die zu verwendenden Glastypen werden wie folgt beschrieben und dienen als Kalkulationsgrundlage:
Die unten stehenden Glasaufbauten entbinden den Auftragnehmer nicht eine Glasstatik nachzuweisen und gegebenenfals den Aufbau zu verändern.
Hierbei darf es keine Verschlechterung des Ug-Wertes geben.

13.01:
Glasaufbau:
Glasart außen Dicke  9 mm P4A-10
SZR 1  Dicke 14 mm
Glasart mitte  Dicke  4 mm Float
SZR 2  Dicke 14 mm
Glasart innen Dicke  9 mm P4A-10

Glasdicke gesamt 50 mm
Mit thermisch verbessertem Randverbund.

13.02:
Glasaufbau:
Glasart außen Dicke  6 mm Float
SZR 1  Dicke 14 mm
Glasart mitte  Dicke  4 mm Float
SZR 2  Dicke 14 mm
Glasart innen Dicke  9 mm P4A-10

Glasdicke gesamt 47 mm
Mit thermisch verbessertem Randverbund.

13.03:
Glasaufbau:
Glasart außen Dicke  8 mm VSG
SZR 1  Dicke 14 mm
Glasart mitte  Dicke  4 mm Float
SZR 2  Dicke 14 mm
Glasart innen Dicke  9 mm P4A-10

Glasdicke gesamt 49 mm
Mit thermisch verbessertem Randverbund.

13.04:
Glasaufbau:
Glasart außen Dicke  6 mm Float
SZR 1  Dicke 14 mm
Glasart mitte  Dicke  4 mm Float
SZR 2  Dicke 14 mm
Glasart innen Dicke  6 mm Float

Glasdicke gesamt 44 mm
Mit thermisch verbessertem Randverbund.

13.05:
Glasaufbau:
Glasart außen Dicke  8 mm VSG
SZR 1  Dicke 14 mm
Glasart mitte  Dicke  4 mm Float
SZR 2  Dicke 14 mm
Glasart innen Dicke  8 mm VSG

Glasdicke gesamt 48 mm
Mit thermisch verbessertem Randverbund.

## 14. Wartung und Pflege
14. Wartung und Pflege

Alle Flügel und Türen sind drei Monate nach Schlussabnahme nochmals nach Aufforderung der Bauleitung nachzusehen, alle gleitenden Beschlagteile sind zu ölen und eventuelle Mängel abzustellen.
Diese Leistung ist in die Positionen einzukalkulieren.

Vom Auftragnehmer sind über alle von ihm gelieferten Produkte, die zur Sicherstellung einer dauerhaften Funktionstüchtigkeit und Lebensdauer einer regelmäßigen Wartung bedürfen, Benutzerinformationen für den Auftraggeber zu erstellen, die aus Produktinformation, Bedienungsanleitung und Wartungsanleitung bestehen müssen.

Insbesondere müssen die Benutzerinformationen Angaben zu folgenden Themen beinhalten:

- Produktinformationen.
- Bedienungsanleitung (Angaben zu bestimmungsgemäßer Verwendung und Fehlgebrauch).
- Wartungsanleitung.
- Reinigung und Pflege.
- Instandhaltung.

Die Benutzerinformationen sind dem Auftraggeber in schriftlicher Form spätestens nach Abschluss der vertraglichen Leistungen zu übergeben.

## 15. Schnittstellen mit Gewerk Elektro
15. Schnittstellen mit Gewerk Elektro

Das Gewerk Fenster- und Fassadenbauarbeiten ist verantwortlich für die Erstellung und Lieferung vollständiger Leitungs- und Stromlaufpläne nach den Anforderungen des Elektroplaners.
Übergabe der Planung vor Beginn der Rohinstallation Elektro.
Aus diesen Plänen ergibt sich die exakte Lage der Unterputzdosen.

Obentürschließer mit Feststellanlagen (EMF) und Türantriebe.

1. Das Gewerk Fenster- und Fassadenbauarbeiten liefert die erforderlichen Taster für die Bedienung der Türen (Impulsgeber für Türantriebe, Prüftaster für Feststellanlagen, Programmschalter).

2. Die Lieferung, Verlegung und Verkabelung, sowie das fachgerechte Anklemmen aller Komponenten der Feststellanlagen (Rauchmelder, Funktionstaster) und Türantriebe in den Türanlagen, erfolgt durch den Auftragnehmer ab Übergabedose (unmittelbare Türnähe maximal 3,00 m) einschließlich der Verkabelung von der Tür bis zur Übergabedose.

3. Die Verkabelung in den Wänden gehört zum Gewerk Elektroinstallation. Die Verkabelung erfolgt nach den Angaben des Türherstellers. Der Übergabepunkt sind Unterputzdosen in Höhe des Laufwerkkasten über dem Türsturz (ca. 2.400 mm über OKFF).

4. Die Verkabelung der Taster erfolgt durch den Elektroinstallateur.
  Die Verkabelung in den Türanlagen erfolgt durch das Gewerk Fenster- und Fassadenbauarbeiten.

5. Leitungen, die in Decken oder Wänden verlegt werden, sind in bauseitig verlegte Leerrohre einzuziehen.

6. Inbetriebnahme der Feststellanlagen / Türantriebe erfolgt ausschließlich durch das Gewerk Fenster- und Fassadenbauarbeiten, in Abstimmung und in Anwesenheit mit dem Gewerk Elektroinstallation.

Sonnenschutzanlage

1. Übergabe aller erforderlichen Daten, Anschlusswerte durch Gewerk Fenster- und Fassadenbauarbeiten an Gewerk Elektrotechnik.

2. Verkabelung Sonnenschutzanlage wird 2,0 bis 4,0 m (freihängend) in das Gebäude geführt, inkl. Herstellen und Eindichten der Durchführung in das Gebäude, verantwortlich Gewerk Fenster- und Fassadenbauarbeiten.

3. Steuerung (inkl. Wind / Regenwächter) wird durch Gewerk Fenster- und Fassadenbauarbeiten geliefert. Montage und Installation durch Gewerk Elektrotechnik.

4. Weiterführung der Kabel im Gebäude erfolgt durch Gewerk Elektrotechnik.

5. Alle weiteren Komponenten im Gebäude, die erforderlich sind, um eine funktionstüchtige Sonnenschutzanlage herzustellen, werden durch Gewerk Elektrotechnik geliefert und montiert.

6. Inbetriebnahme, Abnahme und Probefahrten der Sonnenschutzanlage wird durch das Gewerk Fenster- und Fassadenbauarbeiten organisiert und erfolgt im Beisein des Gewerkes Elektrotechnik.

## 16. Raffstoren mit windstabilen Flachlamellen und Führungsschienen
16. Raffstoren mit windstabilen Flachlamellen und Führungsschienen

Zur Ausführung kommen Raffstoren mit mindestens gleichwertigen technischen Ausstattungsmerkmalen.

Der angebotene Raffstore muss bei tiefgefahrenen Lamellen Windgeschwindigkeiten bis zu 25 m/s ohne Beschädigungen standhalten und dabei effektiv nutzbar sein.

Die Windwiderstandsklasse 6 nach DIN EN 13659 (4.1 Windwiderstand gegen Windlasten) ist zu erfüllen.

Um den Verschleiß an den Raffstoren über die Gewährleistungsfrist hinaus einzugrenzen werden folgende Forderungen zwingend vorgeschrieben:

Sämtliche Stanzungen in den Lamellen sind mit Schutzösen zu versehen.
Um den einwandfreien Lauf der Lamellen auch bei Wärmebewegungen der Fassade und der Lamellen zu gewährleisten müssen die Führungsschienen mindestens 25 mm tief sein.
Die Oberschiene ist aus stranggepresstem Aluminium (kein Zink- oder Aluminium-Blech) vorzusehen.

Die angebotenen Raffstoren müssen die Lebensdauerklasse 3 nach DIN EN 13659:2009-01 - Abschlüsse außen - erfüllen.

Um eine bessere Kräfteverteilung zu erreichen sind die Motoren als Mittelmotoren mit angeflanschtem Planetengetriebe und beidseitigem Wellenabgang auszuführen.
Außerdem vereinfacht sich dadurch das Ankuppeln von Behängen bei einer nachträglichen Raumaufteilung.

Für die Produkte liegen über die IVRSA e. V. Umweltproduktdeklarationen (EPD) nach ISO 14025 und EN 15804+A2 vor.

Der Hersteller ist Mitglied der Umweltinitiative AǀUǀF (Aluminium und Umwelt im Fenster und Fassadenbau) und gewährleistet für den Auftraggeber einen optimierten produktspezifischen Recyclingprozess für den Werkstoff Aluminium.

Die AǀUǀF Mitgliedsurkunde ist vorzulegen.

1. Oberschiene
Ca. 59 mm breit, ca. 51 mm hoch, aus 1,5 mm starkem, stranggepresstem Aluminiumprofil ohne Oberflächenbehandlung (kein rollgeformtes Aluminium-Band oder verzinkte Stahlbänder).
Aus optischen Gründen muss die Oberschiene nach unten geschlossen ausgeführt werden.
Weiterhin ist hierdurch ein Verschieben oder Wandern der Einbauteile ausgeschlossen.

Wendewelle aus verzinktem Vierkant-Stahlrohr.
Wartungsfreie, gekapselte, teflonhaltige Lager mit Wenderolle und Bandspule aus Kunststoff, Segmentwendung zur Verhinderung der selbsttätigen Verstellung der Lamellen.

2. Lamellen
Ca. 80 mm breit, ca. 1 mm dick, konkav-konvex-gewölbt, aus speziallegiertem, mit lichtechtem Lack im Spezialverfahren korrosionsbeständig einbrennlackiertem Aluminium.
Sämtliche Stanzungen in den Lamellen sind mit schwarzen Schutzösen zur Führung der Aufzugsbänder (Verminderung des Abriebes) und zur Befestigung der Stege der Leiterkordel versehen.

Bei einer lichten Verschattungshöhe von 3.000 mm muss das Raffstorenpaket komplett in eine Kastenhöhe von 265 mm eingefahren werden.

Der Raffstore fährt mit nach außen geschlossenen Lamellen tief und mit waagerechten Lamellen hoch.

Farben nach Wahl des AG gemäß Hersteller-Standardkollektion.

3. Leiterkordel
Polyester-Leiterkordel, mit Aramidverstärkung, schwarz, in schwerer Sonderausführung, mit Doppelstegen.
Jede Lamelle wird am oberen Steg der Leiterkordel befestigt.

4. Aufzugsbänder
Spezialbeschichtetes Polyesterband ca. 6 mm breit, schwarz in witterungsbeständiger Ausführung, dehnungs- und schrumpfarm, bruch- und knickfest.
Das Aufzugsband wird durch nur 5 x 10 mm große Öffnungen in den Schutzösen des Aufzugsbandes geführt, wodurch der Lichteinfall in den Innenraum im Bereich der Schutzösen des Aufzugsbandes auf ein Minimum reduziert wird.
Größere Öffnungen für das Aufzugsband sind nicht zulässig.

5. Endschiene
Ca. 80 mm breit, mindestens 15 mm hoch, aus stranggepresstem Aluminiumprofil, mit schwarzen Endkappen aus Kunststoff.
In den Endkappen sind verschiebbare Führungsnippeln mit Hinterschnitt, um ein Aushängen des Raffstore zu verhindern.

Um ausreichende Torsionssteifigkeit zu gewährleisten sind nicht geschlossene Endschienenprofile bzw. ein Verschließen durch eine aufgeclipste Lamelle nicht zulässig.

6. Seitliche Führung
Seitliche Führung durch schwarze Kegelführungsnippel aus Kunststoff, schlagfest über zwei Ultraschallverschweißungen mit den Lamellen verbunden.
Bei der Anbindung des Führungsnippels auf der Lamellenoberseite muss eine umlaufende Mindestüberlappung von 1 mm gegeben sein.
Zudem müssen die Befestigungspunkte der Führungsnippel flächenbündig in der Lamellenoberseite eingelassen sein.
Geklippte sowie Druckguss-Führungsnippel sind aufgrund einer erhöhten Gefahr des Ausreißens - Druckguss-Führungsnippel zusätzlich aufgrund einer zu hohen Geräuschentwicklung - ausgeschlossen.
Lamellen wechselseitig genippelt.

Spezielle Seitenführung bestehend aus Kegelführungsnippel und passenden 2K-Kunststoff-Clipprofilen für erhöhten formschlüssigen Flächenanpressdruck gegen hohe Windbelastungen und zur Geräuschdämmung.

Es sind frontseitig einputzbare Führungsprofile für die Direktmontage sowie bauseitige Nuten oder Abstandsmontage vorzusehen.
Die durchgehenden Führungsprofile sind pulverbeschichtet und mit wasserableitenden Endverschlüssen auszuführen.

Bei Bestellbreiten über 2.400 mm muss eine zusätzliche Windsicherung durch polyamidummantelte Stahldrahtlitze und Spannseilhalter vorgesehen werden.
Die obere Anbindung der Stahldrahtlitze erfolgt über einen in der Oberschiene fixierten Federspanntopf, um thermisch bedingte Längenänderungen zu kompensieren.
Die Stahldrahtlitze läuft durch Schutzösen in allen Lamellen, durch die Endschiene und wird mittels Spannseilhalter aus Aluminium am Fenster oder an der Wand befestigt.

7. Antrieb
Verdeckt eingebauter, 230 V-Mittelmotor, Schutzart IP 54, mit angeflanschtem Planetengetriebe und beidseitigem Wellenabgang, eingebauten Endschaltern und Thermoschutzschalter.
Es sind Motore mit einstellbaren oberen und unteren Endschaltern einzusetzen.
Die Motore sind generell mit einem geräuschoptimierten Oberschienenträger zu versehen, um die Körperschallübertragung auf ein Minimum zu reduzieren.

8. Bedienung
Hochfahren und Tieffahren der Raffstoren durch Bedienung eines Schalters.
Wenden der Lamellen durch leichtes Antippen der jeweiligen Richtung.
Bei Erreichen der oberen oder unteren Endlage bewirken die im Motor eingebauten Endschalter das automatische Abschalten des Antriebes.

9. Oberflächenbehandlung
Die sichtbaren Aluminiumteile sind in Pulverfarben gemäß Herstellerkollektion pulverbeschichtet (chrom-VI-frei) auszuführen.
Es müssen mindestens die Oberflächenqualitäten seidenglänzend, hochwetterfest Matt und hochwetterfest Feinstruktur zur Auswahl stehen.

Die Pulverbeschichtung ist mit einem Polyesterpulver in einer Schichtdicke von 50 bis 120 my auszuführen.
Die Vorbehandlung muss chromfrei im No-Rinse-Verfahren nach Qualitätsrichtlinie GSB AL 631 erfolgen.

Die Beschichtung muss die Qualität GSB - Sea Proof erfüllen.

Farbton: RAL nach Wahl des AG

10. Befestigung
Bei Befestigung der Führungsschienenhalter / Spannseilhalter auf Holz, Aluminium oder Kunststoff müssen Schrauben mit Dichtbeschichtung zur Verhinderung von Wassereintritt durch Kapillarwirkung eingesetzt werden.
Bei Montage auf Holz müssen zusätzlich Edelstahl-Distanzhülsen mit EPDM-Dichtscheibe montiert werden.

Ein Prüfnachweis über die Dichtigkeit des Befestigungssystems ist auf Verlangen nachzureichen.

11. U-Blende
U-Blende aus gekantetem Aluminium, 2 mm stark, seitlich geschlossen, Oberfläche pulverbeschichtet, Abwicklung ca. 200 x 140 x 200 mm, einschließlich Standardbügel, einschließlich Konsolen.
Sämtliche sichtbaren Schürzen müssen aus einem Profil sein.
Fugen durch Anhängeprofile werden nicht akzeptiert.
Die maximale Einzellänge ohne Stoßverbindung beträgt 4.000 mm.

## 17. Schacht-System-Markisen
17. Schacht-System-Markisen

Zur Ausführung kommen Schacht-System-Markisen mit mindestens gleichwertigen technischen Ausstattungsmerkmalen.

Die Befestigung erfolgt über die Führungsschienen.

Für die Produkte liegen über die IVRSA e. V. Umweltproduktdeklarationen (EPD) nach ISO 14025 und EN 15804+A2 vor.

Der Hersteller ist Mitglied der Umweltinitiative AǀUǀF (Aluminium und Umwelt im Fenster und Fassadenbau) und gewährleistet für den Auftraggeber einen optimierten produktspezifischen Recyclingprozess für den Werkstoff Aluminium.

Die AǀUǀF Mitgliedsurkunde ist vorzulegen.

1. Elektroantrieb
Rohrmotor 230 V, 50 Hz (Drehmoment und Leistungsaufnahme auf Anlagengröße abgestimmt), Schutzart IP 44, mit integriertem Thermoschutz und eingebautem Kondensator.
Der Motor verfügt über eine elektronische Endabschaltung.
Der Motor verfügt über eine angepasste drehmomentgesteuerte Endabschaltung oder eine positionsgesteuerte Endabschaltung in der oberen Endlage.
In der unteren Endlage schaltet der Motor über eine positionsgesteuerte Endabschaltung ab.
Die reagible Hindernis- und Blockiererkennung erkennt zum Schutz des Sonnenschutzproduktes ein Hindernis bzw. eine Blockade.
Sobald eine Störung auftritt, versucht der Motor maximal 3-mal diese selbstständig zu überfahren, um eine temporäre Blockierung (z. B. Windböe) auszuschließen.
Bei drehmomentgesteuerter Endabschaltung oben kompensiert der Motor automatisch die Längung und Schrumpfung des Tuches.
Der Anschluss erfolgt durch eine im Motorkopf steckbare Anschlussleitung ca. 0,5 m lang mit vormontiertem Stecker.
Die entsprechende Kupplung für den bauseitigen Anschluss und das Steckerkupplungsgehäuse liegen bei.

2. Tuchwellenkonsolen
Aus Stahl, blank, optional pulverbeschichtet.
Steckmontage auf die Führungsschienen.
Der Einbau erfolgt in den Schacht.

Schachtgröße: Ca. 100 x 150 mm

3. Blende
Ohne Blende, der Einbau erfolgt in den Schacht.

4. Revisionsblende
Revisionsblende aus gekantetem Aluminium, 2,0 mm stark, für Links- und Rechtsroller, pulverbeschichtet.
Abmessung passend zur Schachttiefe.
Befestigung an der Tuchwellenkonsole.
Ab 2.000 mm Bestellbreite erfolgt eine Zusatzbefestigung mittels Bügel.
Unterbringung der Steckerkupplung innerhalb der Revisionsblende.
Endschiene fährt in der oberen Endlage komplett in die Blende ein.

5. Wellensystem
Tuchwelle aus stranggepresstem Aluminium.
Materialstärke und Durchmesser abhängig von eingesetzter Stoffqualität in Verbindung mit Baugrößen.
Die Befestigung des Markisentuches erfolgt mittels Kedernut, um evtl. Druckstellen durch Klemmleisten usw. zu vermeiden.
Die Lagerung der Welle muss über einen federnd gelagerten Wellenkern erfolgen.
Dadurch wird eine Revision des Wellensystems nach unten, ohne Demontage der Blende
(nur Revisionsblende) möglich.

6. Markisentuch
Markisentuch mit Trägergewebe aus hochreißfestem Polyester, Beschichtung aus PVC, schmutzabweisende Oberflächenbehandlung mit Acryllack.
Schwer entflammbar nach DIN 4102-1 B1.
Farbauswahl gemäß der Standard-Herstellerkollektion nach Wahl des AG.
Das Stoffgewicht beträgt ca. 420 g/m².
Bei größeren Breiten mit quer verlaufenden Schweißnähten.

- gtot <= 0,08
- Fc <= 0,20

7. Führungsschiene mit Führung ca. 26 x 46 mm, direkt befestigt
(ohne Führungsschienenhalter gleich Direktmontage).

Führungsschienen mit Führung aus Aluminium, Abmessung ca. 26 x 46 mm, 1-teilig, stranggepresst.
Die Befestigung erfolgt direkt ohne Abstand auf der Fassade (schlagregendicht) oder in der Leibung.
In der Führungsschiene befindet sich ein co-extrudiertes PVC-Profil zum Einclipsen in die C-Nut der Führungsschiene, sowie ein Inlay aus extrudiertem PVC-Profil, welches neben der eigentlichen Behangführung auch die Funktion der Dämpfung von Windeinflüssen hat.
PVC-Lippen am Clipprofil erzeugen eine durchgängige und gleichmäßige Federwirkung über die gesamte Länge der Führungsschiene.
Neoprenpuffer sind nicht zugelassen.
Endverschluss der Führungsschiene, schwarz.
Bei Wandmontage inklusive Abdeckstopfen aus Kunststoff, im Rahmen der Standard-Herstellerfarbkollektion auf die Führungsschienen abgestimmt, ansonsten schwarz.

8. Endschiene, eckig
Endschiene aus stranggepresstem Aluminium, Abmessungen ca. 25 x 47 mm, sichtbar, mit Kedernut.
Seitliche schwarze Kunststoff-Endstopfen, die eine sichere Führung innerhalb der Führungsschienen ermöglichen.
Endschiene optional mit Bürstenkeder.

9. Oberflächen
Die sichtbaren Aluminiumteile sind in Pulverfarben gemäß Herstellerkollektion pulverbeschichtet (chrom-VI-frei) auszuführen.
Es müssen mindestens die Oberflächenqualitäten seidenglänzend, hochwetterfest Matt und hochwetterfest Feinstruktur zur Auswahl stehen.

Die Pulverbeschichtung ist mit einem Polyesterpulver in einer Schichtdicke von 50 bis 120 my auszuführen.
Die Vorbehandlung muss chromfrei im No-Rinse-Verfahren nach Qualitätsrichtlinie GSB AL 631 erfolgen.

Die Beschichtung muss die Qualität GSB - Sea Proof erfüllen.

Farbton: RAL nach Wahl des AG

10. Befestigung
Bei Befestigung der Führungsschienenhalter auf Holz, Aluminium oder Kunststoff müssen Schrauben mit Dichtbeschichtung zur Verhinderung von Wassereintritt durch Kapillarwirkung eingesetzt werden.
Bei Montage auf Holz müssen zusätzlich Edelstahl-Distanzhülsen mit EPDM-Dichtscheibe montiert werden.

Ein Prüfnachweis über die Dichtigkeit des Befestigungssystems ist auf Verlangen nachzureichen.

11. Kunststoffteile
Kunststoffteile sind in schwarz oder wie vorgenannt beschrieben anzubieten.

## 18. Sonnenschutzzentrale
18. Sonnenschutzzentrale

Sonnenschutzzentrale bestehend aus Bedienteil, Inbetriebnahme- und Bediensoftware.

Hinweis: Steuerung wird durch Gewerk Elektro geliefert und installiert.

Siehe auch Schnittstellen Gewerk Fensterbauarbeiten mit Gewerk Elektro.

## 09 Fenster-, Fassaden-, Aussentür- und Sonnenschutzelemente

### Titel 01 HOLZ-, METALLBAU-, VERGLASUNGS- UND SONNENSCHUTZARBEITEN

#### Untertitel 01.01 FENSTER-, FASSADEN- UND AUSSENTÜRELEMENTE

**01.01.001 Holz-Aluminium-Fenster-Element, Typ F-01, ca. 3.385 x 2.200 mm, EG**
*** Bezugsbeschreibung
Flächenversetztes Holz-Aluminium-Fenster-Element,
mit ca. 78 mm Profilbautiefe,
wie vor in der Systembeschreibung beschrieben.

Abmessung:  Ca. 3.385 x 2.200 mm
Rohbauöffnungsmaß: Ca. 3.550 x 2.265 mm

Einbauort: Typ F-01, Ansicht Osten,
 Ergotherapie / Werken und Speiseraum
 im EG

Aufteilung nach beiliegender Ansicht in:
2 Stück Kipp-vor-Dreh-Flügel  13.02
1 Stück Festfeld / Festverglasung  13.01

Rw + Ctr,100-5000 >= 32 dB.
Beschlag: 11.20

Aluminium-Lochblech, RAL pulverbeschichtet (chrom-VI-frei), Farbton nach Wahl des AG, Rundlochung versetzt, Lochdurchmesser 6 mm, Achsabstand 8 mm, freier Querschnitt 51,02 %, vor den schmalen Kipp-vor-Dreh-Flügeln im Blendrahmen integriert, dient als Absturzsicherung, ein entsprechender Nachweis ist vorzulegen.

Das Fensterelement erhält zusätzlich einen gesondert beschriebenen, außenliegenden Raffstore.

Anschlüsse:
Seitlich: 12.01
Oben: 12.02
Unten: 12.03

Zusätzlich sind die beiliegenden Details des Planers zu beachten.
- DE_FasOst_08_VS(Typ F-01)
- DE_FasOst_11_HS(Typ F-01)
Menge: 2,000 St

**01.01.002 Holz-Aluminium-Fenster-Element, Typ F-01, ca. 3.385 x 2.200 mm, 1.- und 2. OG**
*** wie Position 01.01.001
Einbauort: Typ F-01, Ansicht Norden und Osten,
 Ergotherapie, Gruppentherapie 1,
 Konferenzraum und Tagesraum 1
 im 1.- und 2. OG

Aufteilung nach beiliegender Ansicht in:
2 Stück Kipp-vor-Dreh-Flügel  13.05
1 Stück Festfeld / Festverglasung  13.05
Menge: 4,000 St

**01.01.003 Holz-Aluminium-Fenster-Element, Typ F-02, ca. 2.010 x 1.825 mm**
*** Bezugsbeschreibung
Flächenversetztes Holz-Aluminium-Fenster-Element,
mit ca. 78 mm Profilbautiefe,
wie vor in der Systembeschreibung beschrieben.

Abmessung:  Ca. 2.010 x 1.825 mm
Rohbauöffnungsmaß: Ca. 2.175 x 1.890 mm

Einbauort: Typ F-02, Ansicht Norden und Osten,
 Pflegedienstzimmer, Stationsbad, Tagesraum 1,
 Übergabe Teamzimmer im 1. OG

Aufteilung nach beiliegender Ansicht in:
1 Stück Kipp-vor-Dreh-Flügel  13.02
1 Stück Dreh-Flügel  13.02
Asymmetrisch geteilt.
Rw + Ctr,100-5000 >= 32 dB.
Beschlag: 11.20 und 11.30

Aluminium-Lochblech, RAL pulverbeschichtet (chrom-VI-frei), Farbton nach Wahl des AG, Rundlochung versetzt, Lochdurchmesser 6 mm, Achsabstand 8 mm, freier Querschnitt 51,02 %, vor den schmalen Kipp-vor-Dreh-Flügeln im Blendrahmen integriert, dient als Absturzsicherung, ein entsprechender Nachweis ist vorzulegen.

Das Fensterelement erhält zusätzlich einen gesondert beschriebenen, außenliegenden Raffstore.

Anschlüsse:
Seitlich: 12.01
Oben: 12.02
Unten: 12.03

Zusätzlich sind die beiliegenden Details des Planers zu beachten.
- DE_FasNord_13_VS(Typ F-02)
Menge: 6,000 St

**01.01.004 Holz-Aluminium-Fenster-Element, Typ F-02a, ca. 2.010 x 1.825 mm**
*** wie Position 01.01.003
Einbauort: Typ F-02a, Ansicht Norden und Osten,
 Flur-G2 und Medikamente im 1. OG

Aufteilung nach beiliegender Ansicht in:
2 Stück Kipp-vor-Dreh-Flügel,
 asymmetrisch geteilt  13.02
Menge: 2,000 St

**01.01.005 Holz-Aluminium-Fenster-Element, Typ F-03a, ca. 2.010 x 1.825 mm, EG**
*** wie Position 01.01.003
Anschlag getauscht.

Einbauort: Typ F-03a, Ansicht Norden,
 Flur-G1 im EG

Aufteilung nach beiliegender Ansicht in:
2 Stück Kipp-vor-Dreh-Flügel,
 asymmetrisch geteilt

Breiter Flügel:  13.01
Schmaler Flügel (Lochblech):  13.02
Menge: 1,000 St

**01.01.006 Holz-Aluminium-Fenster-Element, Typ F-03a, ca. 2.010 x 1.825 mm, 2. OG**
*** wie Position 01.01.003
Anschlag getauscht.

Einbauort: Typ F-03a, Ansicht Osten,
 Flur Geronto TK im 2. OG

Aufteilung nach beiliegender Ansicht in:
2 Stück Kipp-vor-Dreh-Flügel,
 asymmetrisch geteilt  13.04
Menge: 1,000 St

**01.01.007 Holz-Aluminium-Fenster-Element, Typ F-03, ca. 2.010 x 1.825 mm, EG**
*** wie Position 01.01.003
Anschlag getauscht.

Einbauort: Typ F-03, Osten,
 Ergotherapie, Speiseraum, Untersuchung
 und Verteilerküche im EG

Aufteilung nach beiliegender Ansicht in:
1 Stück Kipp-vor-Dreh-Flügel  13.02
1 Stück Dreh-Flügel  13.01
Menge: 4,000 St

**01.01.008 Holz-Aluminium-Fenster-Element, Typ F-03, ca. 2.010 x 1.825 mm, 2. OG**
*** wie Position 01.01.003
Anschlag getauscht.

Einbauort: Typ F-03, Ansicht Norden und Osten,
 Anmeldung, D-Zimmer 7, Ergotherapie,
 Pers.-Aufenthalt und Sägearbeiten im 2. OG

Aufteilung nach beiliegender Ansicht in:
1 Stück Kipp-vor-Dreh-Flügel  13.04
1 Stück Dreh-Flügel  13.04
Menge: 5,000 St

**01.01.009 Holz-Aluminium-Fenster-Element, Typ F-04, ca. 635 x 1.825 mm, EG**
*** Bezugsbeschreibung
Flächenversetztes Holz-Aluminium-Fenster-Element,
mit ca. 78 mm Profilbautiefe,
wie vor in der Systembeschreibung beschrieben.

Abmessung:  Ca. 635 x 1.825 mm
Rohbauöffnungsmaß: Ca. 800 x 1.890 mm

Einbauort: Typ F-04, Ansicht Osten,
 Ergotherapie / Werken, Speiseraum und
 Untersuchung im EG

Aufteilung nach beiliegender Ansicht in:
1 Stück Kipp-vor-Dreh-Flügel  13.01

Rw + Ctr,100-5000 >= 32 dB.
Beschlag: 11.20

Das Fensterelement erhält zusätzlich einen gesondert beschriebenen, außenliegenden Raffstore.

Anschlüsse:
Seitlich: 12.01
Oben: 12.02
Unten: 12.03

Zusätzlich sind die beiliegenden Details des Planers zu beachten.
- DE_FasOst_11_HS(Typ F-04)
Menge: 5,000 St

**01.01.010 Holz-Aluminium-Fenster-Element, Typ F-04, ca. 635 x 1.825 mm, 1. OG**
*** wie Position 01.01.009
Einbauort: Typ F-04, Ansicht Osten,
 Pflegedienstzimmer und Übergabe Teamzimmer
 im 1. OG

Aufteilung nach beiliegender Ansicht in:
1 Stück Kipp-vor-Dreh-Flügel  13.02
Menge: 2,000 St

**01.01.011 Holz-Aluminium-Fenster-Element, Typ F-04, ca. 635 x 1.825 mm, 2. OG**
*** wie Position 01.01.009
Einbauort: Typ F-04, Ansicht Osten,
 Anmeldung und D-Zimmer 6
 im 2. OG

Aufteilung nach beiliegender Ansicht in:
1 Stück Kipp-vor-Dreh-Flügel  13.04
Menge: 2,000 St

**01.01.012 Holz-Aluminium-Fenster-Element, Typ F-05, ca. 635 x 1.825 mm, EG**
*** wie Position 01.01.009
Anschlag getauscht.

Einbauort: Typ F-05, Ansicht Osten,
 Ergotherapie im EG

Aufteilung nach beiliegender Ansicht in:
1 Stück Kipp-vor-Dreh-Flügel  13.01
Menge: 1,000 St

**01.01.013 Holz-Aluminium-Fenster-Element, Typ F-05, ca. 635 x 1.825 mm, 1. OG**
*** wie Position 01.01.009
Anschlag getauscht.

Einbauort: Typ F-05, Ansicht Osten,
 Pflegedienstzimmer, Tagesraum 1 und
 Übergabe Teamzimmer im 1. OG

Aufteilung nach beiliegender Ansicht in:
1 Stück Kipp-vor-Dreh-Flügel  13.02
Menge: 3,000 St

**01.01.014 Holz-Aluminium-Fenster-Element, Typ F-05, ca. 635 x 1.825 mm, 2. OG**
*** wie Position 01.01.009
Anschlag getauscht.

Einbauort: Typ F-05, Ansicht Osten,
 D-Zimmer 6, Ergotherapie und
 Pers.-Aufenthalt im 2. OG

Aufteilung nach beiliegender Ansicht in:
1 Stück Kipp-vor-Dreh-Flügel  13.04
Menge: 3,000 St

**01.01.015 Holz-Aluminium-Fenster-Element, Typ F-06, ca. 2.010 x 1.825 mm**
*** Bezugsbeschreibung
Flächenversetztes Holz-Aluminium-Fenster-Element,
mit ca. 78 mm Profilbautiefe,
wie vor in der Systembeschreibung beschrieben.

Abmessung:  Ca. 2.010 x 1.825 mm
Rohbauöffnungsmaß: Ca. 2.130 x 1.890 mm

Einbauort: Typ F-06, Ansicht Norden,
 Treppenhaus 1 im 1. OG

Aufteilung nach beiliegender Ansicht in:
1 Stück Kipp-vor-Dreh-Flügel  13.02
1 Stück Dreh-Flügel  13.02
Asymmetrisch geteilt.
Rw + Ctr,100-5000 >= 32 dB.
Beschlag: 11.20 und 11.30

Aluminium-Lochblech, RAL pulverbeschichtet (chrom-VI-frei), Farbton nach Wahl des AG, Rundlochung versetzt, Lochdurchmesser 6 mm, Achsabstand 8 mm, freier Querschnitt 51,02 %, vor den schmalen Kipp-vor-Dreh-Flügeln im Blendrahmen integriert, dient als Absturzsicherung, ein entsprechender Nachweis ist vorzulegen.

Das Fensterelement erhält keinen außenliegenden Raffstore.

Anschlüsse:
Seitlich: 12.01
Oben: 12.02
Unten: 12.03

Zusätzlich sind die beiliegenden Details des Planers zu beachten.
- DE_FasNord_08_HS(Typ F-06)
- DE_FasNord_10_VS(Typ F-06)
Menge: 1,000 St

**01.01.016 Holz-Aluminium-Fenster-Element, Typ F-07, ca. 2.010 x 1.825 mm**
*** wie Position 01.01.015
Anschlag getauscht.

Einbauort: Typ F-07, Ansicht Norden,
 Treppenhaus 1 im 2. OG
Menge: 1,000 St

**01.01.017 Holz-Aluminium-Oberlicht-Fenster-Element, Typ F-08, ca. 4.385 x 950 mm**
Flächenversetztes Holz-Aluminium-Fenster-Element,
mit ca. 78 mm Profilbautiefe, als Oberlicht,
wie vor in der Systembeschreibung beschrieben.

Abmessung:  Ca. 4.385 x 950 mm
Rohbauöffnungsmaß: Ca. 4.465 x 965 mm

Einbauort: Typ F-08, Ansicht Norden,
 Lagerraum und Stationsbad im EG

Aufteilung nach beiliegender Ansicht in:
2 Stück Kipp-Oberlicht-Flügel  13.01
1 Stück Oberlicht-Festfeld / Verbund-Paneelfeld

Verbund-Paneelfeld bestehend aus:
- Innenschale: 2 mm Aluminiumblech
- Dämmkern: 40 mm Polystyrol-Hartschaum
- Außenschale: 8 mm Fassadenplatte ESG
  (farblich auf die Isolierverglasungen
  abgestimmt)
- Wärmeleitfähigkeit: 0,033 W/(mK)

Rw + Ctr,100-5000 >= 32 dB.
Beschlag: 11.40

Das Fensterelement erhält keinen außenliegenden Raffstore.

Anschlüsse:
Seitlich: 12.01
Oben: 12.02
Unten: 12.03

Zusätzlich sind die beiliegenden Details des Planers zu beachten.
- DE_FasNord_01_VS(Typ F-08)
- DE_FasNord_02_HS(Typ F-08)
Menge: 1,000 St

**01.01.018 Holz-Aluminium-Fenster-Element, Typ F-09, ca. 2.030 + 855 x 2.200 mm**
Flächenversetztes Holz-Aluminium-Fenster-Element,
mit ca. 78 mm Profilbautiefe, als Eckfenster,
wie vor in der Systembeschreibung beschrieben.

Abmessung:  Ca. 2.030 + 855 x 2.200 mm
Rohbauöffnungsmaß: Ca. 1.910 + 730 x 2.265 mm

Einbauort: Typ F-09, Ansicht Norden und Westen,
 2-Bettzimmer im 1. OG

Aufteilung nach beiliegender Ansicht in:
2 Stück Kipp-vor-Dreh-Flügel  13.03
1 Stück Eckprofil
1 Stück Dreh-Flügel  13.03

Rw + Ctr,100-5000 >= 39 dB.
Beschlag: 11.20 und 11.30

Aluminium-Lochblech, RAL pulverbeschichtet (chrom-VI-frei), Farbton nach Wahl des AG, Rundlochung versetzt, Lochdurchmesser 6 mm, Achsabstand 8 mm, freier Querschnitt 51,02 %, vor den schmalen Kipp-vor-Dreh-Flügeln im Blendrahmen integriert, dient als Absturzsicherung, ein entsprechender Nachweis ist vorzulegen.

Das Fensterelement erhält zusätzlich einen gesondert beschriebenen, außenliegenden Raffstore.

Anschlüsse:
Seitlich: 12.01
Oben: 12.02
Unten: 12.03

Zusätzlich sind die beiliegenden Details des Planers zu beachten.
- DE_FasWest_07_HS(Typ F-09)
Menge: 1,000 St

**01.01.019 Holz-Aluminium-Fenster-Element, Typ F-10, ca. 760 x 2.200 mm, EG**
*** Bezugsbeschreibung
Flächenversetztes Holz-Aluminium-Fenster-Element,
mit ca. 78 mm Profilbautiefe,
wie vor in der Systembeschreibung beschrieben.

Abmessung:  Ca. 760 x 2.200 mm
Rohbauöffnungsmaß: Ca. 925 x 2.265 mm

Einbauort: Typ F-10, Ansicht Süden,
 1-Bettzimmer im EG

Aufteilung nach beiliegender Ansicht in:
1 Stück Kipp-vor-Dreh-Flügel  13.01

Rw + Ctr,100-5000 >= 36 dB.
Beschlag: 11.20

Das Fensterelement erhält zusätzlich einen gesondert beschriebenen, außenliegenden Raffstore.

Anschlüsse:
Seitlich: 12.01
Oben: 12.02
Unten: 12.03

Zusätzlich sind die beiliegenden Details des Planers zu beachten.
- DE_FasSüd_06_HS(Typ F-10)
Menge: 4,000 St

**01.01.020 Holz-Aluminium-Fenster-Element, Typ F-10, ca. 760 x 2.200 mm, 1. OG**
*** wie Position 01.01.019
Einbauort: Typ F-10, Ansicht Westen
 2-Bettzimmer im 1. OG

Aufteilung nach beiliegender Ansicht in:
1 Stück Kipp-vor-Dreh-Flügel  13.03
Menge: 9,000 St

**01.01.021 Holz-Aluminium-Fenster-Element, Typ F-10, ca. 760 x 2.200 mm, 2. OG**
*** wie Position 01.01.019
Einbauort: Typ F-10, Ansicht Westen und Süden,
 EDV Schulung, Gruppentherapie 1 und
 Speiseraum im 2. OG

Aufteilung nach beiliegender Ansicht in:
1 Stück Kipp-vor-Dreh-Flügel  13.05
Menge: 5,000 St

**01.01.022 Holz-Aluminium-Fenster-Element, Typ F-11, ca. 760 x 2.200 mm, EG**
*** wie Position 01.01.019
Anschlag getauscht.

Einbauort: Typ F-11, Ansicht Westen,
 2-Bettzimmer im EG
Menge: 7,000 St

**01.01.023 Holz-Aluminium-Fenster-Element, Typ F-11, ca. 760 x 2.200 mm, 1. OG**
*** wie Position 01.01.019
Anschlag getauscht.

Einbauort: Typ F-11, Ansicht Süden,
 1-Bettzimmer und 2-Bettzimmer im 1. OG

Aufteilung nach beiliegender Ansicht in:
1 Stück Kipp-vor-Dreh-Flügel  13.03
Menge: 7,000 St

**01.01.024 Holz-Aluminium-Fenster-Element, Typ F-11, ca. 760 x 2.200 mm, 2. OG**
*** wie Position 01.01.019
Anschlag getauscht.

Einbauort: Typ F-11, Ansicht Westen und Süden,
 EDV Schulung, Gruppentherapie 1,
 Gruppentherapie 2, Konferenzraum
 und Ruheraum 2 im 2. OG

Aufteilung nach beiliegender Ansicht in:
1 Stück Kipp-vor-Dreh-Flügel  13.05
Menge: 5,000 St

**01.01.025 Holz-Aluminium-Fenster-Element, Typ F-12, ca. 2.135 x 2.200 mm, EG**
*** Bezugsbeschreibung
Flächenversetztes Holz-Aluminium-Fenster-Element,
mit ca. 78 mm Profilbautiefe,
wie vor in der Systembeschreibung beschrieben.

Abmessung:  Ca. 2.135 x 2.200 mm
Rohbauöffnungsmaß: Ca. 2.300 x 2.265 mm

Einbauort: Typ F-12, Ansicht Westen und Süden,
 1-Bettzimmer im EG

Aufteilung nach beiliegender Ansicht in:
1 Stück Kipp-vor-Dreh-Flügel  13.02
1 Stück Dreh-Flügel  13.01
Asymmetrisch geteilt.
Rw + Ctr,100-5000 >= 36 dB.
Beschlag: 11.20 und 11.30

Aluminium-Lochblech, RAL pulverbeschichtet (chrom-VI-frei), Farbton nach Wahl des AG, Rundlochung versetzt, Lochdurchmesser 6 mm, Achsabstand 8 mm, freier Querschnitt 51,02 %, vor den schmalen Kipp-vor-Dreh-Flügeln im Blendrahmen integriert, dient als Absturzsicherung, ein entsprechender Nachweis ist vorzulegen.

Das Fensterelement erhält zusätzlich einen gesondert beschriebenen, außenliegenden Raffstore.

Anschlüsse:
Seitlich: 12.01
Oben: 12.02
Unten: 12.03

Zusätzlich sind die beiliegenden Details des Planers zu beachten.
- DE_FasSüd_06_HS(Typ F-12)
Menge: 4,000 St

**01.01.026 Holz-Aluminium-Fenster-Element, Typ F-12, ca. 2.135 x 2.200 mm, 1. OG**
*** wie Position 01.01.025
Einbauort: Typ F-12, Ansicht Westen,
 2-Bettzimmer im 1. OG

Aufteilung nach beiliegender Ansicht in:
1 Stück Kipp-vor-Dreh-Flügel  13.03
1 Stück Dreh-Flügel  13.03
Menge: 8,000 St

**01.01.027 Holz-Aluminium-Fenster-Element, Typ F-12, ca. 2.135 x 2.200 mm, 2. OG**
*** wie Position 01.01.025
Einbauort: Typ F-12, Ansicht Süden,
 Gruppentherapie 1, Speiseraum
 und Stationsküche im 2. OG

Aufteilung nach beiliegender Ansicht in:
1 Stück Kipp-vor-Dreh-Flügel  13.05
1 Stück Dreh-Flügel  13.05
Menge: 4,000 St

**01.01.028 Holz-Aluminium-Fenster-Element, Typ F-13, ca. 2.135 x 2.200 mm, EG**
*** wie Position 01.01.025
Anschlag getauscht.

Einbauort: Typ F-13, Ansicht Westen,
 2-Bettzimmer im EG
Menge: 8,000 St

**01.01.029 Holz-Aluminium-Fenster-Element, Typ F-13, ca. 2.135 x 2.200 mm, 1. OG**
*** wie Position 01.01.025
Anschlag getauscht.

Einbauort: Typ F-13, Ansicht Süden,
 1-Bettzimmer und 2-Bettzimmer im 1. OG

Aufteilung nach beiliegender Ansicht in:
1 Stück Kipp-vor-Dreh-Flügel  13.03
1 Stück Dreh-Flügel  13.03
Menge: 7,000 St

**01.01.030 Holz-Aluminium-Fenster-Element, Typ F-13, ca. 2.135 x 2.200 mm, 2. OG**
*** wie Position 01.01.025
Anschlag getauscht.

Einbauort: Typ F-13, Ansicht Westen,
 Gruppentherapie 2 und Ruheraum 2 im 2. OG

Aufteilung nach beiliegender Ansicht in:
1 Stück Kipp-vor-Dreh-Flügel  13.05
1 Stück Dreh-Flügel  13.05
Menge: 3,000 St

**01.01.031 Holz-Aluminium-Fenster-Element, Typ F-13a, ca. 2.135 x 2.200 mm, 2. OG**
*** wie Position 01.01.025
Anschlag getauscht.

Einbauort: Typ F-13, Ansicht Westen,
 EDV Schulung und Konferenzraum im 2. OG

Aufteilung nach beiliegender Ansicht in:
2 Stück Kipp-vor-Dreh-Flügel,
 asymmetrisch geteilt  13.05
Menge: 4,000 St

**01.01.032 Holz-Aluminium-Fenster-Element, Typ F-14, ca. 2.135 x 2.200 mm**
*** Bezugsbeschreibung
Flächenversetztes Holz-Aluminium-Fenster-Element,
mit ca. 78 mm Profilbautiefe,
wie vor in der Systembeschreibung beschrieben.

Abmessung:  Ca. 2.135 x 2.200 mm
Rohbauöffnungsmaß: Ca. 2.255 x 2.265 mm

Einbauort: Typ F-14, Ansicht Süden,
 Treppenhaus 2 im 1. OG

Aufteilung nach beiliegender Ansicht in:
1 Stück Kipp-vor-Dreh-Flügel  13.03
1 Stück Dreh-Flügel  13.03
Asymmetrisch geteilt.
Rw + Ctr,100-5000 >= 32 dB.
Beschlag: 11.20 und 11.30

Aluminium-Lochblech, RAL pulverbeschichtet (chrom-VI-frei), Farbton nach Wahl des AG, Rundlochung versetzt, Lochdurchmesser 6 mm, Achsabstand 8 mm, freier Querschnitt 51,02 %, vor den schmalen Kipp-vor-Dreh-Flügeln im Blendrahmen integriert, dient als Absturzsicherung, ein entsprechender Nachweis ist vorzulegen.

Das Fensterelement erhält keinen außenliegenden Raffstore.

Anschlüsse:
Seitlich: 12.01
Oben: 12.02
Unten: 12.03

Zusätzlich sind die beiliegenden Details des Planers zu beachten.
- DE_FasSüd_11_HS(Typ F-14)
- DE_FasSüd_10_VS(Typ F-14)
Menge: 1,000 St

**01.01.033 Holz-Aluminium-Fenster-Element, Typ F-15, ca. 2.135 x 2.200 mm**
*** wie Position 01.01.032
Anschlag getauscht.

Einbauort: Typ F-15, Ansicht Süden,
 Treppenhaus 2 im 2. OG
Menge: 1,000 St

**01.01.034 Holz-Aluminium-Fenster-Element, Typ F-16, ca. 2.385 x 1.815 mm**
Flächenversetztes Holz-Aluminium-Fenster-Element,
mit ca. 78 mm Profilbautiefe,
wie vor in der Systembeschreibung beschrieben.

Abmessung:  Ca. 2.385 x 1.815 mm
Rohbauöffnungsmaß: Ca. 2.460 x 1.890 mm

Einbauort: Typ F-16, Ansicht Süden,
 Offener Aufenthaltsraum im 2. OG

Aufteilung nach beiliegender Ansicht in:
1 Stück Kipp-vor-Dreh-Flügel  13.04
1 Stück Dreh-Flügel  13.04
Asymmetrisch geteilt.
Rw + Ctr,100-5000 >= 32 dB.
Beschlag: 11.20 und 11.30

Das Fensterelement erhält zusätzlich eine gesondert beschriebene, außenliegende Schacht-System-Markise.

Anschlüsse:
Seitlich: 12.04
Oben: 12.05
Unten: 12.06

Zusätzlich sind die beiliegenden Details des Planers zu beachten.
- DE_FasSüd_14_VS(Typ F-16)
- DE_FasSüd_16_HS(Typ F-16)
Menge: 2,000 St

**01.01.035 Holz-Aluminium-Fenster-Element, Typ F-17, ca. 6.180 x 2.180 mm**
Flächenversetztes Holz-Aluminium-Fenster-Element,
mit ca. 78 mm Profilbautiefe,
wie vor in der Systembeschreibung beschrieben.

Abmessung:  Ca. 6.180 x 2.180 mm
Rohbauöffnungsmaß: Ca. 6.255 x 2.240 mm

Einbauort: Typ F-17, Ansicht Westen,
 Flur Konferenzbereich im 2. OG

Aufteilung nach beiliegender Ansicht in:
2 Stück Kipp-vor-Dreh-Flügel  13.05
3 Stück Festfeld / Festverglasung  13.05

Rw + Ctr,100-5000 >= 32 dB.
Beschlag: 11.20

Das Fensterelement erhält zusätzlich eine gesondert beschriebene, außenliegende Schacht-System-Markise.

Anschlüsse:
Seitlich: 12.04
Oben: 12.05
Unten: 12.06

Zusätzlich sind die beiliegenden Details des Planers zu beachten.
- DE_FasWest_05_VS(Typ F-17)
- DE_FasWest_06_HS(Typ F-17)
Menge: 1,000 St

**01.01.036 Holz-Aluminium-Fenster-Element, Typ F-18, ca. 2.385 x 1.695 mm, EG**
*** Bezugsbeschreibung
Flächenversetztes Holz-Aluminium-Fenster-Element,
mit ca. 78 mm Profilbautiefe,
wie vor in der Systembeschreibung beschrieben.

Abmessung:  Ca. 2.385 x 1.695 mm
Rohbauöffnungsmaß: Ca. 2.460 x 1.745 mm

Einbauort: Typ F-18, Ansicht Westen und Osten (Innenhof),
 Dienstzimmer und Tagesraum 2 im EG

Aufteilung nach beiliegender Ansicht in:
2 Stück Kipp-vor-Dreh-Flügel,
 asymmetrisch geteilt  13.01

Rw + Ctr,100-5000 >= 32 dB.
Beschlag: 11.20

Das Fensterelement erhält zusätzlich eine gesondert beschriebene, außenliegende Schacht-System-Markise.

Anschlüsse:
Seitlich: 12.04
Oben: 12.05
Unten: 12.06

Zusätzlich sind die beiliegenden Details des Planers zu beachten.
- DE_FasIH_01_VS(Typ F-18)
- DE_FasIH_04_HS(Typ F-18)
Menge: 4,000 St

**01.01.037 Holz-Aluminium-Fenster-Element, Typ F-18, ca. 2.385 x 1.695 mm, 2. OG**
*** wie Position 01.01.036
Einbauort: Typ F-18, Ansicht Norden und Westen (Innenhof),
 D-Zimmer 1, D-Zimmer 2, D-Zimmer 3
 und Ruheraum 1 im 2. OG

Aufteilung nach beiliegender Ansicht in:
2 Stück Kipp-vor-Dreh-Flügel,
 asymmetrisch geteilt  13.04
Menge: 4,000 St

**01.01.038 Holz-Aluminium-Fenster-Element, Typ F-19, ca. 2.385 x 1.695 mm, 1. OG**
*** wie Position 01.01.036
Anschlag getauscht.

Einbauort: Typ F-19, Ansicht Norden und Westen (Innenhof),
 Dienstzimmer und Therapieküche im 1. OG

Aufteilung nach beiliegender Ansicht in:
2 Stück Kipp-vor-Dreh-Flügel,
 asymmetrisch geteilt  13.02
Menge: 4,000 St

**01.01.039 Holz-Aluminium-Fenster-Element, Typ F-20, ca. 1.760 x 1.695 mm, EG**
*** Bezugsbeschreibung
Flächenversetztes Holz-Aluminium-Fenster-Element,
mit ca. 78 mm Profilbautiefe,
wie vor in der Systembeschreibung beschrieben.

Abmessung:  Ca. 1.760 x 1.695 mm
Rohbauöffnungsmaß: Ca. 1.835 x 1.745 mm

Einbauort: Typ F-20, Ansicht Norden, Westen und Osten
 (Innenhof), Dienstzimmer, Personalraum und
 Tagesraum 2 im EG

Aufteilung nach beiliegender Ansicht in:
2 Stück Kipp-vor-Dreh-Flügel,
 symmetrisch geteilt  13.01

Rw + Ctr,100-5000 >= 32 dB.
Beschlag: 11.20

Das Fensterelement erhält zusätzlich eine gesondert beschriebene, außenliegende Schacht-System-Markise.

Anschlüsse:
Seitlich: 12.04
Oben: 12.05
Unten: 12.06

Zusätzlich sind die beiliegenden Details des Planers zu beachten.
- DE_FasIH_03_HS(Typ F-20)
Menge: 4,000 St

**01.01.040 Holz-Aluminium-Fenster-Element, Typ F-20, ca. 1.760 x 1.695 mm, 1. OG**
*** wie Position 01.01.039
Einbauort: Typ F-20, Ansicht Osten, Westen und Süden
 (Innenhof), Einzelgespräch, Gruppenraum 3,
 Personalraum, Speiseraum und Verteilerküche
 im 1. OG

Aufteilung nach beiliegender Ansicht in:
2 Stück Kipp-vor-Dreh-Flügel,
 symmetrisch geteilt  13.02
Menge: 7,000 St

**01.01.041 Holz-Aluminium-Fenster-Element, Typ F-20, ca. 1.760 x 1.695 mm, 2. OG**
*** wie Position 01.01.039
Einbauort: Typ F-20, Ansicht Norden, Westen und Osten
 (Innenhof), Anwendung, D-Zimmer 4, D-Zimmer 8,
 D-Zimmer 9, D-Zimmer 10, D-Zimmer 11 und
 Ruheraum 1 im 2. OG

Aufteilung nach beiliegender Ansicht in:
2 Stück Kipp-vor-Dreh-Flügel,
 symmetrisch geteilt  13.04
Menge: 7,000 St

**01.01.042 Holz-Aluminium-Fenster-Element, Typ F-21, ca. 760 x 1.695 mm**
Flächenversetztes Holz-Aluminium-Fenster-Element,
mit ca. 78 mm Profilbautiefe,
wie vor in der Systembeschreibung beschrieben.

Abmessung:  Ca. 760 x 1.695 mm
Rohbauöffnungsmaß: Ca. 835 x 1.745 mm

Einbauort: Typ F-21, Ansicht Westen (Innenhof),
 Medikamente im 2. OG

Aufteilung nach beiliegender Ansicht in:
1 Stück Kipp-vor-Dreh-Flügel  13.04

Rw + Ctr,100-5000 >= 32 dB.
Beschlag: 11.20

Das Fensterelement erhält zusätzlich eine gesondert beschriebene, außenliegende Schacht-System-Markise.

Anschlüsse:
Seitlich: 12.04
Oben: 12.05
Unten: 12.06

Zusätzlich sind die beiliegenden Details des Planers zu beachten.
- DE_FasIH_02_HS(Typ F-21)
Menge: 1,000 St

**01.01.043 Holz-Aluminium-Fenster-Element, Typ F-22, ca. 3.885 x 2.075 mm**
Flächenversetztes Holz-Aluminium-Fenster-Element,
mit ca. 78 mm Profilbautiefe,
wie vor in der Systembeschreibung beschrieben.

Abmessung:  Ca. 3.885 x 2.075 mm
Rohbauöffnungsmaß: Ca. 3.960 x 2.155 mm

Einbauort: Typ F-22, Ansicht Süden (Innenhof),
 Tagesraum im EG

Aufteilung nach beiliegender Ansicht in:
2 Stück Kipp-vor-Dreh-Flügel  13.01
1 Stück Festfeld / Festverglasung  13.01

Rw + Ctr,100-5000 >= 32 dB.
Beschlag: 11.20

Das Fensterelement erhält zusätzlich eine gesondert beschriebene, außenliegende Schacht-System-Markise.

Anschlüsse:
Seitlich: 12.04
Oben: 12.05
Unten: 12.06

Zusätzlich sind die beiliegenden Details des Planers zu beachten.
- DE_FasIH_05_HS(Typ F-22)
- DE_FasIH_06_VS(Typ F-22)
Menge: 1,000 St

**01.01.044 Holz-Aluminium-Fenster-Element, Typ F-23, ca. 1.885 x 2.585 mm**
*** Bezugsbeschreibung
Flächenversetztes Holz-Aluminium-Fenster-Element,
mit ca. 78 mm Profilbautiefe,
wie vor in der Systembeschreibung beschrieben.

Abmessung:  Ca. 1.885 x 2.585 mm
Rohbauöffnungsmaß: Ca. 1.960 x 2.615 mm

Einbauort: Typ F-23, Ansicht Süden (Innenhof),
 Flur-G2 im 1. OG

Aufteilung nach beiliegender Ansicht in:
1 Stück Kipp-vor-Dreh-Flügel  13.01
1 Stück Festfeld / Festverglasung  13.01
Asymmetrisch geteilt.
Rw + Ctr,100-5000 >= 32 dB.
Beschlag: 11.20

Das Fensterelement erhält keine außenliegende Schacht-System-Markise.

Anschlüsse:
Seitlich: 12.04
Oben: 12.05
Unten: 12.10

Zusätzlich sind die beiliegenden Details des Planers zu beachten.
- DE_FasIH_14_HS(Typ F-23)
Menge: 1,000 St

**01.01.045 Holz-Aluminium-Fenster-Element, Typ F-24, ca. 1.885 x 2.585 mm**
*** wie Position 01.01.044
Anschlag getauscht.

Einbauort: Typ F-24, Ansicht Süden (Innenhof),
 Flur-G2 im 1. OG
Menge: 1,000 St

**01.01.046 Holz-Aluminium-Fenster-Tür-Element, Typ F-25 / T-14, ca. 4.010 x 2.585 mm**
Holz-Aluminium-Fenster-Tür-Element,
mit ca. 78 mm Profilbautiefe,
wie vor in der Systembeschreibung beschrieben.

Abmessung:  Ca. 4.010 x 2.585 mm
Rohbauöffnungsmaß: Ca. 4.085 x 2.615 mm

Einbauort: Typ F-25 / T-14, Ansicht Süden (Innenhof),
 Flur-G2 im 1. OG

Aufteilung nach beiliegender Ansicht in:
1 Stück 1-flg.-Tür, auswärts öffnend 13.01
2 Stück Festfeld / Festverglasung  13.01

Rw + Ctr,100-5000 >= 32 dB.
Beschlag: 11.50

Das Fensterelement erhält keine außenliegende Schacht-System-Markise.

Anschlüsse:
Seitlich:  12.04
Oben:  12.05
Unten Fenster: 12.10
Unten Tür:  12.20

Zusätzlich sind die beiliegenden Details des Planers zu beachten.
- DE_FasIH_14_HS(Typ F-24)
Menge: 1,000 St

**01.01.047 Holz-Aluminium-Fenster-Tür-Element, Typ F-26 / T-15, ca. 3.510 x 2.585 mm**
Holz-Aluminium-Fenster-Tür-Element,
mit ca. 78 mm Profilbautiefe,
wie vor in der Systembeschreibung beschrieben.

Abmessung:  Ca. 3.510 x 2.585 mm
Rohbauöffnungsmaß: Ca. 3.595 x 2.615 mm

Einbauort: Typ F-26 / T-15, Ansicht Westen (Innenhof),
 Gruppenraum 2 im 1. OG

Aufteilung nach beiliegender Ansicht in:
1 Stück 1-flg.-Tür, auswärts öffnend 13.01
1 Stück Kipp-vor-Dreh-Flügel  13.01
1 Stück Festfeld / Festverglasung  13.01

Rw + Ctr,100-5000 >= 32 dB.
Beschlag Fenster: 11.20
Beschlag Tür: 11.50

Das Fensterelement erhält zusätzlich eine gesondert beschriebene, außenliegende Schacht-System-Markise.

Anschlüsse:
Seitlich:  12.04
Oben:  12.05
Unten Fenster: 12.10
Unten Tür:  12.20

Zusätzlich sind die beiliegenden Details des Planers zu beachten.
- DE_FasIH_15_VS(Typ F-26)
- DE_FasIH_15_VS(Typ T-15)
Menge: 1,000 St

**01.01.048 Holz-Aluminium-Fenster-Element, Typ F-27, ca. 1.885 x 1.695 mm**
*** Bezugsbeschreibung
Flächenversetztes Holz-Aluminium-Fenster-Element,
mit ca. 78 mm Profilbautiefe,
wie vor in der Systembeschreibung beschrieben.

Abmessung:  Ca. 1.885 x 1.695 mm
Rohbauöffnungsmaß: Ca. 1.960 x 1.745 mm

Einbauort: Typ F-27, Ansicht Süden (Innenhof),
 Flur Nutzungseinheiten im 2. OG

Aufteilung nach beiliegender Ansicht in:
1 Stück Kipp-vor-Dreh-Flügel  13.04
1 Stück Festfeld / Festverglasung  13.04
Asymmetrisch geteilt.
Rw + Ctr,100-5000 >= 32 dB.
Beschlag: 11.20

Das Fensterelement erhält zusätzlich eine gesondert beschriebene, außenliegende Schacht-System-Markise.

Anschlüsse:
Seitlich: 12.04
Oben: 12.05
Unten: 12.06

Zusätzlich sind die beiliegenden Details des Planers zu beachten.
- DE_FasIH_16_HS(Typ F-27)
Menge: 1,000 St

**01.01.049 Holz-Aluminium-Fenster-Element, Typ F-29, ca. 1.885 x 1.695 mm**
*** wie Position 01.01.048
Anschlag getauscht.

Einbauort: Typ F-29, Ansicht Süden (Innenhof),
 Flur Nutzungseinheiten im 2. OG
Menge: 1,000 St

**01.01.050 Holz-Aluminium-Fenster-Element, Typ F-28, ca. 4.010 x 1.695 mm**
Flächenversetztes Holz-Aluminium-Fenster-Element,
mit ca. 78 mm Profilbautiefe,
wie vor in der Systembeschreibung beschrieben.

Abmessung:  Ca. 4.010 x 1.695 mm
Rohbauöffnungsmaß: Ca. 4.085 x 1.745 mm

Einbauort: Typ F-28, Ansicht Süden (Innenhof),
 Flur Nutzungseinheiten im 2. OG

Aufteilung nach beiliegender Ansicht in:
3 Stück Festfeld / Festverglasung  13.04

Rw + Ctr,100-5000 >= 32 dB.

Das Fensterelement erhält zusätzlich eine gesondert beschriebene, außenliegende Schacht-System-Markise.

Anschlüsse:
Seitlich: 12.04
Oben: 12.05
Unten: 12.06

Zusätzlich sind die beiliegenden Details des Planers zu beachten.
- DE_FasIH_16_HS(Typ F-28)
Menge: 1,000 St

**01.01.051 Holz-Aluminium-Fenster-Tür-Element, Typ F-30 / T-17, ca. 5.135 x 2.585 mm**
Holz-Aluminium-Fenster-Tür-Element,
mit ca. 78 mm Profilbautiefe,
wie vor in der Systembeschreibung beschrieben.

Abmessung:  Ca. 5.135 x 2.585 mm
Rohbauöffnungsmaß: Ca. 5.210 x 2.615 mm

Einbauort: Typ F-30 / T-17, Ansicht Osten,
 Vorraum 2. OG

Aufteilung nach beiliegender Ansicht in:
1 Stück 1-flg.-Tür, auswärts öffnend 13.05
1 Stück Kipp-vor-Dreh-Flügel  13.05
2 Stück Festfeld / Festverglasung  13.05

Rw + Ctr,100-5000 >= 32 dB.
Beschlag Fenster: 11.20
Beschlag Tür: 11.50

Das Fensterelement erhält keinen außenliegenden Raffstore.

Anschlüsse:
Seitlich:  12.04
Oben:  12.05
Unten Fenster: 12.10
Unten Tür:  12.20

Zusätzlich sind die beiliegenden Details des Planers zu beachten.
- DE_FasOst_15_VS(Typ F-30)
- DE_FasOst_15_VS(Typ T-17)
Menge: 1,000 St

**01.01.052 Holz-Aluminium-Fenster-Tür-Element, 1-flg., RC2, Typ T-01, ca. 1.990 x 3.010 mm**
Holz-Aluminium-Fenster-Tür-Element, 1-flg.,
mit ca. 78 mm Profilbautiefe,
einbruchhemmend RC2,
wie vor in der Systembeschreibung beschrieben.

Abmessung:  Ca. 1.990 x 3.010 mm
Rohbauöffnungsmaß: Ca. 2.055 x 3.050 mm

Einbauort: Typ T-01, Ansicht Norden,
 Treppenhaus 1 im EG

Aufteilung nach beiliegender Ansicht in:
1 Stück 1-flg. Notausgangs-Tür,
 auswärts öffnend, >= 1.050 mm
 lichter Durchgangsbreite  13.01
1 Stück Seitenteil-Festfeld / Festverglasung 13.01
1 Stück Oberlicht-Festfeld / Festverglasung 13.01

Rw + Ctr,100-5000 >= 32 dB.
Beschlag:  11.51

Das Türelement erhält einen oben liegenden Gleitschienen-Türschließer, der in einer gesonderten Position beschrieben und abgerechnet wird.

Anschlüsse:
Seitlich:  12.01
Oben:  12.02
Unten Fenster: 12.10
Unten Tür:  12.20

Zusätzlich sind die beiliegenden Details des Planers zu beachten.
- DE_FasNord_08_HS(Typ T-01)
- DE_FasNord_09_VS(Typ T-01)
Menge: 1,000 St

**01.01.053 Holz-Aluminium-Fenster-Tür-Element, 1-flg., RC2, Typ T-02, ca. 1.760 x 2.700 mm**
Holz-Aluminium-Fenster-Tür-Element, 1-flg.,
mit ca. 78 mm Profilbautiefe,
einbruchhemmend RC2,
wie vor in der Systembeschreibung beschrieben.

Abmessung:  Ca. 1.760 x 2.700 mm
Rohbauöffnungsmaß: Ca. 1.825 x 2.750 mm

Einbauort: Typ T-02, Ansicht Norden,
 Flur im EG

Aufteilung nach beiliegender Ansicht in:
1 Stück 1-flg. Notausgangs-Tür,
 auswärts öffnend, >= 1.050 mm
 lichter Durchgangsbreite  13.01
1 Stück Seitenteil-Festfeld / Festverglasung 13.01

Rw + Ctr,100-5000 >= 32 dB.
Beschlag:  11.51

Das Türelement erhält einen oben liegenden Gleitschienen-Türschließer, der in einer gesonderten Position beschrieben und abgerechnet wird.

Anschlüsse:
Seitlich:  12.01
Oben:  12.02
Unten Fenster: 12.10
Unten Tür:  12.20

Zusätzlich sind die beiliegenden Details des Planers zu beachten.
- DE_FasNord_05_VS(Typ T-02)
- DE_FasNord_06_HS(Typ T-02)
Menge: 1,000 St

**01.01.054 Aluminium-Tür-Element, 2-flg., mit Oberlicht, RC2, Typ T-03, ca. 1.760 x 2.700 mm**
Flächenbündiges Aluminium-Tür-Element, 2-flg.,
mit ca. 80 mm Profilbautiefe, mit Oberlicht,
einbruchhemmend RC2,
wie vor in der Systembeschreibung beschrieben.

Abmessung:  Ca. 1.760 x 2.700 mm
Rohbauöffnungsmaß: Ca. 1.825 x 2.750 mm

Einbauort: Typ T-03, Ansicht Norden,
 Abfall im EG

Aufteilung nach beiliegender Ansicht in:
1 Stück 2-flg. Aluminium-Tür, auswärts öffnend
 Gangflügel mit >= 1.050 mm
 lichter Durchgangsbreite
1 Stück Oberlicht-Festfeld / Festverglasung 13.01

Beschlag:  11.61

Das Türelement erhält einen oben liegenden Gleitschienen-Öffnungsbegrenzer mit Einrastfunktion, der in einer gesonderten Position beschrieben und abgerechnet wird.

Anschlüsse:
Seitlich:  12.01
Oben:  12.02
Unten:  12.20

Zusätzlich sind die beiliegenden Details des Planers zu beachten.
- DE_FasNord_03_VS(Typ T-03)
- DE_FasNord_04_HS(Typ T-03)
Menge: 1,000 St

**01.01.055 Holz-Aluminium-Fenster-Tür-Element, 1-flg., RC2, Typ T-06, ca. 2.140 x 2.700 mm**
Holz-Aluminium-Fenster-Tür-Element, 1-flg.,
mit ca. 78 mm Profilbautiefe,
einbruchhemmend RC2,
wie vor in der Systembeschreibung beschrieben.

Abmessung:  Ca. 2.140 x 2.700 mm
Rohbauöffnungsmaß: Ca. 2.195 x 2.710 mm

Einbauort: Typ T-06, Ansicht Süden,
 Treppenhaus 2 im EG

Aufteilung nach beiliegender Ansicht in:
1 Stück 1-flg. Notausgangs-Tür,
 auswärts öffnend, >= 1.050 mm
 lichter Durchgangsbreite  13.01
1 Stück Seitenteil-Festfeld / Festverglasung 13.01

Rw + Ctr,100-5000 >= 32 dB.
Beschlag:  11.51

Das Türelement erhält einen oben liegenden Gleitschienen-Türschließer, der in einer gesonderten Position beschrieben und abgerechnet wird.

Anschlüsse:
Seitlich:  12.01
Oben:  12.02
Unten Fenster: 12.10
Unten Tür:  12.20

Zusätzlich sind die beiliegenden Details des Planers zu beachten.
- DE_FasSüd_09_VS(Typ T-06)
- DE_FasSüd_11_HS(Typ T-06)
Menge: 1,000 St

**01.01.056 Holz-Aluminium-Tür-Element, 2-flg., Typ T-07, ca. 2.270 x 2.700 mm**
Holz-Aluminium-Tür-Element, 2-flg.,
mit ca. 78 mm Profilbautiefe,
wie vor in der Systembeschreibung beschrieben.

Abmessung:  Ca. 2.270 x 2.700 mm
Rohbauöffnungsmaß: Ca. 2.345 x 2.765 mm

Einbauort: Typ T-07, Ansicht Süden,
 Offener Aufenthaltsraum im 2. OG

Aufteilung nach beiliegender Ansicht in:
1 Stück 2-flg.-Tür, auswärts öffnend,
 Gangflügel mit >= 920 mm
 lichter Durchgangsbreite  13.05

Rw + Ctr,100-5000 >= 32 dB.
Beschlag:  11.60

Das Türelement erhält einen oben liegenden Gleitschienen-Öffnungsbegrenzer mit Einrastfunktion, der in einer gesonderten Position beschrieben und abgerechnet wird.

Anschlüsse:
Seitlich:  12.04
Oben:  12.05
Unten:  12.20

Zusätzlich sind die beiliegenden Details des Planers zu beachten.
- DE_FasSüd_16_HS(Typ T-07)
Menge: 1,000 St

**01.01.057 Holz-Aluminium-Tür-Element, 1-flg., Typ T-08, ca. 1.185 x 2.700 mm**
Holz-Aluminium-Tür-Element, 1-flg.,
mit ca. 78 mm Profilbautiefe,
wie vor in der Systembeschreibung beschrieben.

Abmessung:  Ca. 1.185 x 2.700 mm
Rohbauöffnungsmaß: Ca. 1.260 x 2.765 mm

Einbauort: Typ T-08, Ansicht Westen,
 Speiseraum / Großgruppe im 2. OG

Aufteilung nach beiliegender Ansicht in:
1 Stück 1-flg.-Tür, auswärts öffnend 13.05

Rw + Ctr,100-5000 >= 32 dB.
Beschlag:  11.52

Das Türelement erhält einen oben liegenden Gleitschienen-Öffnungsbegrenzer mit Einrastfunktion, der in einer gesonderten Position beschrieben und abgerechnet wird.

Anschlüsse:
Seitlich:  12.04
Oben:  12.05
Unten:  12.20

Zusätzlich sind die beiliegenden Details des Planers zu beachten.
- DE_FasSüd_15_VS(Typ T-08)
Menge: 1,000 St

**01.01.058 Holz-Aluminium-Fenster-Tür-Element, 1-flg., RC2, Typ T-09, ca. 1.600 x 2.700 mm**
Holz-Aluminium-Fenster-Tür-Element, 1-flg.,
mit ca. 78 mm Profilbautiefe,
einbruchhemmend RC2,
wie vor in der Systembeschreibung beschrieben.

Abmessung:  Ca. 1.600 x 2.700 mm
Rohbauöffnungsmaß: Ca. 1.690 x 2.750 mm

Einbauort: Typ T-09, Ansicht Westen,
 Windfang Patientengarten im EG

Aufteilung nach beiliegender Ansicht in:
1 Stück 1-flg.-Tür, auswärts öffnend,
 >= 950 mm lichter Durchgangsbreite 13.01
1 Stück Seitenteil-Festfeld / Festverglasung 13.01

Rw + Ctr,100-5000 >= 32 dB.
Beschlag:  11.50

Das Türelement erhält einen oben liegenden Gleitschienen-Öffnungsbegrenzer mit Einrastfunktion, der in einer gesonderten Position beschrieben und abgerechnet wird.

Anschlüsse:
Seitlich:  12.01
Oben:  12.02
Unten Fenster: 12.10
Unten Tür:  12.20

Zusätzlich sind die beiliegenden Details des Planers zu beachten.
- DE_FasWest_01_HS(Typ T-09)
- DE_FasWest_02_VS(Typ T-09)
Menge: 1,000 St

**01.01.059 Aluminium-Tür-Element, 1-flg., mit Oberlicht, RC2, Typ T-10, ca. 1.135 x 2.700 mm**
Flächenbündiges Aluminium-Tür-Element, 1-flg.,
mit ca. 80 mm Profilbautiefe, mit Oberlicht,
einbruchhemmend RC2,
wie vor in der Systembeschreibung beschrieben.

Abmessung:  Ca. 1.135 x 2.700 mm
Rohbauöffnungsmaß: Ca. 1.190 x 2.750 mm

Einbauort: Typ T-10, Ansicht Norden,
 Abstellraum im EG

Aufteilung nach beiliegender Ansicht in:
1 Stück 1-flg. Aluminium-Tür, auswärts öffnend
1 Stück Oberlicht-Festfeld / Festverglasung 13.01

Rw + Ctr,100-5000 >= 32 dB.
Beschlag:  11.53

Das Türelement erhält einen oben liegenden Gleitschienen-Öffnungsbegrenzer mit Einrastfunktion, der in einer gesonderten Position beschrieben und abgerechnet wird.

Anschlüsse:
Seitlich:  12.01
Oben:  12.02
Unten:  12.20

Zusätzlich sind die beiliegenden Details des Planers zu beachten.
- DE_FasWest_01_HS(Typ T-10)
Menge: 1,000 St

**01.01.060 Holz-Aluminium-Tür-Element, 2-flg., Typ T-11, ca. 2.260 x 2.585 mm**
Holz-Aluminium-Tür-Element, 2-flg.,
mit ca. 78 mm Profilbautiefe,
wie vor in der Systembeschreibung beschrieben.

Abmessung:  Ca. 2.260 x 2.585 mm
Rohbauöffnungsmaß: Ca. 2.345 x 2.615 mm

Einbauort: Typ T-11, Ansicht Süden,
 Tagesraum im EG

Aufteilung nach beiliegender Ansicht in:
1 Stück 2-flg.-Tür, auswärts öffnend,
 Gangflügel mit >= 920 mm
 lichter Durchgangsbreite  13.01

Rw + Ctr,100-5000 >= 32 dB.
Beschlag:  11.60

Das Türelement erhält einen oben liegenden Gleitschienen-Öffnungsbegrenzer mit Einrastfunktion, der in einer gesonderten Position beschrieben und abgerechnet wird.

Anschlüsse:
Seitlich:  12.04
Oben:  12.05
Unten:  12.20

Zusätzlich sind die beiliegenden Details des Planers zu beachten.
- DE_FasIH_07_HS(Typ T-11)
Menge: 1,000 St

**01.01.061 Holz-Aluminium-Fenster-Tür-Element, 1-flg., Typ T-12, ca. 1.760 x 2.585 mm**
*** Bezugsbeschreibung
Holz-Aluminium-Fenster-Tür-Element, 1-flg.,
mit ca. 78 mm Profilbautiefe,
wie vor in der Systembeschreibung beschrieben.

Abmessung:  Ca. 1.760 x 2.585 mm
Rohbauöffnungsmaß: Ca. 1.845 x 2.615 mm

Einbauort: Typ T-12, Ansicht Norden,
 Personalraum im EG

Aufteilung nach beiliegender Ansicht in:
1 Stück 1-flg.-Tür, auswärts öffnend,
 >= 950 mm lichter Durchgangsbreite 13.01
1 Stück Seitenteil-Festfeld / Festverglasung 13.01

Rw + Ctr,100-5000 >= 32 dB.
Beschlag:  11.51

Das Türelement erhält einen oben liegenden Gleitschienen-Öffnungsbegrenzer mit Einrastfunktion, der in einer gesonderten Position beschrieben und abgerechnet wird.

Anschlüsse:
Seitlich:  12.04
Oben:  12.05
Unten Fenster: 12.10
Unten Tür:  12.20

Zusätzlich sind die beiliegenden Details des Planers zu beachten.
- DE_FasIH_08_HS(Typ T-12)
- DE_FasIH_09_VS(Typ T-12)
Menge: 1,000 St

**01.01.062 Holz-Aluminium-Fenster-Tür-Element, 1-flg., Typ T-12a, ca. 1.760 x 2.585 mm**
*** wie Position 01.01.061
Einbauort: Typ T-12a, Ansicht Osten,
 Tagesraum 2 im EG

Beschlag:  11.52
Menge: 1,000 St

**01.01.063 Holz-Aluminium-Fenster-Tür-Element, 1-flg., Typ T-16, ca. 1.760 x 2.585 mm**
Holz-Aluminium-Fenster-Tür-Element, 1-flg.,
mit ca. 78 mm Profilbautiefe,
wie vor in der Systembeschreibung beschrieben.

Abmessung:  Ca. 1.760 x 2.585 mm
Rohbauöffnungsmaß: Ca. 1.845 x 2.615 mm

Einbauort: Typ T-16, Ansicht Westen (Innenhof),
 Wartebereich im 2. OG

Aufteilung nach beiliegender Ansicht in:
1 Stück 1-flg.-Tür, auswärts öffnend,
 >= 950 mm lichter Durchgangsbreite 13.05
1 Stück Seitenteil-Festfeld / Festverglasung 13.05

Rw + Ctr,100-5000 >= 32 dB.
Beschlag:  11.52

Das Türelement erhält einen oben liegenden Gleitschienen-Öffnungsbegrenzer mit Einrastfunktion, der in einer gesonderten Position beschrieben und abgerechnet wird.

Anschlüsse:
Seitlich:  12.04
Oben:  12.05
Unten Fenster: 12.10
Unten Tür:  12.20

Zusätzlich sind die beiliegenden Details des Planers zu beachten.
- DE_FasIH_17_HS(Typ T-16)
Menge: 1,000 St

**01.01.064 Holz-Aluminium-Tür-Element, 1-flg., Typ T-13, ca. 1.185 x 2.585 mm**
*** Bezugsbeschreibung
Holz-Aluminium-Tür-Element, 1-flg.,
mit ca. 78 mm Profilbautiefe,
wie vor in der Systembeschreibung beschrieben.

Abmessung:  Ca. 1.185 x 2.585 mm
Rohbauöffnungsmaß: Ca. 1.260 x 2.615 mm

Einbauort: Typ T-13 Osten (Innenhof),
 Speiseraum im 1. OG

Aufteilung nach beiliegender Ansicht in:
1 Stück 1-flg.-Tür, auswärts öffnend 13.01

Rw + Ctr,100-5000 >= 32 dB.
Beschlag:  11.52

Das Türelement erhält einen oben liegenden Gleitschienen-Öffnungsbegrenzer mit Einrastfunktion, der in einer gesonderten Position beschrieben und abgerechnet wird.

Anschlüsse:
Seitlich:  12.04
Oben:  12.05
Unten:  12.20

Zusätzlich sind die beiliegenden Details des Planers zu beachten.
- DE_FasOst_16_VS(Typ T-18)
Menge: 1,000 St

**01.01.065 Holz-Aluminium-Tür-Element, 1-flg., Typ T-18, ca. 1.185 x 2.585 mm**
*** wie Position 01.01.064
Einbauort: Typ T-18, Ansicht Norden,
 Personal Aufenthalt im 2. OG

Aufteilung nach beiliegender Ansicht in:
1 Stück 1-flg.-Tür, auswärts öffnend 13.05
Menge: 1,000 St

**01.01.066 Gleitschienentürschließer Bandgegenseite für 1-flg. Türen**
Gleitschienentürschließer Bandgegenseite für einflügelige Türen bis 1.400 mm Türflügelbreite.

Obentürschließer für die Montage an Feuer- und Rauchschutztüren, nach EN 1154 A, Größe / Schließkraft EN 2-6, mit Gleitschiene, von vorn einstellbare Schließkraft, Schließgeschwindigkeit, Öffnungswinkel maximal 180 Grad, alle Funktionen von vorne einstellbar, integrierte Öffnungsdämpfung hydraulisch einstellbar und Endschlag einstellbar über Ventil, mit optischer Größenanzeige, barrierefrei nach DIN 18040 bis 1.100 mm Türflügelbreite, Türblattmontage auf Bandgegenseite, Kopfmontage auf Bandseite, mit Montageplatte, für rechts und links angeschlagene Türen ohne Umstellung verwendbar.

Inkl. mechanischer Rastfeststellung.

Farbton: Silberfarbig.
Menge: 3,000 St

**01.01.067 Gleitschiene zur Öffnungsbegrenzung oder Feststellung von Türen ohne Türschließer**
Gleitschiene zur Öffnungsbegrenzung oder Feststellung von Türen ohne Türschließer.

Gleitschiene mit Drehlager, mit integrierter Öffnungsbegrenzung (ohne Türschließerfunktion), mit mechanische Feststelleinheit, Haltekraft einstellbar, ein- und ausschaltbar, überfahrbar, Montage auf der Bandgegenseite.

Farbton: Silberfarbig.
Menge: 12,000 St

**01.01.068 Aluminium-Fassaden-Tür-Element, 2-flg., RC2, Typ PR-01 / T-04, ca. 7.060 x 6.300 mm**
Fassaden-System (Ansichtsbreite ca. 60 mm),
mit 2-flg. Automatik-Schiebetüranlage,
einbruchhemmend RC2
wie vor in der Systembeschreibung beschrieben.

Rohbauöffnungsmaß: Ca. 7.060 x 6.300 mm

Einbauort: Typ PR-01 / T-04, Ansicht Osten,
 Foyer im EG

Aufteilung nach beiliegender Ansicht in:
1 Stück 2-flg. Automatik-Schiebetüranlage,
 lineares Schiebetürsystem,
 zum Einsatz in Flucht- und Rettungswegen.
 Durchgangsbreite: Ca. 1.600 mm
 Durchgangshöhe: Ca. 2.570 mm
 Gedämmte Türflügelprofile,
 Aluminium 32 mm für Isolierglas,
 durchgehende Bodenschiene,
 Antriebsverkleidung revisionierbar,
 Fahrflügel, Glasart 13.01
 Schutzflügel aus ESG, Dicke 10 mm, drehbar.

4 Stück Festfeld / Festverglasung,
 bodentief im EG  13.01
4 Stück Festfeld / Festverglasung, im OG 13.05
8 Stück Festfeld / Festverglasung, im OG,
 mit 3-fach-Glas, Glasart ESG / Float / ESG
 (außen / mitte / innen).

Beschlag Automatiktür: 11.70

Anschlüsse:
Seitlich:  12.07
Oben:  12.08
Unten:  12.09
Fußpunkt Tür: 12.30

Zusätzlich sind die beiliegenden Details des Planers zu beachten.
- DE_FasOst_02_HS(Typ PR-01)
- DE_FasOst_03_VS(Typ PR-01)
- DE_FasOst_04_VS(Typ PR-01)
- DE_FasOst_05_AN(Typ PR-01)
Menge: 1,000 St

**01.01.069 Aluminium-Fassaden-Tür-Element, 2-flg., RC2, Typ PR-02 / T-05, ca. 5.190 x 2.700 mm**
Fassaden-System (Ansichtsbreite ca. 60 mm),
mit 2-flg. Automatik-Schiebetüranlage,
einbruchhemmend RC2,
wie vor in der Systembeschreibung beschrieben.

Rohbauöffnungsmaß: Ca. 5.190 x 2.700 mm

Einbauort: Typ PR-02 / T-05, Ansicht Süden,
 Windfang / Wartezone im EG

Aufteilung nach beiliegender Ansicht in:
1 Stück 2-flg. Automatik-Schiebetüranlage,
 lineares Schiebetürsystem,
 zum Einsatz in Flucht- und Rettungswegen.
 Durchgangsbreite: Ca. 2.375 mm
 Durchgangshöhe: Ca. 2.570 mm
 Gedämmte Türflügelprofile,
 Aluminium 32 mm für Isolierglas,
 durchgehende Bodenschiene,
 Antriebsverkleidung revisionierbar,
 Fahrflügel, Glasart 13.01
 Schutzflügel aus ESG, Dicke 10 mm, drehbar.

2 Stück Festfeld / Festverglasung,
 bodentief im EG  13.01

Beschlag Automatiktür: 11.70

Anschlüsse:
Seitlich:  12.07
Oben:  12.08
Unten:  12.09
Fußpunkt Tür: 12.30

Zusätzlich sind die beiliegenden Details des Planers zu beachten.
- DE_FasSüd_01_HS(Typ PR-02)
- DE_FasSüd_02_VS(Typ PR-02)
- DE_FasSüd_03_VS(Typ PR-02)
Menge: 1,000 St

**01.01.070 Durchgehende Bodenführung, Durchgangsbreite ca. 1.600 mm**
Durchgehende Bodenführung, aus Aluminium, eloxiert E6
C-0 (EV1), bündig im Boden montierbar, Führungsschiene
für Reinigung ausbaubar oder austauschbar.

Einbaubereich: 2-flg. Automatik-Schiebetüranlage
  Durchgangsbreite ca. 1.600 mm
Menge: 1,000 St

**01.01.071 Durchgehende Bodenführung, Durchgangsbreite ca. 2.375 mm**
Durchgehende Bodenführung, aus Aluminium, eloxiert E6
C-0 (EV1), bündig im Boden montierbar, Führungsschiene
für Reinigung ausbaubar oder austauschbar.

Einbaubereich: 2-flg. Automatik-Schiebetüranlage
  Durchgangsbreite ca. 2.375 mm
Menge: 1,000 St

**01.01.072 Schlüsseltaster außen mit Tastfunktion**
Schlüsseltaster außen mit Tastfunktion.

Ansteuerung:
Schlüsseltaster außen (Schutzart IP 54) mit Tastfunktion,
einseitig tastend mit Profilhalbzylinder.

Einbaubereich: 2-flg. Automatik-Schiebetüranlage
Menge: 2,000 St

**01.01.073 Mauerabdeckung aus Aluminium, Typ F-32, Zuschnitt ca. 655 mm, Länge ca. 675 mm**
*** Bezugsbeschreibung
Mauerabdeckung, einschließlich der erforderlichen Haftstreifen aus verzinktem Stahl zur Stabilisierung der senkrechten Schenkel (beidseitig), fluchtgerecht und nach DIN EN 1991 windsogsicher. Die senkrechten Abkantungen sind in die Haftstreifen einzuhängen. Die Einzellängen sind miteinander zu verlöten oder zu verfalzen.

Länge:  Ca. 675 mm
Kronenbreite: Ca. 560 mm
Ansichtshöhe: Vorne ca. 20 mm / hinten ca. 55 mm
Material:  Aluminium AL
Metalldicke:  2,5 mm
Zuschnitt:  Ca. 655 mm
Abkantungen: 4 Stück
Farbton:  RAL pulverbeschichtet,
  chrom-VI-freie Passivierung,
  nach Wahl des AG

Einbaubereich: Typ F-32, Ansicht Osten,
  Loggia

Siehe Detailplanung: DE_FasOst_14_VS(Typ F-31)
Menge: 2,000 St

**01.01.074 Mauerabdeckung aus Aluminium, Typ F-31, Zuschnitt ca. 655 mm, Länge ca. 2.050 mm**
*** wie Position 01.01.073
Länge:  Ca. 2.050 mm

Einbaubereich: Typ F-31, Ansicht Osten,
  Loggia
Menge: 2,000 St

**01.01.075 Seitliche Leibungsverkleidung aus Aluminium, Typ F-31 / F-32, Leibungstiefe ca. 560 mm**
Seitliche Leibungsverkleidung.

Der seitliche Abstand zwischen den Öffnungen und der bauseitigen Baukörperverkleidung ist mit gekanteten Aluminiumblechen zu schließen.
Die Bleche werden mit Aluminiumwinkeln an der Baukörperverkleidung angeschraubt und dauerelastisch abgedichtet.

Blechdicke:  Mindestens 2 mm

Unten sind die Bleche mit ca. 5 mm Abstand an die Neigung der vorbeschriebenen Mauerabdeckung anzupassen.

Länge:  Ca. 1.845 mm
Leibungstiefe: Ca. 560 mm
Farbton:  RAL pulverbeschichtet,
  chrom-VI-freie Passivierung,
  nach Wahl des AG

Einbaubereich: Typ F-31 / F-32, Ansicht Osten,
  Loggia

Siehe Detailplanung: DE_FasOst_14_VS(Typ F-31)
Menge: 8,000 St

**01.01.076 Obere Leibungsverkleidung aus Aluminium, Typ F-32, Leibungstiefe ca. 560 mm**
*** Bezugsbeschreibung
Obere Leibungsverkleidung.

Der obere Abstand zwischen den Öffnungen und der bauseitigen Baukörperverkleidung ist mit gekanteten Aluminiumblechen zu schließen.

Blechdicke:  Mindestens 2 mm

Die Bleche werden mit Aluminiumwinkeln am Baukörper angeschraubt.
Zwischen der Leibungszarge und dem Baukörper ist beidseitig ein Kompriband anzuordnen.

Länge:  Ca. 675 mm
Leibungstiefe: Ca. 560 mm
Farbton:  RAL pulverbeschichtet,
  chrom-VI-freie Passivierung,
  nach Wahl des AG

Zusätzlich sind die beiliegenden Details des Planers zu beachten.

Einbaubereich: Typ F-32, Ansicht Osten,
  Loggia
Menge: 2,000 St

**01.01.077 Obere Leibungsverkleidung aus Aluminium, Typ F-31, Leibungstiefe ca. 560 mm**
*** wie Position 01.01.076
Länge:  Ca. 2.050 mm

Einbaubereich: Typ F-31, Ansicht Osten,
  Loggia
Menge: 2,000 St

**01.01.078 Seitliche Leibungsverkleidung aus Aluminium, Leibungstiefe ca. 150 mm**
*** Bezugsbeschreibung
Seitliche Leibungsverkleidung.

Der seitliche Abstand zwischen den Fensterelementen und der bauseitigen Baukörperverkleidung ist mit gekanteten Aluminiumblechen zu schließen.
Die Bleche werden mit Aluminiumwinkeln an den Fensterelementen angeschraubt und zur Baukörperverkleidung dauerelastisch abgedichtet.

Blechdicke:  Mindestens 2 mm

Unten sind die Bleche mit ca. 5 mm Abstand an die Neigung der Aluminium-Außenfensterbank anzupassen.

Leibungstiefe: Ca. 150 mm
Farbton:  RAL pulverbeschichtet,
  chrom-VI-freie Passivierung,
  wie Fensterrahmen

In verschiedenen Einzellängen.

Zusätzlich sind die beiliegenden Details des Planers zu beachten.
Menge: 15,000 m

**01.01.079 Seitliche Leibungsverkleidung aus Aluminium, Leibungstiefe ca. 260 mm**
*** wie Position 01.01.078
Leibungstiefe: Ca. 260 mm
Menge: 15,000 m

**01.01.080 Seitliche Leibungsverkleidung aus Aluminium, mit integrierter Führung für Sonnenschutz**
Seitliche Leibungsverkleidung mit integrierter Führung für den Sonnenschutz.

Der seitliche Abstand zwischen den Fensterelementen und der bauseitigen Baukörperverkleidung ist mit gekanteten Aluminiumblechen zu schließen. Die Verkleidung ist so zu kanten, dass sie gleichzeitig als Führungsschiene für die nachfolgend aufgeführten Sonnenschutzraffstore dient.
Die Bleche werden mit Aluminiumwinkeln an den Fensterelementen angeschraubt und zur Baukörperverkleidung dauerelastisch abgedichtet.

Blechdicke:  Mindestens 2 mm

Unten sind die Bleche mit ca. 5 mm Abstand an die Neigung der Aluminium-Außenfensterbank anzupassen.

Leibungstiefe: Ca. 260 mm
Farbton:  RAL pulverbeschichtet,
  chrom-VI-freie Passivierung,
  wie Fensterrahmen

In verschiedenen Einzellängen.

Zusätzlich sind die beiliegenden Details des Planers zu beachten.
Menge: 500,000 m

**01.01.081 Obere Leibungsverkleidung aus Aluminium, Leibungstiefe ca. 150 mm**
Obere Leibungsverkleidung.

Der obere Abstand zwischen den Fensterelementen und der bauseitigen Baukörperverkleidung ist mit gekanteten Aluminiumblechen zu schließen.

Blechdicke:  Mindestens 2 mm

Die Bleche werden mit Aluminiumwinkeln an einem Auflagerwinkel aus Stahl, S235JR, ca. 110 x 100 x 8 mm, angeschraubt.
Zwischen der Leibungszarge und dem Verblender ist ein Kompriband anzuordnen.

Leibungstiefe: Ca. 150 mm
Farbton:  RAL pulverbeschichtet,
  chrom-VI-freie Passivierung,
  wie Fensterrahmen

In verschiedenen Einzellängen.

Zusätzlich sind die beiliegenden Details des Planers zu beachten.
Menge: 190,000 m

**01.01.082 Obere Leibungsverkleidung aus Aluminium, Leibungstiefe ca. 260 mm**
Obere Leibungsverkleidung.

Der obere Abstand zwischen den Fensterelementen und der bauseitigen Baukörperverkleidung ist mit gekanteten Aluminiumblechen zu schließen.

Blechdicke:  Mindestens 2 mm

Die Bleche werden mit Aluminiumwinkeln am Konsolanker angeschraubt.
Zwischen der Leibungszarge und dem Verblender ist ein Kompriband anzuordnen.

Leibungstiefe: Ca. 260 mm
Farbton:  RAL pulverbeschichtet,
  chrom-VI-freie Passivierung,
  wie Fensterrahmen

In verschiedenen Einzellängen.

Zusätzlich sind die beiliegenden Details des Planers zu beachten.
Menge: 15,000 m

**01.01.083 Zulage zur oberen Leibungsverkleidung, außen, für Eckausbildung**
Zulage zur vorbeschriebenen oberen Leibungsverkleidung, außen, für Eckausbildung auf Gehrung geschnitten.

Einbauort: Typ F-09
Menge: 1,000 St

**01.01.084 Innenfensterbank aus 3-Schichtplatte aus Massivholz (Fichte), Breite 200 mm**
*** Bezugsbeschreibung
Innenfensterbank aus 3-Schichtplatte Massivholz,
nach EN 13986, ohne Formaldehyd geleimt,
in unterschiedlichen Einzellängen.

Holzart:  Fichte
Dicke:  19 mm
Breite:  200 mm
Qualität:  A, B, C+, C und ihre Kombinationen

Die Sortierung nach Qualität der Oberflächenlamellen erfolgt nach EN 13017-1.

Vorderer Überstand: 35 mm
Seitlicher Überstand: 35 mm
Eckrundungen: Mit Eckrundungen gerundet
Eckradius:  10 mm
Kantenbearbeitung: Radius 6 mm beidseitig
Verspachtelung: Äste und Risse hell verspachtelt
Oberflächenstruktur: Geschliffen
Veredelung:  Geschliffen, geölt, poliert
Menge: 250,000 m

**01.01.085 Innenfensterbank aus 3-Schichtplatte aus Massivholz (Fichte), Breite 300 mm**
*** wie Position 01.01.084
Breite:  300 mm
Menge: 55,000 m

**01.01.086 Zulage zur Innenfensterbank für Eckausbildung**
Zulage zur vorbeschriebenen Innenfensterbank für Eckausbildung auf Gehrung geschnitten.

Einbauort: Typ F-09
Menge: 1,000 St

**01.01.087 Seitliche Leibungsverkleidung aus 3-Schichtplatte, innen, Breite 200 mm**
*** Bezugsbeschreibung
Seitliche Leibungsverkleidung aus 3-Schichtplatte Massivholz,
nach EN 13986, ohne Formaldehyd geleimt,
in unterschiedlichen Einzellängen.

Holzart:  Fichte
Dicke:  19 mm
Breite:  200 mm
Qualität:  A, B, C+, C und ihre Kombinationen

Die Sortierung nach Qualität der Oberflächenlamellen erfolgt nach EN 13017-1.

Vorderer Überstand: 35 mm
Kantenbearbeitung: Radius 6 mm beidseitig
Verspachtelung: Äste und Risse hell verspachtelt
Oberflächenstruktur: Geschliffen
Veredelung:  Geschliffen, geölt, poliert
Menge: 545,000 m

**01.01.088 Obere Leibungsverkleidung aus 3-Schichtplatte, innen, Breite 200 mm**
*** wie Position 01.01.087
Obere Leibungsverkleidung.
Menge: 250,000 m

**01.01.089 Seitliche Leibungsverkleidung aus 3-Schichtplatte, innen, Breite 300 mm**
*** wie Position 01.01.087
Breite:  300 mm
Menge: 130,000 m

**01.01.090 Obere Leibungsverkleidung aus 3-Schichtplatte, innen, Breite 300 mm**
*** wie Position 01.01.087
Obere Leibungsverkleidung.

Breite:  300 mm
Menge: 55,000 m

**01.01.091 Zulage zur oberen Leibungsverkleidung, innen, für Eckausbildung**
Zulage zur vorbeschriebenen oberen Leibungsverkleidung, innen, für Eckausbildung auf Gehrung geschnitten.

Einbauort: Typ F-09
Menge: 1,000 St

#### Untertitel 01.02 SONNENSCHUTZELEMENTE

**01.02.001 Raffstore mit Elektromotor, Typ F-01**
*** Bezugsbeschreibung
Raffstore mit Elektromotor,
wie vor in der Systembeschreibung beschrieben,
für das zuvor beschriebene Fensterelement Typ F-01.

Abmessung:  Ca. 3.385 x 2.200 mm + Pakethöhe

Bedienung:  Über bauseitige Taster

Die Befestigung erfolgt oberhalb der vorgenannten Fensterelemente am Baukörper, verdeckt hinter der Vorsatzschale.

Der Bereich zwischen Hinterkante Raffstoreblende und dem massiven Baukörper ist mit Mineralwolledämmung auszufüllen.

Der Mineralwolldämmstreifen wird in einer gesonderten Position beschrieben und abgerechnet.

Inkl. aller Befestigungsmittel der Raffstore-Anlage an der Fassaden- und Wandkonstruktion und der Blende.

Ausführung nach Vorgabe des Architekten gemäß Darstellung in der Ausführungsplanung.
Menge: 6,000 St

**01.02.002 Raffstore mit Elektromotor, Typ F-02**
*** wie Position 01.02.001
Für das zuvor beschriebene Fensterelement Typ F-02.

Abmessung:  Ca. 2.010 x 1.825 mm + Pakethöhe
Menge: 8,000 St

**01.02.003 Raffstore mit Elektromotor, Typ F-03**
*** wie Position 01.02.001
Für das zuvor beschriebene Fensterelement Typ F-03.

Abmessung:  Ca. 2.010 x 1.825 mm + Pakethöhe
Menge: 11,000 St

**01.02.004 Raffstore mit Elektromotor, Typ F-04**
*** wie Position 01.02.001
Für das zuvor beschriebene Fensterelement Typ F-04.

Abmessung:  Ca. 635 x 1.825 mm + Pakethöhe
Menge: 9,000 St

**01.02.005 Raffstore mit Elektromotor, Typ F-05**
*** wie Position 01.02.001
Für das zuvor beschriebene Fensterelement Typ F-05.

Abmessung:  Ca. 635 x 1.825 mm + Pakethöhe
Menge: 7,000 St

**01.02.006 Raffstore mit Elektromotor, Typ F-09**
*** wie Position 01.02.001
Für das zuvor beschriebene Fensterelement Typ F-09.

Abmessung:  Ca. 2.030 + 855 x 2.200 mm
  + Pakethöhe

Hinweis:  2 Stück Behänge
  mechanisch gekuppelt,
  Eckfenster
Menge: 1,000 St

**01.02.007 Raffstore mit Elektromotor, Typ F-10**
*** wie Position 01.02.001
Für das zuvor beschriebene Fensterelement Typ F-10.

Abmessung:  Ca. 760 x 2.200 mm + Pakethöhe
Menge: 18,000 St

**01.02.008 Raffstore mit Elektromotor, Typ F-11**
*** wie Position 01.02.001
Für das zuvor beschriebene Fensterelement Typ F-11.

Abmessung:  Ca. 760 x 2.200 mm + Pakethöhe
Menge: 19,000 St

**01.02.009 Raffstore mit Elektromotor, Typ F-12**
*** wie Position 01.02.001
Für das zuvor beschriebene Fensterelement Typ F-12.

Abmessung:  Ca. 2.135 x 2.200 mm + Pakethöhe
Menge: 16,000 St

**01.02.010 Raffstore mit Elektromotor, Typ F-13**
*** wie Position 01.02.001
Für das zuvor beschriebene Fensterelement Typ F-13.

Abmessung:  Ca. 2.135 x 2.200 mm + Pakethöhe
Menge: 22,000 St

**01.02.011 Schacht-System-Markise mit Elektromotor, Typ F-16**
*** Bezugsbeschreibung
Schacht-System-Markise mit Elektromotor,
wie vor in der Systembeschreibung beschrieben,
für das zuvor beschriebene Fensterelement Typ F-16.

Abmessung:  Ca. 2.385 x 1.815 mm + Pakethöhe

Bedienung:  Über bauseitige Taster

Ausführung nach Vorgabe des Architekten gemäß Darstellung in der Ausführungsplanung.
Menge: 2,000 St

**01.02.012 Schacht-System-Markise mit Elektromotor, Typ F-17**
*** wie Position 01.02.011
Für das zuvor beschriebene Fensterelement Typ F-17.

Abmessung:  Ca. 6.180 x 2.180 mm + Pakethöhe

Hinweis:  3 Stück Behänge
  mechanisch gekuppelt
  mit einem Motor
Menge: 1,000 St

**01.02.013 Schacht-System-Markise mit Elektromotor, Typ F-18**
*** wie Position 01.02.011
Für das zuvor beschriebene Fensterelement Typ F-18.

Abmessung:  Ca. 2.385 x 1.695 mm + Pakethöhe
Menge: 8,000 St

**01.02.014 Schacht-System-Markise mit Elektromotor, Typ F-19**
*** wie Position 01.02.011
Für das zuvor beschriebene Fensterelement Typ F-19.

Abmessung:  Ca. 2.385 x 1.695 mm + Pakethöhe
Menge: 4,000 St

**01.02.015 Schacht-System-Markise mit Elektromotor, Typ F-20**
*** wie Position 01.02.011
Für das zuvor beschriebene Fensterelement Typ F-20.

Abmessung:  Ca. 1.760 x 1.695 mm + Pakethöhe
Menge: 18,000 St

**01.02.016 Schacht-System-Markise mit Elektromotor, Typ F-21**
*** wie Position 01.02.011
Für das zuvor beschriebene Fensterelement Typ F-21.

Abmessung:  Ca. 760 x 1.695 mm + Pakethöhe
Menge: 1,000 St

**01.02.017 Schacht-System-Markise mit Elektromotor, Typ F-22**
*** wie Position 01.02.011
Für das zuvor beschriebene Fensterelement Typ F-22.

Abmessung:  Ca. 3.885 x 2.075 mm + Pakethöhe

Hinweis:  3 Stück Behänge
  mechanisch gekuppelt
  mit einem Motor
Menge: 1,000 St

**01.02.018 Schacht-System-Markise mit Elektromotor, Typ F-26**
*** wie Position 01.02.011
Für das zuvor beschriebene Fensterelement Typ F-26.

Abmessung:  Ca. 2.320 x 2.585 mm + Pakethöhe
Menge: 1,000 St

**01.02.019 Schacht-System-Markise mit Elektromotor, Typ F-27**
*** wie Position 01.02.011
Für das zuvor beschriebene Fensterelement Typ F-27.

Abmessung:  Ca. 1.885 x 1.695 mm + Pakethöhe
Menge: 1,000 St

**01.02.020 Schacht-System-Markise mit Elektromotor, Typ F-28**
*** wie Position 01.02.011
Für das zuvor beschriebene Fensterelement Typ F-28.

Abmessung:  Ca. 4.010 x 1.695 mm + Pakethöhe

Hinweis:  3 Stück Behänge
  mechanisch gekuppelt
  mit einem Motor
Menge: 1,000 St

**01.02.021 Schacht-System-Markise mit Elektromotor, Typ F-29**
*** wie Position 01.02.011
Für das zuvor beschriebene Fensterelement Typ F-29.

Abmessung:  Ca. 1.885 x 1.695 mm + Pakethöhe
Menge: 1,000 St

**01.02.022 Steckerkupplung liefern**
Steckerkupplung liefern und dem Gewerk Elektrotechnik übergeben.

Der Anschluss der Motoren bzw. der Anschluss der beigestellten Stecker der Sonnenschutzanlagen sind im Gewerk Elektrotechnik enthalten.
Menge: 164,000 St

**01.02.023 Inbetriebnahme der Sonnenschutzanlage**
*** Pauschalposition
Inbetriebnahme, Abnahme und Probefahrten der Sonnenschutzanlage wird durch das Gewerk Fensterbauarbeiten organisiert und erfolgt im Beisein des Gewerkes Elektrotechnik.

Einweisung der Nutzer und Übergabe der Revisionsunterlagen der Gesamtanlage Sonnenschutz.
Menge: 1,000 psch

#### Untertitel 01.03 SONSTIGES

**01.03.001 Werkplanung Holz-, Metallbau-, Verglasungs- und Sonnenschutzelemente**
*** Pauschalposition
Die Anfertigung von Werkstatt- und Montagezeichnungen für die Holz-, Metallbau-, Verglasungs- und Sonnenschutzelemente.

Alle Werkstatt- und Montagezeichnungen sind auf der Grundlage der Werk- und Detailpläne des Architekten unter Berücksichtigung der statischen Berechnungen zu erstellen.

Bei der Erstellung der Werkpläne müssen vom Auftragnehmer die dazu gültigen Bau-, Ausbau- bzw. Detailpläne des Bauvorhabens zugrunde gelegt werden. Diese sind vom Auftragnehmer, sobald die Auftragserteilung vorliegt, beim Auftraggeber abzufordern (Holschuld des Auftragnehmer).

Vor Fertigung sind Beschreibungen / Werkstattzeichnungen / Fertigungszeichnungen, sowie alle geforderten Details (M. 1:50 bis M. 1:1), insbesondere über die Anschlüsse an den Baukörper im entsprechenden Maßstab durch den Auftragnehmer zu erstellen und zur Freigabe vorzulegen. Eine Fertigung der Elemente kann erst nach erfolgter Freigabe erfolgen.

Aus den Darstellungen müssen Konstruktion, Maße, Einbau, Befestigung und Bauanschlüsse der Bauteile sowie die Einbaufolge erkennbar sein (siehe DIN 18360, Zif. 3.1.7).

Der Auftragnehmer hat rechtzeitig vor Fertigungsbeginn, abgestimmt auf den Montagetermin im Bauzeitenplan, die komplette Konstruktions- und Übersichtszeichnungen der Anlagen (pdf.-Dateien) vorzulegen. Die Vorlage von Teilen der Werkstattzeichnungen ist nur nach Rücksprache mit dem Architekten möglich.

In dieser Position ist die reine Planungsleistung Werkplanung anzubieten. Nebenleistungen, wie z. B. Aufmaß, Materialauszüge, Materialbestellung usw., sind nicht Gegenstand dieser Position / Positionsbeschreibung.

Die Vorlage von Original-Muster der Fassaden-, Fenster- und Türprofile ist mit dieser Position komplett anzubieten.

Hinweis:
Für Türanlagen mit Feststelleinrichtungen oder mit Automatikantrieben, ist in den Werkplänen insbesondere darzustellen:
Lage der Elektroanschlüsse mit Vermaßung, bezogen auf Wände und Decken, z. B.
- Impulsgeber (Taster).
- Ggf. Not-Aus-Taster bei Automatiktüren (Pilzkopf-Taster).
- Lage zusätzlicher Rauchmelder (auch im Deckenhohlraum).
- Funktionstaster / Unterbrechertaster bei Feststellanlagen.
- Ggf. Positionierung / Angabe von Sensorleisten und Laserscannern.
- Alle lt. Risikobewertung erforderlichen Schutzmaßnahmen sind in den Plänen zu vermerken.
Menge: 1,000 psch

**01.03.002 Musterfenster, inkl. Raffstore, Typ F-12, ca. 2.135 x 2.200 mm**
Musterfenster inkl. Beschläge, Verglasung, Fensterbank und Raffstore, als Komplettelement, vorab und inkl. aller Bauwerksanschlüsse.

Der Einbauort wird durch die Bauleitung angegeben.
Die Freigabe erfolgt durch den Nutzer.

Musterfenster gemäß Ausführung Typ F-12.

Abmessung:  Ca. 2.135 x 2.200 mm
Rohbauöffnungsmaß: Ca. 2.300 x 2.265 mm
Menge: 1,000 St

**01.03.003 Besondere Maßnahmen zum Schutz von Fenstern, Türen, außen**
Schutzabdeckung von Fenstern und Türen, außen, einschließlich Abkleben, Unterhaltung und späterer Beseitigung / Entsorgung.
Abdeckung bestehend aus:
Abdeckplane aus PE-LD Folie, Stärke ca. 0,015 mm und Klebeband oder selbstklebende PE-Schutzfolie, transparent.
Menge: 715,000 m²

**01.03.004 Einbau Profilzylinder / Halbzylinder / Blindzylinder**
Montage von bauseits gelieferten Profilzylindern / Halbzylindern / Blindzylindern in Türanlagen.
Menge: 19,000 St

**01.03.005 Abnahmeprüfung der Türantriebe**
*** Pauschalposition
Nach dem betriebsfertigen Einbau der Türantriebe am Anwendungsort sind deren einwandfreie Funktion und vorschriftsmäßige Installation durch eine Abnahmeprüfung festzustellen.

Die Abnahmeprüfung darf nur von autorisierten Fachkräften oder von Fachkräften einer dafür benannten Prüfstelle durchgeführt werden.

Dem Betreiber ist über die erfolgreiche Abnahmeprüfung eine Bescheinigung auszustellen; sie ist durch den Betreiber aufzubewahren.
Menge: 1,000 psch

**01.03.006 Inbetriebnahme der Türantriebe**
*** Pauschalposition
Vor der ersten Inbetriebnahme der Türantriebe muss der ordnungsgemäße Einbau aller Elemente und deren elektrischer Anschluss überprüft werden.

Besondere Sorgfalt ist hierbei auf die Elemente zur Freischaltung der Verriegelung im Gefahrenfall zu verwenden.

Der ordnungsgemäße Einbau und die Funktionsfähigkeit der Tür muss durch einen Sachkundigen festgestellt werden.
Menge: 1,000 psch

**01.03.007 Aufnahmehülse aus Edelstahl für abnehmbaren Anschlagpunkt**
Aufnahmehülse / Edelstahl-Einbauhülse, Länge ca. 125 mm,
für abnehmbaren Edelstahl-Anschlagpunkt,
zum Einkleben in Betonuntergrund, Beton >= C20/25,
geprüft nach DIN EN 795 und DIN CEN/TS 16415,
mit allgemeiner bauaufsichtlicher Zulassung,
inkl. Winkelelemente bei abgehängten Decken,
inkl. Stopfen und Abdeckung aus Edelstahl,
maximale Nutzerzahl zwei Personen.
Menge: 90,000 St

**01.03.008 Abnehmbarer Edelstahl-Anschlagpunkt für Aufnahmehülse**
Zum Einstecken, abnehmbarer Edelstahl-Anschlagpunkt
für Aufnahmehülse / Edelstahl-Einbauhülse,
geprüft nach DIN EN 795 und DIN CEN/TS 16415,
nur zusammen mit Aufnahmehülse / Edelstahl-Einbauhülse
verwendbar,
auf Knopfdruck abnehmbar,
Querbügel schützt vor versehentlichem Öffnen,
maximale Nutzerzahl zwei Personen.
Menge: 4,000 St

#### Untertitel 01.04 STUNDENLOHNARBEITEN

*Hinweis: Stundenlohnarbeiten*
Stundenlohnarbeiten, die durch Arbeitskräfte nur auf Anordnung der Objektüberwachung ausgeführt werden.

Der Auftragnehmer verzichtet auf Vergütung der ohne entsprechende Anordnung durchgeführten Stundenlohnarbeiten.
Stundenlohnzettel sind der Objektüberwachung spätestens eine Woche nach Ausführung der Arbeiten zur Unterschrift vorzulegen.
Später vorgelegte oder mit der Schlussrechnung eingereichte, nicht unterschriebene Stundenzettel werden nicht anerkannt.
Bei Stundenlohnarbeiten werden nur die auf der Baustelle tatsächlich erbrachten Stunden vergütet.
An- und Abfahrten zur Baustelle werden nicht vergütet.

**01.04.001 Stundenlohnarbeiten Facharbeiterstunden**
Verrechnungssätze für Stundenlohnarbeiten für nicht vorgesehene Leistungen zum besonderen Nachweis.

-Facharbeiterstunden-
Menge: 10,000 h

**01.04.002 Stundenlohnarbeiten Helferstunden**
Verrechnungssätze für Stundenlohnarbeiten für nicht vorgesehene Leistungen zum besonderen Nachweis.

-Helferstunden-
Menge: 10,000 h
